# TAZV, Stadt Luckau - B-Plan "Am Müllerhag"
Angebotsaufforderung (GAEB DA 2000 1.2, DA83)
Projekt: 206-2678
Währung: EUR
Auftraggeber: DV-Nummer: 1; Vergabenummer: 1
Erstellt mit: BECHMANN AVA 2019/ GAEB Toolbox V3.2 G90 R20190425, BECHMANN AVA 2019, 05.03.2026

## 1 Erschließung TW / SW
Datum: 05.03.2026

### Titel 01 Allgemeine Leistungen

*Hinweis: Vorbemerkungen zur Bauausführung (Textnr. 99/AUSF.as)*
Vorbemerkungen zur Bauausführung
(Textnr. 99/AUSF.as)

GILT FÜR GESAMTES LEISTUNGSVERZEICHNIS !!

Die für die ausgeschriebenen Arbeiten geltenden "Zusätzlichen Technischen Vorschriften", die DIN-Vorschriften und "Sonstigen Technischen Vorschriften" werden in der jeweils neuesten Fassung Vertragsbestandteil. Dementsprechende Leistungen sind in die Einheitspreise einzukalkulieren.

Eventuelle Zweifel über Art und Umfang der anzubietenden Leistungen und Lieferungen sind vor Angebotsabgabe zu klären!

Wenn in den Positionen des Leistungsverzeichnisses nicht ausdrücklich der Passus "Material des Auftraggebers" aufgeführt wurde, dann verstehen sich alle Leistungspositionen einschl. aller Materiallieferungen durch den Auftragnehmer!
Der Bieter versichert, dass das bei der Durchführung des Auftrages beschäftigte Personal für die Erledigung der übertragenen Aufgaben ausreichend ausgebildet ist.
Der Bauherr bzw. dessen Bauleiter behält sich vor, die Qualifikation in Einzelfällen zu prüfen.
Dem Bauherren oder dem Bauleiter nicht geeignet erscheinendes Personal ist -ggf. auch ohne besondere Begründung auf Veranlassung der Bauleitung von der Baustelle abzuziehen und innerhalb von 24 Stunden durch geeignetere Kräfte zu ersetzen.

Ausdrückliche erklärt der Bieter, dass er aufgrund der Ausschreibungsunterlagen und erforderlichenfalls auch der mündlichen Erläuterungen die gewünschten Betriebsmöglichkeiten klar erkannt hat und dass die ausgewählten Materialien den gestellten Anforderungen in vollem Umfang Rechnung tragen.

Die Bauabsteckung erfolgt nach den "Allgemeinen Vertragsbedingungen für die Ausführung von Bauleistungen" DIN 1961 §3 und DIN 18 300.

Der AN hat die zugehörigen Nebenleistungen nach den "Allgemeinen Technischen Vertragsbedingungen" (VOB/C) zu übernehmen.
Der AN hat Vorsorge zu treffen, dass von außen der Baugrube zufließendes Oberflächenwasser keinen Schaden anrichtet. Das betrifft auch Maßnahmen, um Wasser aus bereits verlegten Leitungen von der Baustelle fernzuhalten.

Der AN hat sich vor Ausführung der Arbeiten über die Lage von bestehenden Leitungen, Kabeln u.ä. beim AG und bei den für die Ver- und Entsorgungsanlagen zuständigen Trägern zu informieren und die Schachtscheine einzuholen.

Anweisungen der einzelnen Ver- und Entsorgungsträger sind einzuhalten.
Innerhalb von 5 Tagen nach Auftragserteilung ist ein Bauablaufplan mit Angabe von Teilfertigstellungsterminen vom AN anzufertigen und dem AG zur Genehmigung vorzulegen. Die Kosten hierfür werden nicht gesondert vergütet. Der Baubeginn ist dem AG schriftlich anzuzeigen.

Der AN hat sich vor der Kalkulation seiner Preise über die im Baugrundgutachten angegebenen Untergrundverhältnisse in Kenntnis zu setzen und alle daraus resultierenden Belange zu berücksichtigen. Die Baugrundgutachten liegen den Ausschreibungsunterlagen bei.

Nachforderungen, die aus Unkenntnis der Untergrundverhältnisse entstehen, werden nicht vergütet.

Die nachfolgenden Positionen beinhalten das Liefern und Einbauen der beschriebenen Materialien. Für die Güte der Stoffe und Bauteile und für die Ausführung der Leistungen gelten die entsprechenden Vorschriften und
Zeichnungen. Die genauen Maße, Abmessungen der Borde, Pflastermaterialien, Platten etc. sind mit dem Hersteller- und Lieferwerken abzustimmen. Übrigbleibende Materialien aufgrund fehlerhafter Bestellungen werden vom AG nicht übernommen.

Der AN hat dem AG den Nachweis zur Überwachung (Güteüberwachung) der zu liefernden Stoffe und Bauteile entsprechend der betreffenden DIN-Normen zu erbringen.

Sämtliche Lieferscheine sind dem AG geordnet nach Material und Zeit in einem Hefter zu übergeben. Die Kosten hierfür werden nicht gesondert vergütet.
Stellt der AG Stoffe oder Bauteile, wird hierauf in der Position besonders hingewiesen. Zu beseitigende Materialien werden Eigentum des AN und sind entsprechend zu entsorgen.

Durch Transport verursachte Verunreinigungen der Straßen und sonstiger Wege sind vom AN laufend zu beseitigen. In Anspruch genommener Verkehrsraum ist wie vorgefunden wieder herzurichten. Beseitigte Beschilderungen sind wieder herzustellen. Hierdurch entstehende Kosten werden nicht gesondert vergütet.

Vor Baubeginn hat der AN den vorgefundenen Zustand dem AG mittels Fotodokumentation nachzuweisen.

Beschädigungen am Eigentum Dritter gehen zu Lasten des AN.
In der Leistungsbeschreibung bedeutet 'profilgerecht', dass bei den Erdarbeiten eine Abweichung vom Sollmaß ± 2 cm einzuhalten ist.

Die Mengenermittlung für die Abrechnung der Leistungen erfolgt nach Aufmaß und Ausführungszeichnungen. Mengen, die nach Längen- oder Flächenmaß abzurechnen sind, werden durch horizontale Messungen ermittelt.

Vor Baubeginn hat der AN  die notwendigen Schachtgenehmigungen auf seine Kosten einzuholen. Daraus resultierende Forderungen sind vom AN zu berücksichtigen.
Sollten Schäden am Leitungssystem festgestellt werden, so sind die Schadstellen zu ermitteln und zu beseitigen. Die Kosten dafür trägt der AN.

Besonderheiten der Baustelle:
Die geplante Erschließungstrasse bzw. der öffentliche Wegbereich ist eine Sackgasse und mit ca. 3,50 m bis 5,50 m Breite sehr beengt. Beidseitig ist die Trasse von Zaunanlagen, welche zum Teil sehr marode sind und Hecken oder anderem Bewuchs eingefasst. Auf der Ostseite stehen Straßenlaternen und auf der Westseite ist eine Freileitungstrasse der Telekom vorhanden. Die genauen örtlichen Verhältnisse sind bei der Wahl der Maschinen und Geräte sowie der Technologie seitens des Auftragnehmers zu berücksichtigen (Verbau, Aushub, Verdichtungstechnik u.a.). Die Verdichtung hat mit geeignetem Gerät zu erfolgen, um die Standsicherheit der Bebauung nicht zu gefährden (z.B. Frosch, kleine Rüttelplatte oder Grabenwalze, ohne Vibration). Als Nachweis sind seitens des AN für die jeweilige Technik Schwingungsmessungen durchzuführen. Die Kosten für die Messungen werden nicht gesondert vergütet, so dass diese in die entsprechenden LV-Positionen einzukalkulieren sind.

Die Kosten für die Messungen sind in die entsprechenden LV-Positionen einzukalkulieren.

Der Aushub muss abgefahren und zwischengelagert werden. Der Auftragnehmer hat für Lagerplätze von Bodenaushub etc. selbst Sorge zu tragen.
Die Anfuhr von Baumaterialien und Schüttgütern ist größtenteils nur mit kleineren Transportgeräten möglich, was hauptsächlich für den Erd- und Tragschichteinbau zu berücksichtigen ist!

Die Kosten sind kalkulatorisch in den entsprechenden Positionen des Leistungsverzeichnisses zu berücksichtigen!

#### Titel 01.01 Baustelleneinrichtung

**01.01.0001 Baustelle einrichten Saemtl.LV-Abschn.**
Geräte, Werkzeuge und sonstige Betriebsmittel, die zur
vertragsgemäßen Durchführung der Bauleistungen erforderlich sind, auf die Baustelle bringen, bereitstellen und - soweit der Geräteeinsatz nicht gesondert berechnet wird - betriebsfertig aufstellen einschl. der dafür notwendigen Arbeiten. Die erforderlichen festen Anlagen herstellen.
Baubüros, Unterkünfte, Werkstätten, Lagerschuppen
und dgl., soweit erforderlich, antransportieren, aufbauen, einrichten und für die Bauzeit vorhalten.
Strom-, Wasser-, Fernsprechanschluss sowie Entsorgungs- einrichtungen und dgl. für die Baustelle, soweit erforderlich, herstellen. Bei Bedarf Zufahrtswege zur Baustelle sowie Lagerplätze, sonstige Platzbefestigungen und Wege im Baustellenbereich anlegen.
Oberbodenarbeiten einschl. Beseitigen von Aufwuchs für die Baustelleneinrichtung, soweit erforderlich, ausführen.
Flächen beschaffen, sofern die vom AG zur Verfügung gestellten nicht ausreichen.
Kosten für Vorhalten, Unterhalten und Betreiben der Geräte, Anlagen und Einrichtungen einschl. Mieten, Pacht, Gebühren und dgl. werden nicht mit dieser Pauschale, sondern mit den Einheitspreisen der betreffenden Teilleistungen vergütet.
Soweit nicht für bestimmte Leistungen für das Einrichten der Baustelle gesonderte Positionen im Leistungsverzeichnis enthalten sind, gilt die Pauschale für alle Leistungen des Leistungsverzeichnisses.
Menge: 1,000 Psch

**01.01.0002 Baustelle raeumen Saemtl.LV-Abschn.**
Baustelle von allen Geräten, Anlagen, Einrichtungen und dgl. räumen. Benutzte Flächen und Wege entsprechend dem ursprünglichen Zustand unter Wahrung der landschafts- pflegerischen Belange ordnungsgemäß herrichten. Verunreinigungen beseitigen.
Soweit nicht für bestimmte Leistungen für das Räumen der Baustelle gesonderte Positionen im Leistungsverzeichnis enthalten sind, gilt die Pauschale für alle Leistungen des Leistungsverzeichnisses.
Menge: 1,000 Psch

**01.01.0003 Baustromversorgung**
Baustromversorgung in Absprache mit dem Energieversorgungsunternehmen herstellen.
Es bleibt dem AN überlassen, ob er über Freileitungen,
Wickmannstation, Dieselaggregate o.ä. die für den Baustellenbetrieb erforderliche Stromversorgung sicherstellt.
Für alle Leistungen des Leistungsverzeichnisses inkl. der Maßnahmen für die Grundwasserabsenkung.
Menge: 1,000 Psch

**01.01.0004 Baustellenschild anfert. und aufst.**
Baustelleninformationsschild einschließlich Aufstellvorrichtung nach Unterlagen des AG anfertigen und beschriften, zur Baustelle anfahren und standsicher aufstellen.
Notwendige Erdarbeiten ausführen, Fundamente herstellen. Statischen Nachweis erbringen.
Bauschild während der gesamten Bauzeit unterhalten und säubern.
Größe ca. 3,00/2,00 m mit farbiger Beschriftung und farbigen Logos
Menge: 1,000 St

**01.01.0005 Baustellenschild abbauen, Schild 3,0/2,0 m Verwerten**
Baustelleninformationsschild und Aufstellvorrichtung
abbauen, Fundamente abbrechen. Abbruchgut nach Wahl des
AN verwerten. Benutzte Fläche entsprechend dem ursprünglichen Zustand herrichten.
Größe = 3,00/2,00 m.
Baustelleninformationsschild und Aufstellvorrichtung
nach Wahl des AN verwerten.
Menge: 1,000 St

**01.01.0006 Gewährleistung Müllabfuhr**
Gewährleistung Müllabfuhr.
Können Entsorgungsfahrzeuge während der Bauarbeiten im Bereich der Straße "Am Müllerhag" und im Bereich des Bersteweges, inkl. der Sackgassenbereiche des Bersteweges bei Vollsperrung des Baubereichs nicht fahren, werden Entsorgungsstoffe (Mülltonne, gelbe und grüne Tonne 14-tägig, Papiertonne 4-wöchig bzw. in Abstimmung mit dem Entsorgungsunternehmen)  durch Mitarbeiter der Baufirma von den Grundstücken zu vereinbarten zentralen Entsorgungsplätzen gebracht und nach der Leerung wieder zu den jeweiligen Grundstücken ohne Verwechslungen (Chip) transportiert. Einschließlich aller Abstimmungen mit den Eigentümern der betroffenen Grundstücke.
Ausführung für bzw. während der gesamten Bauzeit für alle im Baubereich befindlichen Grundstücke.
Menge: 1,000 Psch

**01.01.0007 Anliegerinformation sicherstellen.**
Anliegerinformation sicherstellen.

Erstellung von Anliegerinformationen für die Erschließungsmaßnahme TW / SW Straße "Am Müllerhag" und Bersteweg. Informationsschreiben nach Baufortschritt, bauabschnittsweise erstellen und mit AG abstimmen:
- Baubeginn / Bauende, abschnittsweise
- Mitteilung zu Behinderungen und Verkehrsraumeinschränkungen
- Benennung der verantwortlichen Mitarbeiter (Name, Tel.-Nr.)
  von AN und AG
- Mitteilung zur Müllentsorgung bei Erfordernis

Anliegerinformationen nach Freigabe durch AG per Postwurfsendung an Anlieger im Baubereich und Randbereich der angrenzenden Straßen  verteilen.
Menge: 1,000 psch

**01.01.0008 Beschaffung, Herrichtung, Vorhaltung und Rückübergabe von Zwischenlagerplätzen von**
Beschaffung, Herrichtung, Vorhaltung und Rückübergabe von Zwischenlagerplätzen von Rückbaustoffen (Asphalt, ungebundene Tragschichten, Aushub von Leitungsgräben und Baugruben etc.) und Austauschboden etc.
Da der AG keine Flächen zur Verfügung stellen kann, muss der AN diese Flächen selbst beschaffen. Mit der Position sind u.a. folgende Leistungen sicherzustellen:
- Beschaffung / Anmietung von Lagerflächen
- Herrichtung dieser Flächen als Zwischenlager - u.a.
  Beräumung, Oberbodenabtrag, Befestigung mit
  Mineralstoffen nach Erfordernis
- Vorhaltung der Flächen
- Wiederherstellung des Urzustandes und Rückgabe an den
  Eigentümer (mit schriftlichem Nachweis!)
Menge: 1,000 psch

#### Titel 01.02 Verkehrssicherung

**01.02.0001 Verkehrszeichenpläne auf Grundlage der RSA und ZTV-SA aufstellen**
Verkehrszeichenpläne auf Grundlage der RSA und ZTV-SA für den gesamten Trassenbereich unter Berücksichtigung der in der Baubeschreibung beschriebenen Teilabschnitte aufstellen. Plan mit AG / Behörde abstimmen.
Pläne ggf. überarbeiten, zur Genehmigung einreichen.
Die Änderung der Pläne und die erneute Einreichung zur Genehmigung sowie Gebühren und Honorare der verkehrsrechtlichen Anordnung sind in diese Position einzukalkulieren.
Menge: 1,000 psch

**01.02.0002 Kennzeichnen der Baustelle 1. TA nach der StVO mit den erforderlichen Verkehrs- und**
Kennzeichnen der Baustelle 1. TA nach der StVO mit den erforderlichen Verkehrs- und Hinweiszeichen, Abschrankungen, Schutz- und Sicherheitseinrichtungen auch Leitbaken (beleuchtet und unbeleuchtet) für die Ausführung aller Arbeiten des Leistungsverzeichnisses einschl.
Vorhalten, Unterhaltung, Beleuchten und Bedienen der hierfür benötigten Geräte während der Bauzeit bei Tag und Nacht.
Die Betriebskosten der Beleuchtungseinrichtung sind in die Pauschale einzurechnen.
Die für die Kennzeichnung der Baustelle erforderlichen Genehmigungen und Bedingungen sind bei den zuständigen Behörden einzuholen.
Gebühren sind einzukalkulieren!
Kennzeichnung für Baubereich des 1. Teilabschnittes - TW / SW - Erschließung im Bereich der Straße "Am Müllerhag" (Sackgasse). Ausführung mit Vollsperrung und Verkehrssicherung für Anlieger und Havariedienste. Sicherung in Anlehnung an Regelplan BI/15 / RSA 21).
Menge: 1,000 Psch

**01.02.0003 Kennzeichnen der Baustelle nach der StVO mit den erforderlichen Verkehrs- und**
Kennzeichnen der Baustelle 2. TA nach der StVO mit den erforderlichen Verkehrs- und Hinweiszeichen, Abschrankungen, Schutz- und Sicherheitseinrichtungen auch Leitbaken (beleuchtet und unbeleuchtet) für die Ausführung aller Arbeiten des Leistungsverzeichnisses einschl.
Vorhalten, Unterhaltung, Beleuchten und Bedienen der hierfür benötigten Geräte während der Bauzeit bei Tag und Nacht.
Die Betriebskosten der Beleuchtungseinrichtung sind in die Pauschale einzurechnen.
Die für die Kennzeichnung der Baustelle erforderlichen Genehmigungen und Bedingungen sind bei den zuständigen Behörden einzuholen.
Gebühren sind einzukalkulieren!
Kennzeichnung für Baubereich des 2. Teilabschnittes - im Bereich des Bersteweges. Ausführung mit Vollsperrung und Verkehrssicherung für Anlieger und Havariedienste. Sicherung in Anlehnung an Regelplan BI/15 (RSA 21).
Inkl. Aufstellung von Absperrschranken mit 5 roten beleuchteten Strahlern und VZ 250 bzw. 3 Stück gelben beleuchteten Strahlern und VZ 250 mit ZZ "Anlieger frei" im Bereich Bersteweg (Bauanfang und Bauende) sowie Kennzeichnung folgender Straßenabschnitte als "Sackgasse" und ZZ "keine Wendemöglichkeit für Lkw":
- Bersteweg in Höhe Abzweig Drosselweg
- Bersteweg in Höhe Abzweig Straße der Jugend, zweimal
  (nördlich und östlich Bestandsschacht SW345484)
Menge: 1,000 Psch

**01.02.0004 Bauzaun aufstellen und entfernen Zaunhöhe 2,0 m '..........'**
StL-Nr. 1810120739
Bauzaun nach Unterlagen des AG einschl. der erforderlichen Tore und Pfosten standsicher aufstellen, während
der Bauzeit vorhalten und unterhalten sowie nach Beendigung der Bauzeit entfernen. 70 v.H. des Preises werden nach Aufstellen, der Rest nach Entfernen des Bauzaunes vergütet.
Zaunhöhe = 2,00 m.
Zaun 'aus  Stahlgitter-Fertigteilen, Felder
untereinander verschrauben. Aufstellung zur Absicherung
von Baugruben und Sperrung von Straßen.'
Menge: 80,000 m

**01.02.0005 Bauzaun innerhalb der Baustelle umsetzen. Nicht wiederverwendbare Teile**
Bauzaun innerhalb der Baustelle umsetzen. Nicht wiederverwendbare Teile ersetzen.
Zaunhöhe = 2,00 m
Zaun aus Stahlgitter-Fertigteilen mit Aufstellvorrichtung, Felder untereinander verschrauben.
Menge: 160,000 m

**01.02.0006 Absperrschrankengitter standsicher aufstellen, während der Bauzeit vorhalten und**
Absperrschrankengitter standsicher aufstellen, während der Bauzeit vorhalten und unterhalten, erforderlichenfalls umsetzen sowie nach Fertigstellung des Bauabschnitts abbauen.
70 v.H. des Preises werden nach Aufstellung, der Rest nach Rückbau bzw. Versetzen in den nächsten Bauabschnitt vergütet.
Zaunhöhe ca. 1,00 m, Feldlänge ca. 2,00 m
Absperrschrankengitter aus Kunststoff nach TL Absturzsicherung und ZTV-SA / RSA oben und unten mit retroreflektierenden Folien 3M Typ 1, geschützt durch stabilen Folienschutzrand.
Gitter mit entsprechenden Fußplatten (zertifiziertes System) und Verbindungselementen zwischen den Schrankengittern, insbesondere zur Sicherung der Baustelle, Fußgängerverkehr, Baugruben etc.
Erforderliche Umsetzungen innerhalb eines Bauabschnittes bzw. das erforderliche tägliche Öffnen und Schließen bei technologischen Erfordernissen ist einzukalkulieren und wird nicht gesondert vergütet.
Menge: 200,000 m

**01.02.0007 Bauzaun innerhalb der Baustelle umsetzen, Umsetzung nach Baufortschritt der einzelnen**
Bauzaun innerhalb der Baustelle umsetzen, Umsetzung nach Baufortschritt der einzelnen Bauabschnitte,
Bauzaun aus Schrankenzäunen aus Kunststoff,
Höhe ca. 1,00 m, inkl. der Aufstellvorrichtungen etc.
Insbesondere für die Sicherung des Fußgängerverkehrs und der Zufahrten / Zugänge (2. und 3. TA).
Menge: 200,000 m

**01.02.0008 Verkehrszeichen und sonstige Beschilderungen aufnehmen und aufstellen**
Vorhandene Verkehrszeichen und sonstige Beschilderungen und incl. Pfosten aufnehmen, lagern und zur Abnahme an gleichem Ort wieder einbauen/aufstellen. incl. Betonfundament.
Schilder bis 0,75 m2  Größe
einpfostig, Pfostenhöhe bis 2,5 m
Anzahl ca. 4 St.
Menge: 1,000 psch

*Hinweis: Hinweis zur Position 1.02.09 bis 1.02.12*
Hinweis zur Position 1.02.09 bis 1.02.12

Die Verkehrszeichen und Sicherheitseinrichtungen sind für zusätzliche Maßnahmen der Verkehrssicherung und kommen in Abstimmung mit dem Verkehrsamt
- entsprechend Verkehrsrechtlicher Anordnung - und des AG bzw. dessen BÜ zum Einsatz.

**01.02.0009 Verkehrsschild aufstellen Ronde,Dreie.Quad. Größe 2 Retroreflkt.Typ 2 Aufstv. Wahl AN**
StL-Nr. 0310520101102200
Verkehrsschild aufstellen und beseitigen, für die Bauzeit vorhalten und warten. Aufstellvorrichtung nach
stat. Erfordernissen. Vorübergehende Sicherungsmaßnahmen durchführen. 70 v.H. des Preises werden nach Aufstellen, der Rest nach Beseitigen vergütet.
Verkehrsschild = Ronde, Dreieck, Quadrat.
Größe 2.
Retroreflektierend mit Folie der Bauart Typ 2.
Aufstellvorrichtung nach Wahl des AN aufstellen.
Menge: 4,000 St

**01.02.0010 Absperrg.o. Warneinricht. aufstellen Leitbake beidseit Folie Typ 2 Zweis. Blinklicht Versorg.n.Wahl AN**
StL-Nr. 0310540102020401
Absperrgerät oder Warneinrichtung aufstellen und beseitigen, für die Bauzeit vorhalten, warten und betreiben.
Vorübergehende Sicherungsmaßnahmen durchführen.
70 v.H. des Preises werden nach Aufstellen, der Rest
nach Beseitigen vergütet.
Leitbake Größe 1000x250 mm beidseitig.
Mit retroreflektierender Folie der Bauart Typ 2.
Mit 1 Richtstrahler zweiseitig, Blinklicht.
Energieversorgung nach Wahl des AN.
Menge: 5,000 St

**01.02.0011 Absperrg.o. Warneinricht. aufstellen Leitbake beidseit Folie Typ 2 Versorg.n.Wahl AN**
StL-Nr. 0310540102020001
Absperrgerät oder Warneinrichtung aufstellen und beseitigen, für die Bauzeit vorhalten, warten und betreiben.
Vorübergehende Sicherungsmaßnahmen durchführen.
70 v.H. des Preises werden nach Aufstellen, der Rest
nach Beseitigen vergütet.
Leitbake Größe 1000x250 mm beidseitig.
Mit retroreflektierender Folie der Bauart Typ 2.
Energieversorgung nach Wahl des AN.
Menge: 5,000 St

**01.02.0012 Absperrg.o. Warneinricht. aufstellen Abspsch. 250x2400 Folie Typ 2 5 Strah.eins.rot Versorg.n.Wahl AN**
StL-Nr. 0310540116020701
Absperrgerät oder Warneinrichtung aufstellen und beseitigen, für die Bauzeit vorhalten, warten und betreiben.
Vorübergehende Sicherungsmaßnahmen durchführen.
70 v.H. des Preises werden nach Aufstellen, der Rest
nach Beseitigen vergütet.
Absperrschranke Größe 250x2400 mm mit Aufstellvorr.
Mit retroreflektierender Folie der Bauart Typ 2.
Mit 5 Richtstrahlern einseitig, rotes Dauerlicht.
Energieversorgung nach Wahl des AN.
Menge: 2,000 St

**01.02.0013 Kontrolle der Arbeitsstellensi- cher. zwei bzw.einmal {TA22{}}**
StL-Nr. 0710580119
Kontrolle der Arbeitsstellensicherung gem. ZTV-SA
durchführen. Die Kontrolle ist unmittelbar nach deren
Durchführung zu erfassen und zu dokumentieren. Arbeits-
und Hilfsmittel sind vom AN zu stellen und dem AG jederzeit zugänglich zu machen.
Kontrolle zweimal täglich, an arbeitsfreien Tagen einmal täglich.
Kontrolle durch 'schriftliche Dokumentation in den
Bautagesberichten.'
Menge: 130,000 d

**01.02.0014 Provisorische Befestigung mit Mineralstoffen herstellen, u.a. für Behelfsgehweg**
Provisorische Befestigung mit Mineralstoffen herstellen, u.a. für Behelfsgehweg bzw. Behelfsfahrbahn (u. a. zur Sicherstellung des Anliegerverkehrs).
Ausführung auf Weisung bzw. in Abstimmung mit dem AG bzw. dessen BÜ. Flächen vorbereiten. Mineralstoffe liefern und profilgerecht einbauen, einrütteln und verdichten. Tragfähigkeit nach Unterlagen des AG.
Einbau bündig mit Gehwegrand bzw. sonstigen Flächen.
Mineralstoffe = gebrochenes Mineralgemisch 0/45,
Dicke der verdichteten Schicht:
im verdichtetem Zustand: ca. 20-25 cm bzw. nach Erfordernis. Einschließlich aller erforderlichen Erdarbeiten, inkl Planum herstellen und verdichten. Aufbruch vorhandener Befestigungen wird gesondert vergütet. Für die Dauer der Nutzung unterhalten und nach Beendigung der Arbeiten im jeweiligen Trassenbereich zurückbauen.
Material bleibt Eigentum des AN.
Menge: 200,000 m2

**01.02.0015 Sicherung für vorhandene Straßenlaternen (Stahlrohrmaste) und Masten der**
Sicherung für vorhandene Straßenlaternen (Stahlrohrmaste) und Masten der Telekomfreileitung (Holzmasten) herstellen, vorhalten und wieder zurückbauen.
Sicherung nach Wahl des AN mittels Mantelschutz, Höhe ca. 2,50 m.
Menge: 14,000 St

#### Titel 01.03 Beweissicherung

**01.03.0001 Beweissicherungsverfahren**
Beweissicherungsverfahren durch einen öffentlich bestellten Gutachter für Bauwerksschäden zur Feststellung des Zustandes der baulichen Anlagen, einschl. Gebäude mit Einfriedungen und Zäunen, Straßen- und Zufahrtsbe- festigungen, Ver- u. Entsorgungsanlagen im gesamten Trassenbereich der Straße "Am Müllerhag" und im Baubereich des Bersteweges inkl. Brückenbauwerk über die Berste. Hierbei sind die Bereiche zu dokumentieren, die durch die Baumaßnahme direkt oder indirekt betroffen sind. Erstellen einer Niederschrift mit Fotodokumentation, die seitens der jeweiligen Grundstückseigentümer anzuerkennen sind.
Menge: 1,000 Psch

**01.03.0002 Erstellen eines abschließenden Gutachtens nach Beendigung der Bauarbeiten**
Erstellen eines abschließenden Gutachtens nach Beendigung der Bauarbeiten, aufbauend auf die Beweissicherung bzw. das erstellte Gutachten, unter Berücksichtigung der eventuell durch die Bauarbeiten entstandenen Schäden.
Im Gutachten sind erforderlichenfalls Sanierungsvorschläge für die entstandenen Schäden einzuarbeiten.
Sämtliche Kosten für den Sachverständigen, die Gutachten und dgl. sind einzurechnen.
Menge: 1,000 Psch

**01.03.0003 Rissmonitore zur Beweissicherung an vorhandenen Bauwerksrissen auf Anweisung**
Rissmonitore zur Beweissicherung an vorhandenen Bauwerksrissen auf Anweisung des AG durch Gutachter fachgerecht anbringen. Genehmigung des Grundstückbesitzers vor Beginn der Arbeiten einholen. Monitore mit fortlaufender Nummer. Monitor während der Bauzeit ständig überprüfen, Kontrollen dokumentieren.
Einschl. Entfernen der Monitore nach Beendigung der Arbeiten.
Menge: 2,000 St

#### Titel 01.04 Vermessung / Dokumentation

**01.04.0001 Absteckungs- und Vermessungsarbeiten für das gesamte Bauvorhaben**
Absteckungs- und Vermessungsarbeiten für das gesamte Bauvorhaben
•  Absteckung der Schmutzwasserkanaltrasse (Freigefälleleitungen mit Schächten und Abwasserdruckleitung sowie Abwasserpumpwerk mit Nebenanlagen)
•  Absteckung der Hausanschlussleitungen inkl. HA-Schächte unter Berücksichtigung der Grundstücksgrenzen und der anderen Kabel und Leitungen der Gesamterschließung des Wohngebietes
Bauvermessung nach ZTV Verm-StB 01 durchführen.
Schaffung der Grundlagennetze.
Alle Zwischenpunkte, Radien, etc. fachgerecht einmessen und vermarken.
Absteckdokumentation an AG 3-fach übergeben.
Alle übrigen durch den AN benötigten Absteckarbeiten, die Verdichtung der Lage- und Höhennetze sowie die Ausführungsvermessung nach der ZTV Verm-StB 01 sind als Nebenleistung durch den AN zu beschaffen.
Menge: 1,000 Psch

**01.04.0002 Absteckungs- und Vermessungsarbeiten für den gesamten Leistungsumfang Abschnitt**
Absteckungs- und Vermessungsarbeiten für den gesamten Leistungsumfang Abschnitt Trinkwasserversorgung
•  Absteckung der TW-Leitungstrassen incl. Knoten- und Umbindepunkte unter Berücksichtiung der  neuen Höhen der Straße und Seitenbereiche.
•  Absteckung der Hausanschlusstrassen incl. Umbindepunkte unter Berücksichtigung der Straßen- und Gehweghöhen.
Bauvermessung nach ZTV Verm-StB 01 durchführen.
Schaffung der Grundlagennetze.
Absteckdokumentation an AG 3-fach übergeben.
Alle übrigen durch den AN benötigten Absteckarbeiten, die Verdichtung der Lage- und Höhennetze sowie die Ausführungsvermessung nach der ZTV Verm-StB 01 sind als Nebenleistung durch den AN zu beschaffen.
Menge: 1,000 Psch

*Hinweis: Vorbemerkung Dokumentation*
Vorbemerkung Dokumentation

Die Baudokumentation muss lückenlos nachvollziehbar sein. Sie umfasst alle wesentlichen Unterlagen während der Bauausführung. Siehe hierzu die Baubeschreibung. Die Baudokumentation ist vor der Abnahme an die Bauüberwachung vollständig, prüfbar zu übergeben.

Dokumentationsunterlagen zusammenstellen und 1-fach an
AG übergeben.
Inhalt (sofern nicht bereits an AG übergeben) :
- Bauleitererklärung / Herstellerbescheinigung
- Prüfungsnachweise ( Plattendruckversuche usw.)
- Lieferscheine
- Entsorgungs- /Wiegescheine
- Bautagesberichte
- Bestandsunterlagen
- Abnahmeniederschrift

Ebenso ist eine Bestandsdokumentation und eine vom AN angefertigte Fotodokumentaion, anzufertigen. Diese Fotodokumentation beinhaltet die unteranderem die laufende Aufzeichnung während der Baumaßnahme.

*Hinweis: Hinweis zu nachfolgender Position Abnahmeordnung DNWAB*
Hinweis zu nachfolgender Position

Abnahmeordnung - Anlage 1 nach DNWAB (Stand 2018)

Inhaltsvorgabe der zu übergebenden Bauakte an den
Zweckverband und der DNWAB:
1.  Deckblatt
2.  Technische Unterlagen
2.1  Auftrag
2.2  Protokolle zu Druckprüfungen (TW) / Dichtigkeitsprüfungen (SW) und
  Unterlagen Kamerabefahrung SW;

2.3  Protokolle zu Straßenbauabnahmen
2.4  Protokolle zu Bodenverdichtungsnachweisen
2.5  Schweißprotokolle (TW bzw. ADL)
2.6  Bohrprotokolle (ADL)
2.7  geprüfte Statik
2.8  Nachweise für Hygiene (TW) bzw. Nachweise / Dokumentation Pumpwerk SW
2.9  Herstellungsnachweise, Materialzertifikate
2.10 Erklärung des Auftragnehmers, dass die Arbeiten
nach den a.a. Regeln
  der Technik ausgeführt wurden
2.11 Bautagesberichte
2.12 Hausanschlussskizzen SW/TW
2.13 Abnahmeprotokolle SW/TW

**01.04.0003 Abnahmedokumentation DNWAB**
Zur Abnahme sind folgende Unterlagen dem Zweckverband
bzw. seinem Bevollmächtigten zu erstellen und zu
übergeben:
* komplette Bauakte entsprechend der Baubeschreibung
  1-fach und Abnahmeordnung des Verbandes
* folgende Unterlagen aus der Bauakte sind zusätzlich zu
  übergeben:

Dokumentationsunterlagen zusammenstellen und 1-fach an
AG übergeben. Siehe Baubeschreibung!
Inhalt (sofern nicht bereits an AG übergeben) :
gemäß Vorbemerkungen und Abnahmeordnung des Verbandes.

Abnahmedokumentation für Trinkwassererschließung
Menge: 1,000 psch

**01.04.0004 Abnahmedokumentation DNWAB**
Zur Abnahme sind folgende Unterlagen dem Zweckverband
bzw. seinem Bevollmächtigten zu erstellen und zu
übergeben:
* komplette Bauakte entsprechend der Baubeschreibung
  1-fach und Abnahmeordnung des Verbandes
* folgende Unterlagen aus der Bauakte sind zusätzlich zu
  übergeben:

Dokumentationsunterlagen zusammenstellen und 1-fach an
AG übergeben. Siehe Baubeschreibung!
Inhalt (sofern nicht bereits an AG übergeben) :
gemäß Vorbemerkungen und Abnahmeordnung des Verbandes.

Abnahmedokumentation für Schmutzwassererschließung
Menge: 1,000 psch

#### Titel 01.05 Sicherheits- und Gesundheitsschutz

**01.05.0001 Vorankündigung erstellen**
Vorankündigung gemäß Baustellenverordnung erstellen und spätestens zwei Wochen vor Einrichten der Baustelle der zuständigen Behörde übermitteln.
Vorankündigung sichtbar und witterungsgeschützt auf der Baustelle aushängen und bei erheblichen Änderungen während der Bauzeit anpassen.
Menge: 1,000 Psch

**01.05.0002 Sicherheits- und Gesundheitsschutzplan (SiGe-Plan) gemäß Baustellenverordnung**
Sicherheits- und Gesundheitsschutzplan (SiGe-Plan) gemäß Baustellenverordnung nach Baubeschreibung erstellen, mit den Sicherheits- und Gesundheitsschutzkoordinatoren weiterer Baustellen abstimmen und bei erheblichen Änderungen in der Ausführung des Bauvorhabens anpassen bzw. fortführen. Den SiGe-Plan für jeden Beschäftigten einsehbar auf der Baustelle vorhalten.
Menge: 1,000 Psch

**01.05.0003 Sicherheits- und Gesundheitsschutzkoordinator während der Ausführung**
Sicherheits- und Gesundheitsschutzkoordinator während der Ausführung des Bauvorhabens gemäß Baustellenverordnung nach Baubeschreibung stellen, der die Aufgaben gemäß
§ 3 Abs. 2 und 3 der Baustellenverordnung wahrnimmt und durchführt. Der SiGeko muss die Befähigung nach RAB 30 nachweisen. Ausführung für die Gesamtbauzeit 2021/2022.
Die Höhe der Abschlagzahlungen richtet sich nach dem zeitlichen Fortschritt der Baumaßnahme - bezogen auf die Gesamtbauzeit.
Bei der Kalkulation ist zu berücksichtigen, dass der SiGe-Koordinator ca. alle 14 Tage die Baustelle kontrolliert und entsprechende Kontrollberichte anfertigt sowie die Kontrollen vor Ort mit dem AN auswertet.
Menge: 1,000 Psch

#### Titel 01.06 Kontrollprüfungen

*Hinweis: Vorbemerkung Kontrollprüfungen*
Vorbemerkung Kontrollprüfungen

Für die Kontrollprüfungen des AG nach ZTVE-StB und ZTVSoB-StB ist durch den AN ein nach RAP-Stra zugelassenes Prüfinstitut zu binden.
Die Prüfungen erfolgen auf Weisung des AG und dessen Bauüberwachung.

**01.06.0001 Plattendruckversuche durchführen als Kontrollprüfungen des AG**
Plattendruckversuche durchführen als Kontrollprüfungen des AG - einschl. Gestellung aller dazu erforderlichen Geräte, Hilfsgeräte und Stoffe sowie Auswertung der Versuche inkl. Belastungsfahrzeug.
Bestätigung durch ein RAP-Stra zugelassenes Prüfinstitut.
Menge: 6,000 St

**01.06.0002 Abfallentsorgungskonzept auf Grundlage der EBV erstellen.**
Abfallentsorgungskonzept auf Grundlage der EBV erstellen.
Entsorgung und Deklaration der Stoffe nach EBV.
mit: Position im LV, Abfallschlüssel, Abfallmenge, Zuordnungswert, Art der Entsorgung, Abbruchmethode, Abfallstoffkennzeichung, Verwertungsort und Entsorgungsanlage.

Vor Deklaration und Entsorgung ist das Konzept vorzulegen.
Menge: 1,000 psch

**01.06.0003 Entsorgungsdokumentation anfertigen / zusammenstellen und übergeben**
Entsorgungsdokumentation in Abstimmung mit der Abfallbehörde und der BÜ als Enddokumentation anfertigen / zusammenstellen und in geforderter Anzahl und Ausführung übergeben
(1 x Kopie, 1 x digitaler Form).
Dokumentation für den gesamten Leistungsumfang.
Menge: 1,000 psch

**01.06.0004 Untersuchung der auszubauenden mineralischen Abfälle auf ihre Umweltverträglichkeit nach**
Untersuchung der auszubauenden mineralischen Abfälle
auf ihre Umweltverträglichkeit nach Ersatzbaustoffverordnung (EBV), Anlage 1 Tabelle 1 bzw. Tabelle 3 und nach den Vollzugshinweisen zur Zuordnung von Abfällen zu den Abfallarten eines Spiegeleintrags in der Abfallverzeichnisordnung (AVV von 1.3 2023) - Vollanalyse.
Probenahme und Untersuchung durch ein zugelassenes Labor.
Lieferung der Laboranalyse mit mehrstufiger Bewertung der Materialwerte nach EBV und AVV.
Beprobung und Untersuchung gemäß Leitfaden zur Beprobung mineralischer Abfälle aus dem Hoch- und Tiefbau 2009 - A/B-Probe.
Untersuchung von rückzubauendem Boden, Oberboden, Tragschichtmaterial etc.
Menge: 3,000 St

**01.06.0005 Beprobung / Analytik gemäß DepV, Bauschutt**
Untersuchung der auszubauenden mineralischen Abfälle
auf ihre Umweltverträglichkeit nach Deponieverordnung
mit einer  Mischprobe. Probenahme/Abschlagsprobe und
Untersuchung  durch ein zugelassenes Labor.
Einschließlich liefern der Laboranalyse mit Bestimmung
des Zuordnungswertes
Menge: 1,000 St

**01.06.0006 Probenahme, Laboruntersuchung und Auswertung von Ausbauasphalt**
Probenahme (Mischprobe am Haufwerk), Laboruntersuchung und Auswertung von Ausbauasphalt durch ein zugelassenes Labor für Umweltanalytik.
Untersuchung und Bestimmung auf PAK und Phenolindex.Untersuchung und Einstufung des Asphaltes gemäß BTR-RC-StB, Ausgabe 2014 bzw. RuVA-StB 01.
Ergebnisbericht 2-fach an AG übergeben.
Menge: 2,000 St

**01.06.0007 Proctordichte best. Bodenprobe im Baustellenber. M.Arbeiten/Darst. Bestätigung**
Bestimmung der Kurve der einfachen Proctordichte
(aus der Beziehung zwischen Trockenraumgewicht und Wassergehalt bei mindestens 6 verschiedenen Wassergehalten)
für eine im Baustellenbereich entnommene Bodenprobe einschließlich aller erforderlichen Feld- und Laborarbeiten sowie graphische Darstellung.
Bestätigung durch ein RAP-Stra zugelassenes Prüfinstitut.
Menge: 4,000 St

**01.06.0008 Bestimmen des Verdichtungsgrades der Baugruben und Leitungsgräben Schmutzwasser und**
Bestimmen des Verdichtungsgrades der Baugruben und Leitungsgräben Schmutzwasser und Trinkwasser in verschiedenen Lagen anhand von Bodenproben (Büchsen) vor Ort im Vergleich zu den Ergebnissen der Proctorversuche. Prüfung mit Stechzylinder oder Densitometer.
Einschließlich Fertigung eines Prüfprotokolls.
Bestätigung durch ein RAP-Stra zugelassenes Prüfinstitut.
Menge: 30,000 St

**01.06.0009 Bestimmen des Verdichtungsgrades der Baugruben und Leitungsgräben Schmutzwasser und**
Bestimmen des Verdichtungsgrades der Baugruben und Leitungsgräben Schmutzwasser und Trinkwasser o. dgl. durch Sondierung (DPL 5).
Auswertung nach DIN EN ISO 22476-2.
Einschließlich Fertigung eines Prüfprotokolls mit Aussagen zur Erfüllung der Anforderungen.
Bestätigung durch ein RAP-Stra zugelassenes Prüfinstitut.
Menge: 6,000 St

**01.06.0010 Schwingungsmessungen als Kontrollprüfung des AG durch zugelassenes Prüflabor**
Schwingungsmessungen als Kontrollprüfung des AG durch zugelassenes Prüflabor im Baustellenbereich durchführen.
Erschütterungsmessung mittels Schwingungsmeßgerät nach DIN 4150 Hersteller SYSCOM Fa. Ziegler Sensor:
MR Warnsystem über Rundumleuchten o. glw. aufbauen, unterhalten, abbauen.
Abgerechnet wird je angefangene Stunde.
Einsatzzeit pro Messung mind. 2 Stunden pro Tag.
Menge: 6,000 h

**01.06.0011 Doku u Bewertung aufgezeichnete Ergebnisse der Schwingungsmessung**
Dokumentation und Bewertung der aufgezeichneten Ergebnisse der Schwingungsmessungen hinsichtlich der erschütterungsbedingten Gefährdung der zu schützenden Gebäude durch Gutachter für Bauwerksschäden.
Abgerechnet wird entsprechend der Tage der durchgeführten Schwingungsmessungen.
Menge: 2,000 St

**01.06.0012 Übergang für Fußgänger herstellen, lichte Breite ca. 1,50 m**
Übergang für Fußgänger herstellen, für die Dauer der Arbeiten unterhalten und wieder abbauen.
Ausführung nach Wahl des AN.
Die Unfallverhütungsvorschriften sind einzuhalten.
Überweg für lichte Breite von ca. 1,50 m.
Überweg mit beidseitigem Geländer.
Menge: 5,000 St

#### Titel 01.07 Stundenlohnarbeiten

**01.07.0001 Verrechnungssatz für Arbeitskraft Poliere**
Stundenlohnarbeiten durch Arbeitskräfte auf Anordnung des AG ausführen. Der Verrechnungssatz für die jeweilige Arbeitskraft
umfasst sämtliche Aufwendungen, insbesondere den tatsächlichen Lohn einschließlich vermögenswirksamer Leistungen mit den Zuschlägen für Gemeinkosten (Sozialkassenbeiträge, Winterbauumlage und dgl.), sowie Lohn- bzw. Gehaltsnebenkosten und Zuschläge für Überstunden.
Zuschläge für Nacht-, Sonntags- und Feiertagsarbeit werden gesondert vergütet. Poliere, Schachtmeister oder dgl.
Menge: 5,000 h

**01.07.0002 BFA (V 2)**
Wie vor, jedoch
Baufacharbeiter (Berufsgruppe V 2).
Menge: 10,000 h

**01.07.0003 Baustellenltr.(1)**
Wie vor, jedoch
Baustellenleiter (Lohngruppe 1).
Menge: 3,000 h

**01.07.0004 Verrechnungssatz für Baugerät Bagger 0,4-1m3**
Stundenlohnarbeiten durch Baugeräte auf Anordnung des
AG ausführen. Der Verrechnungssatz für das jeweilige Gerät umfasst sämtliche Aufwendungen für den Einsatz, insbesondere Gerätevorhalte- und Betriebsstoffkosten sowie sämtliche Zuschläge einschließlich der Kosten für das Bedienungspersonal.
Der Verrechnungssatz gilt für das zum Zeitpunkt des Abrufes einsatzbereit auf der Baustelle befindliche Baugerät.
Abgerechnet werden die tatsächlich geleisteten Arbeitsstunden.
Der Verrechnungssatz ist unter Beachtung der preisrechtlichen Vorschriften ermittelt. Er gilt unabhängig von der Anzahl der abgerechneten Stunden.
Bagger 0,4 bis 1,0 m3.
Menge: 5,000 h

**01.07.0005 Frontl.L 45-75 kW**
Wie vor, jedoch
Frontlader, luftbereift über 45 bis 75 kW.
Menge: 5,000 h

**01.07.0006 Stemmhammer**
Wie vor, jedoch
E-Stemmhammer inkl. Stromversorgung
Menge: 5,000 h

**01.07.0007 Winkelschleifer**
Wie vor, jedoch
Winkelschleifer komplett mit allem Zubehör.
Menge: 5,000 h

**01.07.0008 Pumpe bis 5 l/s**
Wie vor, jedoch
Pumpe bis zu 5 l/s einschl. Saug- und Abflussleitung.
Menge: 20,000 h

**01.07.0009 Verrechnungssatz für LKW 7 t**
Stundenlohnarbeiten durch Lastkraftwagen auf Anordnung des AG ausführen. Der Verrechnungssatz für den jeweiligen LKW umfasst sämtliche Aufwendungen für den Einsatz des LKW´s, insbesondere Gerätevorhalte- und Betriebsstoffkosten sowie sämtliche Zuschläge einschließlich der Kosten für den Fahrer.
Der Verrechnungssatz gilt für das zum Zeitpunkt des Abrufes einsatzbereit auf der Baustelle befindliche Fahrzeug.
Vergütet werden die tatsächlich geleisteten Arbeitsstunden nach der tatsächlichen Nutzlast des jeweiligen LKW (ohne Erhöhung der Nutzlaststufe für Sonderfahrzeuge).
Der Verrechnungssatz ist unter Beachtung der preisrechtlichen Vorschriften ermittelt. Er gilt unabhängig von der Anzahl der abgerechneten Stunden. LKW, ca. 7 t Nutzlast.
Menge: 5,000 h

### Titel 02 Trinkwasser

#### Titel 02.01 Erdbau / Leitungsgraben / Baugruben

*Hinweis: Vorb. Erdbau (99/ERDBAU.as)*
Vorbemerkungen Erdbau
Erdbau (Textnr.: 99/ERDBAU.as)

Mutterboden und Aushub sind auf der Baustelle getrennt zu lagern. Erdaushub wird nur einmal vergütet, auch wenn er infolge falscher Lagerung mehrfach bewegt wird.
Bei maschinellen Aushubarbeiten bzw. Einbringen von Austauschboden und Kies dürfen nur Geräte eingesetzt werden, welche die Tragfähigkeit des anstehenden Baugrundes nicht mindern. Kosten infolge unsachgemäßen Einbaus gehen zu Lasten des Unternehmers.
Für Abrechnung einschl. Verdichtung von Kubikmeter/Tonne gilt folgender Faktor:

Kies:  1,67 x 1,20

Schottertragschicht 1m³:  lose geschüttet  1,80 t
  verdichtet  2,20 t

Werden für die ausgeschriebenen Arbeiten im Zuge anderer Untersuchungen (Kontrollprüfungen für Gütenachweis) an neutralen Instituten auch Gewichte von Schüttgütern ermittelt, treten die dabei festgestellten an die Stelle der hier ermittelten Werte.
Die Umrechnungstabelle hat nur abrechnungstechnische jedoch keine bodentechnische Bedeutung.

Bei sehr witterungsempfindlichen Baugrund sind die ausgebauten Erdmassen vor Niederschlag durch Abdecken mit Planen zu schützen. Die Kosten sind in die entsprechenden Erdbaupositionen einzurechnen und werden nicht gesondert vergütet.

**02.01.0001 Baugelände abräumen.**
Baugelände abräumen.

Auf dem Baugelände vorhanden:
Busch-, Hecken- und Baumbestand sowie sonstiger Aufwuchs bis zu 0,1 m Durchmesser, 1 m über dem Erdboden gemessen, einschließlich Wurzelwerk, Gräser

Rück- und Formschnitte Hecken zur Baufeldfreiheit in der Straße "Am Müllerhag", ca. 150 m.

Gesamtes Räumgut einer Wiederverwertung nach Wahl des AN zuführen.
Menge: 1,000 Psch

**02.01.0002 Bauliche Anlage abbrechen**
Bauliche Anlagen abbrechen.
Abgerechnet wird das Volumen des abzubrechenden Materials.
Anlagen verschiedener Form und Größe, lose als Auffüllung oder fest verbaut, in Baugruben, Baugräben, Unterbau.
Ggf. mehrere unterschiedliche Anlagen.

Material = verschiedenster Art, aus Mauerwerk, Beton, Stahlbeton, Ziegelbruch, Findlinge andern Abbruchresten,
Abbruch ohne Sprengen, u.a. Abbruchtiefe bis max. 50 cm unter Ausbauquerschnittstiefe.

Bauliche Anlage freilegen. Baugrube nach Abbruch mit Boden verfüllen und verdichten. Boden liefern.
Ausführung unter Berücksichtigung vorhandener Einbauten, u.a. Schachtabdeckungen, Schieberkappen o. dgl.

Gesamtes Abbruchgut einer Wiederverwertung nach Wahl des AN zuführen. Für überwachungsbedürftigen Abfall
vereinfachten Entsorgungsnachweis führen. Nachweise der fachgerechten Entsorgung sind dem AG zu übergeben. Erforderliche Zwischenlagerung auf Zwischenlager ist einzukalkulieren.

Abbruch von Hand und mit Kleinstgerät.
Menge: 5,000 m3

**02.01.0003 Boden f. Suchschachtungen auf Anw AG/BÜ ausheben, Handschachtung**
Boden für Suchgraben auf Anweisung des AG bzw. dessen BÜ
ausheben, inkl. Abtrag der Oberflächenbefestigung, einschließlich eventueller Abfangungsmaßnahmen.
Aushub zur Wiederverwendung seitlich lagern und
nach Beendigung der Suche gemäß Homogenbereich wieder lagenweise einbauen und verdichten.
Ausführung in Handschachtung.
Bei Pflaster, Pflaster aufnehmen seitlich lagern und anschließend wieder verlegen.
Vorschriften der Versorgungsunternehmen beachten.

Die Bodenbeschaffenheit ist dem Baugrundgutachten zu entnehmen. Homogenbereiche nach Baugrundgutachten.

Boden mit Beimeingen von Wurzeln und Unrat.
Inkl. fachgerechter Rückschnitte der Wurzeln.
Grabentiefe bis 1,50 m.
Grabenlänge bis 2,00 m.
Grabenbreite gemäß DIN 4124
Suchgraben zum Lokalisieren der vorh. Kabel und Leitungen vor Verlegung bzw. zur Festlegung der Trasse.
Verbau entsprechend statischen und konstruktiven
Erfordernissen herstellen, vorhalten und von der Baustelle
entfernen.
Wasserhaltung nach Erfordernis ausführen.

Tiefenlage der angetroffenden Medien im Aufmaß festhalten.
Aufmaßskizze der Suchschachtung erstellen.
Menge: 20,000 St

**02.01.0004 Boden für Kabel- oder ä. Leitungsgraben ausheben. Ausführung größtenteils in**
Boden für Kabel- oder ä. Leitungsgraben ausheben.
Ausführung größtenteils in Handschachtung für die
Umverlegung bzw. Tieferlegung von Kabeln und Leitungen
der Versorgungsträger zur Schaffung der Baufreiheit für
die Verlegung der Trinkwasserleitungen.
Die Grabentiefe wird gerechnet ab OF Gelände oder Straße ggf. unter Abzug des Oberbodens, bzw. ab OF des vorhandenen Planums.
Straßenaufbruch wird gesondert berechnet.
Abgerechnet wird in der Länge des Grabens, gemessen in
der Achse.
Boden Homogenbereiche A und B aufgefüllte bindige Böden, nichtbindige Sande und ungebundene Tragschichten verschiedener Art und dergleichen, gemäß beiliegendem Baugrundgutachten.
Grabentiefe bis 0,30 m.
Grabenbreite bis 0,30 m.
Aushub, soweit zum Verfüllen geeignet, zur Wiederverwendung seitlich lagern, nach Verlegen der Leitungen und Kabel der Versorgungsunternehmen im Graben oberhalb der Leitungszone einbauen und verdichten. Fehlenden Verfüllboden einbauen wird gesondert berechnet.
Zum Verfüllen nicht verwendeter Aushub geht in Eigentum
des AN über und wird beseitigt. Kabel bzw. Leitungen absanden ca. 20 cm dick, Kies liefern.
Menge: 30,000 m

**02.01.0005 vorh. Kabel u. Ltg. umverlegen**
Vorhandene Kabelbündel, Kabel und Leitungen auf
Anweisung der Versorgungsunternehmen und unter
Einhaltung der Vorschriften um- und tieferlegenund
absanden.
Steinfreien Sand liefern.
Einschl. aller erforderlichen Erdarbeiten in Handaushub.
Menge: 30,000 m

*Hinweis: Vorbemerkungen Leitungsgräben*
Vorbemerkungen Leitungsgräben

Aufmaß und Abrechnung für die Herstellung der Leitungsgräben werden durch diese Vorbemerkungen und die Festlegungen im Langtext zu den einzelnen Positionen geregelt.
Bei Unstimmigkeiten gelten die Bestimmungen in folgender Reihenfolge:

1. Vorbemerkungen zu Leitungsgräben

2. Festlegungen im Langtext zu den Positionen.

1. HAUPTLEITUNGEN

1.1 Abrechnung

Die Abrechnung erfolgt entsprechend der Grabentiefe nach lfd.m Leitungsgraben.
Bei Angabe "lichte Grabenbreite" bezieht sich diese jeweils auf die Grabenbreite entsprechend DIN EN 1610, Pkt. 6.2.
Unabhängig von der vom AN gewählten Ausführung wird die Abrechnung festgelegt:
Abrechnung der Erd- und Verbauarbeiten erfolgt nach VOB/C bzw. DIN EN 1610 und DIN 18303 mit den entsprechenden Mindestgrabenbreiten.

1.2 Leistungsumfang

Mit den hierfür angebotenen Einheitspreisen sind abgegolten:

a)  Baugrubenaushub für Rohrleitungen nach DIN EN 1610 und Verbauarbeiten nach DIN 18303.

b)  Verfüllen und Abstampfen der Rohrgräben mit dem wiederverwendbaren Aushubmaterial in Lagen entsprechend der Wirkung des Verdichtungsgerätes (bis 0,30 m über Rohrscheitel von Hand), erforderliche einfache Proctordichte mindestens 100%.

c)  Erforderliche Zwischenlagerungen außerhalb des Baustellenbereiches auf Lagerflächen des AN bzw. Umfahren von Aushubmaterial bei Erfordernis.

d)  für verbaute Gräben das Umsetzen der Grabenaussteifungen im Zuge der Rohrverlegung und Wiederverfüllung des Grabens.

e)  Handschachtungen im Grabenbereich für das Aufnehmen und Sichern von kreuzenden und parallelen Leitungen.

f)  Herstellen des Planums im Rohrgraben und der Baugruben für die höhengerechten Verlegungen der Rohrleitungen, Armaturen und Formstücke.

1.3 Aufmaß

a) Grabentiefe

Sie wird an zwei benachbarten Knotenpunkten von Sohlenhöhe Wasserlauf bis Oberkante Gelände (nach Oberboden- oder gegebenenfalls sonstigem Abtrag) gemessen, zuzüglich der Wandstärke der Rohrleitung und falls erforderlich der Stärke der Rohrbettung. Hieraus bestimmt sich die für die Abrechnung maßgebende mittlere Grabentiefe.

b) Grabenlänge

Die Knotenpunkte werden übermessen. Die Länge wird von Mitte Knotenpunkt bis Mitte Knotenpunkt gemessen.
Mehraushub infolge Arbeitsräume sind einzurechnen.

c) Austauschboden / Abrechnung

Abgerechnet wird der Rohrgraben und der notwendige Austauschboden mit senkrechten Wänden als verbauter Rohrgraben.
Sollte teilweise eine Ausführung  mit abgeböschten Gräben und Baugruben erfolgen, sind die Mehrmengen und Mehrkosten für die Trassenbreite (Oberboden, etc.), den Austauschboden und andere Leistungen in die entsprechenden LV-Positionen einzukalkulieren.
Eine gesonderte Vergütung erfolgt nicht.

2. ABRECHNUNGSUNTERLAGEN

Als Unterlagen für die Abrechnung hat der Auftragnehmer zu liefern:

2.1 Maßstäblicher Lageplan M.= 1:250 mit folgenden Eintragungen:

a)  Hauptleitung mit Längen und Knotenpunktbezeichnungen, Sohl- und Deckelhöhen auf DHHN bezogen. Mitte Knotenpunkt auf mind. zwei Grenzsteine eingemessen.

b)  Knotenpunkte bzw. Stutzen mit fortlaufender Nummerierung und Kennzeichnung.

**02.01.0006 Boden für Leitungsgraben ausheben. Die Grabentiefe wird gerechnet ab OK Straße / Weg**
Boden für Leitungsgraben ausheben.
Die Grabentiefe wird gerechnet ab OK Straße / Weg unter Abzug der vorhandenen Befestigung bestehend aus Asphalt und ungebundenen Tragschichten (ca. 30 cm unter OK Straße). Sohltiefe gemäß Längsschnitten der TWL herstellen, Mehrtiefe für Rohrummantelung ist einzukalkulieren.
Straßenaufbruch wird gesondert berechnet.
Abgerechnet wird nach der Länge des Leitungsgrabens,
gemessen in der Achse der Leitung.
Die Baugruben werden in der Achse der Leitung im
Bereich der Knotenpunktbaugruben durchgemessen.
Mehraushub wird gesondert vergütet.
Boden Homogenbereiche A, B und C (aufgefüllte bindige Böden, nichtbindige Sande und bindiger Boden) gemäß beiliegendem Baugrundgutachten.
Grabentiefe bis 2,00 m,
lichte Grabenbreite für Rohre aus PE-HD-Rohr da 90.
Verbau wird gesondert vergütet.
Aushub, soweit zum Verfüllen geeignet, laden, transportieren, auf Flächen des AN außerhalb des Baustellenbereiches lagern, nach Verlegen der Leitung Aushub laden und
rücktransportieren, in Graben einschl. Leitungszone
einbauen und verdichten.
Fehlenden Verfüllboden einbauen wird gesondert berechnet.
Zum Verfüllen nicht verwendeter Aushub u.a. im Bereich der Leitungszone - Rohrummantelung (bis BM-F3 nach EBV!) einer Verwertung / Entsorgung nach Wahl des AN zuführen. Entsorgungskosten sind einzukalkulieren.
Menge: 350,000 m

**02.01.0007 Verbau für Leitungsgraben und zugehörige Schachtbaugruben entsprechend statischen und**
Verbau für Leitungsgraben und zugehörige Schachtbaugruben entsprechend statischen und konstruktiven Erfordernissen herstellen, vorhalten und entfernen.
Abgerechnet wird nach lfd. m Leitungsgraben, wobei Knotenpunktbaugruben übermessen werden. Mehraufwendungen im Bereich der Baugruben werden über die Pos. "Baugrubenaushub" vergütet.
Grabentiefe bis ca. 2,00 m.
Breite der Grabensohle für Rohr da 90.
Verbau unter Berücksichtigung des vorhandenen Kabel- und Leitungsbestandes aus Holzbohlenverbau, bei freien Trassen Verbauboxen, Verbau unter Berücksichtigung der beengten Trassenverhältnisse.
Menge: 350,000 m

**02.01.0008 Baugrube Knotenpunkte ausheben und fördern, als Zulage zum durchgemessenen**
Baugrube Knotenpunkte ausheben und fördern, als Zulage zum durchgemessenen Leitungsgraben.
Aushub in kombinierter Hand- und Maschinenschachtung unter Berücksichtigung vorhandener Kabel und Leitungen im Bereich KP1 (Bauanfang) und KP2 (Bauende, vorhandener Knotenpunkt).
Die Baugrubentiefe wird gerechnet ab OF Gelände, ggf. unter Abzug der vorhandenen Straßen- und Wegebefestigung bzw. unter Abzug des Oberbodens. Abgerechnet wird nur die Mehrbreite bzw. -tiefe zum durchgemessenen Rohrgraben.
Baugrubengröße L x B ca. 2,00 m x 3,00 m bzw. nach Erfordernis.
Boden Homogenbereiche A, B und C (aufgefüllte bindige Böden, nichtbindige Sande und bindige Böden) gemäß beiliegendem Baugrundgutachten.
Aushub, soweit zum Verfüllen geeignet, laden, transportieren, auf Flächen des AN außerhalb des Baustellenbereiches lagern, nach Verlegen der Leitung Aushub laden und rücktransportieren, in Baugruben lagenweise einbauen und verdichten. Austauschboden wird gesondert vergütet.
Zum Verfüllen nicht verwendeten und nicht geeigneten Aushub aus Rohrverdrängung und für Rohrummantelung einer Wiederverwertung nach Wahl des AN oder einer Deponie zuführen. Deponiekosten sind einzurechnen, Boden bis BM-F3 nach EBV.
Wasserhaltung wird gesondert vergütet.
Verbau nach statischen und konstruktiven Erfordernissen unter Berücksichtigung des vorhandenen Kabel- und Leitungsbestandes (u.a. durch Verwendung von Holzbohlenverbau) herstellen. Dieser wird nicht gesondert vergütet und ist in den Einheitspreis einzurechnen.

Art des Verbaues nach Wahl des AN.
Angebot. Ausführungsart:  '.......................................................'  (vom Bieter anzugeben)
Menge: 2,000 St

**02.01.0009 Material liefern, profilgerecht einbauen und verdichten. Material = Kies-Sand-Gemisch F1**
Material liefern, profilgerecht einbauen und verdichten.
Material = Kies-Sand-Gemisch F1 (mit Nachweis BM-0 nach EBV!)).
Einbaustellen = Leitungsgraben und Baugruben für Knotenpunkte.
Einbau oberhalb der Rohrummantelung bis Höhe Planum Straße.
Abgerechnet wird nach Auftragsprofilen.
Menge: 300,000 m³

**02.01.0010 Ungeeigneten Boden aus Leitungsgraben und Baugruben weiterverwenden.**
Ungeeigneten Boden aus Leitungsgraben und Baugruben weiterverwenden.
Boden = bindige Böden (Schluff, Ton o. dgl.)
Boden lagert innerhalb der Baustelle.
Boden einer Verwertung nach Wahl des AN zuführen.
Boden mit Zuordnungswert bis BM-F2 nach EBV.
Menge: 300,000 m³

**02.01.0011 Zulage zur Weiterverwendung ungeeigneten Bodens aus Leitungsgraben und Baugruben der**
Zulage zur Weiterverwendung ungeeigneten Bodens aus Leitungsgraben und Baugruben der Knotenpunkte, Start- und Zielgruben sowie die Leitungsgräben und Baugruben der Hausanschlüsse,
für Boden mit Zuordnungswerten bis BM-F3 nach EBV.
Einschließlich aller Entsorgungsnachweise sowie Deponie-/Entsorgungskosten.
Menge: 100,000 m3

**02.01.0012 Zula. Aushub Kreuz. Leit. m. Unterfang. Abr. Länge**
Zulage zu den Aushubpositionen für die Erschwernisse einschl. erforderlicher Handschachtungen, die durch kreuzende Leitungen entstehen. Unterfangen, Abstützen, Abhängen u. ä. wird nicht gesondert vergütet. Abgerechnet wird nach Länge der kreuzenden Leitungen im offenen Rohrgraben.
Menge: 30,000 m

**02.01.0013 Zula. Aushub Längsverl. Leit. m. Unterfang. Abr. tats. Länge**
Zulage zu den Aushubpositionen für die Erschwernisse einschl. erforderlicher Handschachtungen, die durch parallel zum Rohrgraben verlaufende Leitungen entstehen, die durch den Aushub freigelegt werden. Unterfangen, Abstützen, Abhängen u. ä. wird nicht gesondert vergütet. Abgerechnet wird nach der tatsächlich freigelegten Leitung im Rohrgraben.
Menge: 180,000 m

**02.01.0014 Oberboden ggf. einschließlich Vegetationsdecke abtragen und profilgerecht wieder andecken**
Oberboden ggf. einschließlich Vegetationsdecke abtragen
und profilgerecht wieder andecken einschließlich erforderlicher Zwischenlagerung auf Flächen des AN bzw. im Baustellenbereich.
(21)Dicke 'des Abtrages ca. 20 bis 30 cm bzw. nach Erfordernis.'
(31)Andeckung 'und Abtrag im Bereich von Hausanschlussleitungen zum Teil auf den Privatgrundstücken, Kleinstflächen.
(41)Dicke der Andeckung 'analog Abtrag.'
Abgerechnet wird nach Abtragsprofilen.
Menge: 10,000 m3

**02.01.0015 Zulage zur Vorposition Oberbodenarbeiten für das Weiterverwenden des Oberbodens,**
Zulage zur Vorposition
Oberbodenarbeiten für das Weiterverwenden des
Oberbodens, das heißt, Oberboden laden, transportieren
und einer Wiederverwertung nach Wahl des AN zuführen.
Menge: 5,000 m3

**02.01.0016 Oberboden liefern und profilgerecht andecken. Andeckung im Bereich von**
Oberboden liefern und profilgerecht andecken.
Andeckung im Bereich von Hausanschlussleitungen, zum Teil auf den Privatgrundstücken.Dicke der Andeckung ca. 20 cm, oberflächenbündig.
Oberboden durchgesiebt, frei von Steinen, Peden,
Unkräutern und sonstigem Unrat (Mutterboden mit hoher
Bodenwertzahl zur Andeckung auf Acker- und Wiesenflächen).
Menge: 5,000 m3

*Hinweis: Vorbemerkung Rasenansaat*
Vorbemerkung Rasenansaat

Die Rasenansaat erfolgt auf der Grundlage der DIN 18917.
Die Saatgutmischung ist entsprechend dem vorgesehenen Verwendungszweck unter Berücksichtigung der RSM (Regel-Saatgut-Mischungen) auszuwählen.
Die Vegetationstragschicht sowie ggf. der Baugrund sind nach DIN 18915 vorzubereiten.
Die Rasenansaat muss zur Abnahme einen abnahmefähigen Zustand gemäß
DIN 18917 Pkt. 6.2 besitzen.
Die Fertigstellungspflege ist Gegenstand der Ausschreibung.

**02.01.0017 Rasenansaat herstellen. Saatgut ohne Entmischung ausbringen und einarbeiten. Vorzeitig**
Rasenansaat herstellen. Saatgut ohne Entmischung ausbringen und einarbeiten. Vorzeitig entwickeltes Unkraut ausmähen.
Unrat und Unkraut einer Wiederverwertung nach Wahl des AN zuführen.
Boden lockern und Planum  ± 2 cm herrichten.
Ansaat auf Grünflächen, Banketten und Schotterrasenflächen.
Saatgutmenge 5 g/m2.
Saatgutmischung wird nicht gesondert berechnet.

Grundmischung (FLL, RSM Regio) - 70% Gräser / 30% Kräuter

Der Liefernachweis ist dem AG vorzulegen.
Menge: 60,000 m2

**02.01.0018 Schutz Baumstamm herst. Umf. über 100 - 200 cm Polst. n. Wahl**
Mantel mit Polsterung zum Schutz des Baumstammes vor mechanischer Beschädigung herstellen und während der Bauzeit unterhalten. Der Mantel darf den Baumstamm und die Wurzelanläufe nicht berühren.
Der Stammumfang wird 1 m über Geländeoberfläche gemessen.
Stammumfang über 100 bis 150 cm.
Polsterung des Stammes nach Wahl des AN.
Mantel aus Brettern, 24 mm dick, lückenlos befestigen.
Mantelhöhe 2,5 m.
Schutzmaterial nach Beendigung der Bauarbeiten abbauen.
Material wieder in Eigentum des AN übernehmen und von der Baustelle entfernen.
Menge: 4,000 St

**02.01.0019 Wurzelstöcke einschließlich Wurzelansätze ausfräsen. Abgerechnet wird der Durchmesser der**
Wurzelstöcke einschließlich Wurzelansätze ausfräsen.
Abgerechnet wird der Durchmesser der Schnittstelle des
Wurzelstocks.
Durchmesser über 20 cm bis 30 cm.
(22)Frästiefe 'ca. 0,60 m unter OKG.
Restliche Wurzeln in Handschachtung - unter Berücksichtigung der Kabel und Leitungen - freilegen und entfernen.'
Wurzellöcher unterhalb des Planums mit geeignetem Boden
verfüllen, Boden verdichten. Boden liefern.
(32)Fräsgut 'und sonstiges Wurzelwerk einer Wiederverwertung nach Wahl des AN zuführen.'
Menge: 2,000 St

#### Titel 02.02 Wasserhaltung

*Hinweis: Vorbemerkung Wasserhaltung (99/WHALT.as)*
Vorbemerkung Wasserhaltung
(Textnr.: 99/WHALT.as)

Die Wasserhaltung ist als offene und / oder geschlossene Anlage zu betreiben.
Die Art der Wasserhaltung bleibt dem AN überlassen.
Das Baugrundgutachten  bzw. der geotechnische Bericht über Baugrunduntersuchung sind zu beachten.
Sie muss so erfolgen, dass die Sohlen der Leitungsgräben vollkommen trocken gelegt werden und dass kein unkontrollierter Bodenentzug entstehen kann.

Der Betrieb der Grundwasserabsenkung muss störungsfrei gesichert sein.

Zur Ableitung des bei der Wasserhaltung anfallenden Grund- und Schichtenwassers kann, über eine entsprechende Ableitung, die Berste östlich des Bauendes (KP2) genutzt werden.

Seitens des AN sind die erforderlichen Genehmigungen und Zustimmungen der Unteren Wasserbehörde des Landkreises Dahme-Spreewald, der Stadt Luckau und des Gewässerunterhaltungsverbandes einzuholen. Die daraus resultierenden Auflagen und Randbedingungen bei der Einleitung des Grundwassers sind einzuhalten. Die aus dieser Maßnahme hervorgehenden Kosten werden nicht gesondert vergütet und sind bei der Kalkulation der Positionen des Titels "Wasserhaltung" zu berücksichtigen.

Die Länge des Leitungsgraben für die Grundwasserabsenkungen sind so zu wählen, dass die Einleitmenge problemlos durch die Ableitung zum Graben abgeleitet werden kann.

Abrechnung und Vergütung werden wie folgt vorgenommen:

Die Vergütung erfolgt nach "lfdm" Rohrgraben, für welchen Wasserhaltung erforderlich wird, gestaffelt nach der Stärke des Wasserandranges.

Die Stärke des Wasserandranges in m3/h pro lfdm wird wie folgt festgestellt:

  Q [m³/h]
  q [m³/h/m] =  -----------
  L [m]

Q =  gemessene Gesamtwassermenge für die Länge L.

Q ergibt sich aus dem Mittel zwischen gemessener Wassermenge zu Beginn der Wasserhaltung und nach 48 Std.

L = Länge, über welche die Wasserhaltung installiert wird bzw. wirksam ist, oder in Rohrgräben mit Wasserandrang nur auf Teilstrecken die Länge, auf welcher Wasserandrang vorhanden ist.
Eine Unterteilung dieser Länge in Abschnitte mit verschieden hohen Wasserspenden ist nicht statthaft.
Ein geeichtes Messgerät, das eine einwandfreie Ermittlung der geförderten Wassermenge ermöglicht, ist vom Auftragnehmer kostenlos bereitzustellen.

Grundlage bilden die örtlichen und hydrologischen Verhältnisse (Baugrundgutachten bzw. Baugrunduntersuchung).

Die Grundwasserabsenkung ist auf das unbedingt notwendige Maß zu beschränken.

Zur Feststellung der entnommenen Wassermengen sind in die Förderleistung geeignete Messarmaturen einzubauen, zu betreiben und zu unterhalten. Die täglich geförderten Wassermengen sind in  Listen einzutragen und diese nach Beendigung der Wasserhaltung der Bauleitung des AG lückenlos vorzulegen.
Während der Zeit der Wasserhaltung sind die Aufzeichnungen zur Einsichtnahme bereitzuhalten.

Absenkungen sind so zu bauen und zu betreiben, dass eine Verunreinigung des Grundwassers weitestgehend ausgeschlossen werden kann.

Es dürfen keine wassergefährdenden Stoffe im Bereich der Absenkbrunnen gelagert werden.
Beim Betrieb der Absenkbrunnen ist auf eine möglichst sandfreie Wasserförderung zu achten. Die entsprechenden Hinweise im DVGW-Merkblatt W 119, sind zu beachten.

Folgende Leistungen sind mit den hierfür angebotenen Einheitspreisen abgegolten und werden nicht gesondert vergütet:

a)  Überprüfung und Erfassung des Grundwasserstandes vor Baubeginn.
b)  Die Versorgung der Wasserhaltungsanlage mit Betriebsstrom.
c)  Die Brunnenrohre sind mindestens 40 cm über Bodenfläche hochzuführen und gegen das anstehende Erdreich abzudichten.
d)  Sämtliche Brunneneinrichtungen sind nach Beendigung der Grundwasserabsenkung zu beseitigen und die Bohrlöcher mit einwandfreiem Material (sauberen Kies) wieder zu verfüllen. Für die Abdichtung der oberen
2 m ist geeignetes Dichtungsmaterial
(z.B. Ton) zu verwenden.
e)  Durch geeignete Maßnahmen ist sicherzustellen, dass das entnommene Wasser auch bei Hochwasser des Vorfluters in diesem schadlos abgeleitet werden kann.
f)  Den Vorfluter Berste im Bereich der Einleitstellen vor Beschädigungen ausreichend sichern.
Die Einleitbedingungen und Auflagen des Gewässerunterhaltungsverbandes und der Aufsichtsbehörden sind einzuhalten!
g)  Nach Abschluss der Arbeiten ist der ursprüngliche Zustand wieder herzustellen.
Evtl. Auflandungen im Vorfluter sind umgehend zu beseitigen.
h)  Der AN hat während der gesamten Bauzeit dafür Sorge zu tragen, dass das Abflussvermögen der Berste gewährleistet wird.
j)  Alle Anlagen zur Ableitung des Grundwassers für den gesamten Baustellenbereich.

**02.02.0001 Wasserhaltung zum Freihalten des Leitungsgrabens und der Knotenpunktbaugruben (KP1**
Wasserhaltung zum Freihalten des Leitungsgrabens und der Knotenpunktbaugruben (KP1 Bauanfang und KP2 Bauende) von Bodenwasser (Grund- und/oder Schichtenwasser), betreiben und abbauen. Kombination aus offener und geschlossener Wasserhaltung (Vakuumanlage o. dgl.). Offene Wasserhaltung u.a. über Flächenfilter aus Kiesgemisch oder Schotter sowie Pumpensümpfe, ggf. in Kombination mit Drainageproben und Geotextilien. Ausführung nach Wahl des AN.
Zum schadlosen Ableiten des geförderten Wassers, nach
geologischen und hydraulischen Erfordernissen sowie den
Angaben in den Vorbemerkungen und ggf. im Gutachten.
Erforderliche Erdarbeiten, Wasserfassungen, Zu- und Ab-
leitungen, Sand- und Schlammfänge, Reserveeinrichtungen
(ausgenommen Notstromanlage) sowie Umbauen bzw. Umsetzen der Anlagen entsprechend den vom AN gewählten Haltungslängen werden nicht gesondert berechnet.
Ableitung mittels Rohrleitung (keine Schnellkupplungsrohre ohne Sicherung der Rohrverbindungen) zum Vorfluter nach Wahl des AN herstellen.
Einsatzstelle Leitungsgraben mit Knotenpunktbaugruben TWL da 90 mm.
Geodätische Förderhöhe ab Sohle - bis 7,50 m.
Entfernung zum Vorfluter Berste lt. Lageplänen zwischen KP2 Bauende und Brückenbauwerk Berste ca. 60 m.
Förderdurchfluss je m Leitungsgraben / Baugrube bis 3 m3/h.
Menge: 350,000 m

**02.02.0002 Zulage zur Vorposition Wasserhaltung für die Sicherung der Einleitstellen in den**
Zulage zur Vorposition Wasserhaltung für die Sicherung der Einleitstellen in den vorhandenen Vorfluter (Berste) zur Vermeidung von Ausspülungen bzw. Schäden an den Grabenböschungen und der Sohle.
Ausführung nach Wahl des AN mittels Beruhigungsbecken, Prallplatten oder dergleichen.
Menge: 1,000 psch

**02.02.0003 Probenahme, Untersuchung und Deklaration von Wasserproben durchführen (für**
Probenahme, Untersuchung und Deklaration von Wasserproben durchführen (für Monitoring).
Entnahme vor und nach der Wasserbehandlungsanlage. Untersuchung wöchentlich bzw. gemäß Vorgabe der unteren Wasserbehörde.
Analyseparameter:
Eisen gesamt, Eisen gelöst, Mangan, TOC, Ammonium, ph-Wert einschließlich weiterer Parameter gemäß Vergabe der unteren Wasserbehörde.
Ausführung durch ein zugelassenes Prüflabor für derartige Beprobungen und Untersuchungen. Erforderliche Abstimmungen vorab bezüglich zu untersuchender Parameter und einzuholender Grenzwerte mit der unteren Wasserbehörde durchführen.
Menge: 2,000 St

**02.02.0004 Abstimmungen mit der unteren Wasserbehörde U.a. Einholung der wasserrechtlichen Erlaubnis**
Abstimmungen mit der unteren Wasserbehörde
U.a. Einholung der wasserrechtlichen Erlaubnis bei der unteren Wasserbehörde inkl. Abstimmung der Einleitparameter.
Vor Beginn der Arbeiten ist seitens des AN die erforderliche wasserrechtliche Erlaubnis bei der unteren Wasserbehörde des Landkreis Dahme-Spreewald einzuholen. Die darin enthaltenen Anforderungen sind bei der Durchführung der Wasserhaltung zu beachten.
Erstellung der Antragsunterlagen zur Einholung der wasserrechtlichen Erlaubnis dei der unteren Wasserbehörde, u.a. mit folgenden Anlagen:
- Beschreibung des Bauvorhabens
- Lageplan, Übersichtslageplan (TW-Trassen, Einleitstellen etc.
- Beginn und Dauer der Grundwasserabsenkung, Zeitplan
- Absenkziel ( m NN, m unter GOK)
- Baugrundgutachten
- vorgesehene Grundwasser- / Wasserhaltungstechnologie
- Angaben zur Ableitung des geförderten Grundwassers inkl.
  Zustimmung des Trägers für den Vorfluter
- Aussagen zur Grundwasserbeschaffenheit am Standort
  (Wasseranalyse 0-Probe)
Menge: 1,000 psch

#### Titel 02.03 Trinkwasserleitung

*Hinweis: Vorbemerkung Rohrleitungen:*
Vorbemerkung Rohrleitungen:

Der Auftraggeber behält sich vor, das vom Auftragnehmer gelieferte Rohrmaterial auf dessen Kosten in einer anerkannten Prüfanstalt stichprobenweise auf Scheiteldruckfestigkeit, Maßhaltigkeit und Wasserdichtigkeit prüfen zu lassen.

Unabhängig hiervon ist von der Herstellerfirma entsprechend den DIN und EN-Vorschriften ein Prüfzeugnis vorzulegen. Die geprüften statischen Berechnungen der Rohre sind vom Auftragnehmer zu veranlassen und 3-fach  - kostenlos - dem Auftraggeber und der Bauleitung vor Beginn der Rohrverlegearbeiten einzureichen.

Der Auftragnehmer hat die alleinige Verantwortung für die Richtigkeit der statischen Berechnungsgrundlagen und die jeweils diesen Berechnungsgrundlagen entsprechende  Bauausführung - dies gilt sowohl hinsichtlich der aus den bodenphysikalischen Kennwerten, den verschiedenen Ausführungsformen
(Verbau, Böschung, Stufengraben), Grabenbreiten, Überdeckungen und Verkehrslasten sich ergebenden Belastungsannahmen, als auch hinsichtlich der für die jeweilige Belastung erforderlichen besonderen Art der Rohrbettung.
Der statische Nachweis ist gemäß ATV-Arbeitsblatt A 127, 3. Auflage 08.2000 zu führen.

Für das Druckprüfen der Rohre hat der Auftragnehmer das Prüfgerät vorzuhalten und die erforderlichen Hilfsmittel zu stellen.

Vor der Rohrbestellung ist die Lage der einzelnen Leitungen von Seiten des Auftragnehmers mit der Bauherrschaft und der Bauleitung gemeinsam festzulegen. Der Auftragnehmer hat danach Rohrverlegepläne, aus denen die Lage und Zahl der Formstücke und Armaturen, etc. ersichtlich ist, zu fertigen und der Rohrbestellung zugrunde zu legen.

Das Einmessen der zu verlegenden Rohrleitungen muss grundsätzlich mit einem Lasermessgerät erfolgen.

Die Abrechnung der Rohrlängen erfolgt nach aufgemessener Länge, wobei Armaturen und Formstücke übermessen und als Zulage vergütet werden.

Der AN hat die von ihm und evtl. bauseitig gelieferten Stoffe und Bauteile sachgemäß und pfleglich abzuladen und zu lagern. Schäden und Verluste gehen zu seinem Lasten.

Bei der Rohrverlegung sind die einschlägigen DIN-Vorschriften, Arbeitsblätter und etwa darüber hinausgehende Anweisungen der Rohrhersteller  zu beachten.

Wasser für die Druckprüfungen und das Spülen bzw. Desinfizieren der Leitungen ist durch den AN zur Verfügung zu stellen und in die entsprechenden Positionen einzurechnen. Falls erforderlich, hat der AN auf seine Kosten Zwischenpumpen, Rohrleitungen, Schlauchanschlüsse und
alle weiteren Hilfsmittel für die Druckproben bereitzustellen und zu betreiben.

Die Materialien sind nach den geltenden DIN EN und WN-Vorschriften zu liefern. Bei Abweichungen der angebotenen Teile von den im LV genannten Abmessungen und von den beschriebenen Eigenschaften hat die anbietende Firma bereits bei der Angebotsabgabe schriftlich darauf hinzuweisen.

Bei Herstellung der Flanschverbindungen sind alle Leistungen und Materialien wie Dichtung, Schrauben V2, Muttern V4, Verbindungen, etc... mit in die Positionen
("Einbaupositionen") einzukalkulieren. Verbindungsmaterialien und Dichtungen sind mit in den einzelnen Positionen mit einzukalkulieren und werden nicht gesondert vergütet. Es sind grundsätzlich Dichtungsringe aus Gummi mit Stahleinlage
(DIN EN 1514) vorzusehen.
Die Verbindungsmittel sind gemäß DIN EN ISO 3506-1 und -2, der Korrosionsschutz gemäß DIN EN ISO 12944-2 auszuführen.
Bei allen Muffenverbindungen der Formstücke sind längskraftschlüssige Verbindungen vorzusehen.

Bei den Verbindungen von Metallen unterschiedlichen Potentials sind entsprechende Maßnahmen, wie z.B. Einbau von Hülsen und Unterlegscheiben aus Kunststoff, vorzusehen um Kontaktkorrosion zu vermeiden.

Es ist grundsätzlich die Lieferung, Zwischenlagerung, evtl. Zwischentransporte bis hin zur fertigen Montage mit in den Einheitspreis einzurechnen.

Verlegung
Die Empfehlungen des Herstellers zu Transport, Lagerung, Einbau und Montage sind genau einzuhalten. Der Einsatz von ungeschnittenen 6m-Rohren ist der
Regelfall, es kommen hauptsächlich Rohre mit einer Länge von 6 m Metern zum Einsatz. Im Bereich der Knotenpunkte und Radienbereiche sind Schnittrohre zu
verwenden. Aus diesem Grund sind mind. 10 % "schnittfähige" Rohre zu liefern.
Sämtliche Schnitte sind in den Einheitspreisen einzukalkulieren. Das Kürzen von Rohren ist gemäß Verlegeanleitung auszuführen. Die Schnittflächen der
gekürzten Rohre sind anzufasen und mit einem Aussenschutz nachzustreichen, die Einsteckenden bei Bedarf zu runden.
Jede Muffe ist nach Herstellung auf den korrekten Sitz der Dichtung zu überprüfen. Fehlerhaft montierte Schubsicherungen sind zu demontieren und mit neuem
Dichtring korrekt herzustellen. Längskraftschlüssige Verbindungen sind mit einem Gummiring mit weißem Farbstreifen auf der Mantelfläche zu kennzeichnen.

Muffen Rohr und Formstücke
Es kommen Steckmuffenverbindungen einschl. Schubsicherung nach DIN 28603 und DVGW-Prüfzeichen nach VP 545 zur Anwendung. Alle Leistungen und Materialien zur Herstellung der Verbindungen sind einschl. der Dichtung mit Edelstahlsegmenten in die Positionen einzurechnen.

Flansche, Formstücke und Armaturen
Bei Formstücken und Armaturen sind Flansche nach DIN EN 1092-2 und DVGW-Prüfzeichen nach VP 545 zu liefern. Bei der Herstellung der Flanschverbindung in PN 10 sind alle Leistungen und Materialien in die Positionen
einzurechnen. Sämtliche Verbindungsmittel (Schrauben, Anker, Muttern usw.) sind aus Edelstahl zu liefern und einzubauen (Schrauben und Anker aus V2A, Muttern aus V4A einschl. erforderlicher Kunststoffhülsen).

      - Sechskantschrauben nach DIN EN ISO 4016
      - Muttern nach DIN EN ISO 4034
      - Scheiben nach DIN EN ISO 7091
      - Dichtungen aus Gummi mit Stahleinlage nach DIN EN 1514-1

Beschichtung
Sämtliche Rohre aus GGG sind werkseitig zu liefern mit einem

      - Rohraussenschutz: Zinkaluminiumüberzug 400g/m² mit
  Epoxidharzdeckbeschichtung
      - Rohrinnenschutz: Zementmörtelauskleidung - Auskleidung nach DIN EN 545
  DIN 2880 (HOZ - Hochofenzement)

Die Formstücke aus GGG sind, wenn nicht anders beschrieben, werkseitig zu liefern mit einer

      - Epoxidharz-Beschichtung mind. 250 μm nach DIN EN 14 901 und den
  Anforderungen der Gütegeminschaft Schwerer Korrosionsschutz (GSK)
  Innen- und Aussenschutz oder als Innenschutz mit Zementmörtelauskleidung -
  Auskleidung nach DIN EN 545 DIN 2880 und als Rohraussenschutz
  Zinküberzug mit Deckbeschichtung

Statik
Für die vom AN zur Verfügung zu stellende statische Berechnung der Druckrohrleitungen gelten ATV-Arbeitsblatt A127 sowie folgende Angaben:

- min. äußerer Wasserstand über Rohrsohle in m: 0,50
- max. äußerer Wasserstand über Rohrsohle in m: 1,00
- max. innerer Betriebsüberdruck in kN/m²:  1000 (PN 10)
- Verlegung im offenen Gräben,
- Grabenbreite in Rohrscheitelhöhe bis m:  ca. 1,50
- Füllbodenart entsprechend DIN 1055-2, nichtbindige Böden,  Sand entsprechend
  DIN 18196 SE
- Scheitelüberdeckung über ca. 1,40 m bis ca. 1,80 m
- Verkehrslast DIN 1072 SLW 60

**02.03.0001 Trinkwasserleitung PE-HD-Rohr da 90 x 5,4 mm, PN 10, SDR 17 (Material PE 100), (Farbe:**
Trinkwasserleitung PE-HD-Rohr da 90 x 5,4 mm,
PN 10, SDR 17 (Material PE 100), (Farbe: blau) oder gleichwertig liefern und betriebsfertig verlegen, einschl. sämtlichen Zubehörs.
Ablängen nach örtlichen Erfordernissen. Verlegung im Leitungsgraben im Bereich Bauanfang und Bauende bzw. nach Erfordernis.
Formstücke werden übermessen und als Zulage gewährt.
Durchführung der abschnittsweisen Druckprüfungen nach
DIN EN 805 und DVGW Arbeitsblatt W 400-2 mit allen Nebenarbeiten.
Einschl. Herstellung aller Verbindungen durch
Spiegelschweißen oder Fittings (Schweißmuffen werden
nicht gesondert vergütet und sind ggf. in den EP
einzurechnen) nach Wahl des AN.
Nenndruck PN 10.
PE-HD-Rohr nach DVGW Arbeitsblatt 335 A2, nach DIN EN
12201 und unter Beachtung des DIN CERTCO
Zertifizierungsprogramm ZP 14.3.1 TW inkl. unter
Einhaltung der Zulassungsanforderungen der PAS 1075.
Menge: 350,000 m

**02.03.0002 Herstellung einer Rohrummantelung aus Sand, Körnung 0/7 mm, einschließlich**
Herstellung einer Rohrummantelung aus Sand,
Körnung 0/7 mm, einschließlich Materiallieferung,
als allseitig mindestens 0,20 m starke Auflager- und
Abdeckschicht in der Breite des Rohrgrabens.
Die Ummantelung ist im Auflagebereich und im
Abdeckbereich nach der Rohrverlegung einzubringen.
Für Leitung aus PE-HD-Rohr da 90 x 5,4 mm sowie im
Bereich der Knotenpunkte bzw. Baugruben.
Überschüssiges Material einer Wiederverwertung nach
Wahl des AN zuführen.
Menge: 350,000 m

**02.03.0003 Farbiges Trassenwarnband mit eingelegtem Ortungsdraht**
Farbiges Trassenwarnband mit eingelegtem Ortungsdraht,
Breite 60 mm, liefern und beim Verfüllen des offenen Rohrgrabens und im Bereich der Knotenpunkte
40 cm über Rohrscheitel verlegen.
Das Markierungsband ist in der entsprechenden Normfarbe
(blau) mit der Aufschrift "Trinkwasserleitung" und
Kennzeichnung mit "TAZV / DNWAB" einzubauen.
Menge: 350,000 m

**02.03.0004 Erstellung eines Spülkonzeptes**
Erstellung und Abstimmung eines genehmigungsfähigen
Spülkonzeptes/ Druckprüfungskonzeptes.
Die techn. Regeln der DNWAB mbH sind einzuhalten.
Hierzu sind genaue Absprachen mit dem Betriebsführer
über Art,  Zeitdauer, Ausführungszeitraum, Probenahme
Spülzeiten, Verwendung von Desinfektionsmitteln, und Inbetriebnahme zu treffen.

Das Spülkonzept ist gemäß Ablaufplan (der durch den TAZV zu bestätigen ist) am Beginn der Baumassnahme so zu organisieren und auszuführen, dass die Arbeiten der Desinfektion/Spülung/Druckprüfung in kürzest möglicher Zeit ausgeführt  werden.
Menge: 1,000 Psch

**02.03.0005 Druckrohrleitung für Trinkwasser da 90 x 5,4 mm inkl. Knotenpunkte vor Inbetriebnahme**
Druckrohrleitung für Trinkwasser da 90 x 5,4 mm inkl. Knotenpunkte vor Inbetriebnahme abschnittsweise spülen, desinfizieren DVGW W 291, Wasser für die Desinfektion einschl. Desinfektionsmittel liefern und entsorgen, Entkeimungsmittel nach Wahl des AN, labortechnische bakteriologische Untersuchung mit Planktonprobe.
Wasser liefern und entsorgen in Absprache mit dem AG
bzw. DNWAB mbH. Wasserbereitstellung / Füllung in den Nachtstunden. Füllung über vorh. TWL da 90 am Bauende / Bersteweg in Abstimmung mit DNWAB mbH.
Folgende Hauptleistungen sind u. a. zu erbringen:
- Herstellung Leitungsanschluss zwischen vorhandener TWL
  im Bereich Bauende KP2 (Bersteweg) und neuer TWL bzw.
  zwischen den Leitungsabschnitten bei abschnittsweiser
  Beprobung - Anschlüsse PE-HD-Rohr da 90 x 5,4 mm
- Entnahme von Wasserproben nach TVO 2001 einschl.
  Attest gemäß Vorgaben DNWAB
- Lieferung Desinfektionsmittel unter Berücksichtigung der
  Zementmörtelauskleidung der Rohre
- Lieferung und Entsorgung des Spül- und Desinfektionswassers  (mindestens 4-facher Rohrleitungsinhalt)
- Ableitung des Spülwassers in die vorhandenen
  Seitenbereiche der Straße "Am Müllerhag" bzw. zur Berste.
  Rohrleitung nach Wahl des AN inkl. Anschlüsse
  aufbauen, vorhalten, umbauen und abbauen.

Für die Durchführung der Desinfektion werden folgende
Bedingungen erhoben:
Die Desinfektion darf durch ein Unternehmen nur ausgeführt werden, wenn eine nachweislich geschulte Fachkraft beschäftigt ist und die technischen Vorraussetzungen vorhanden sind, andernfalls ist eine entsprechende Fachfirma zu beauftragen.
Mit der abschnittsweisen Desinfektion sind Protokolle gemäss
Formblatt DVGW W 291 zu erstellen.
Die Formblätter sind als Kopie bei der Beantragung der hygienischen Unbedenklichkeit mit einzureichen.
Die Originale werden mit der technischen Dokumentation dem
Auftraggeber übergeben.

Die Freigabe der Rohrleitung für den Betrieb kann erst erfolgen, wenn die bakteriologische Unbedenklichkeit durch Vorliegen der Untersuchungsergebnisse für die beiden Teilabschnitte nachgewiesen ist, der Negativbefund für Desinfektionsmittel vorliegt und die Kolonienzahl bei 22°C und 36°C ≤ 30 KBE/ml liegt.
Menge: 350,000 m

**02.03.0006 Probenahme und labortechnische, bakteriologische Untersuchung mit Planktonprobe aus**
Probenahme und labortechnische, bakteriologische Untersuchung mit Planktonprobe aus vorhandenem Trinkwassernetz Bereich Bauanfang (KP1) nach DVGW W291 durchführen. Durchführung vor Befüllung der neuen Leitungen zur Überprüfung des Trinkwassers. Probenahme in Abstimmung und im Beisein des
verantwortlichen Netzmeistersdes TAZV Luckau bzw. der
DNWAB mbH.
Die Probenahme und Untersuchung darf nur durch  ein zugelassenes Labor erfolgen.

Ein entsprechender Prüfbericht ist dem AG in 3-facher Ausfertigung zu übergeben.
Menge: 2,000 St

**02.03.0007 Zulage zu den Positionen "Rohrnetzentkeimung nach DVGW" für eine Planktonbeprobu**
Zulage zu den Positionen "Rohrnetzentkeimung nach DVGW" für eine Planktonbeprobung entsprechend DVGW Hinweisblatt W271. Der Pauschbetrages bezieht sich auf alle Positionen.
Menge: 1,000 St

**02.03.0008 Elektro-Schweißfitting liefern und einbauen. Für PE-HD-Rohr PN 10, Material PE**
Elektro-Schweißfitting liefern und einbauen.
Für PE-HD-Rohr PN 10, Material PE 100.
Durchmesser da = 90 x 5,4 mm, Übergang von PE-HD
auf GGG-Rohr DN 80 herstellen mit Elektro-Schweißfitting E,
Flansch Fl und Elektro-Schweißfitting MB (Muffe mit elektrisch verbundenen Schweißzonen) zum Übergang auf Rohr DN 80 GGG, einschließlich erforderlicher Passstücke und Reduzierstücke.
Menge: 2,000 St

**02.03.0009 Elektro-Schweißfitting liefern und einbauen. Für PE-HD-Rohr da 90 x 5,4 mm, SDR 17, PN**
Elektro-Schweißfitting liefern und einbauen.
Für PE-HD-Rohr da 90 x 5,4 mm, SDR 17, PN 10,
Material PE 100.
Langschenkliger Winkel mit Anschweißenden für
Elektroschweißmuffen oder Heizelementstumpfschweißung (jeweils 2 Elektroschweißmuffen sind nach
Erfordernis einzukalkulieren!).
Winkel 45°.
Menge: 4,000 St

**02.03.0010 Elektro-Schweißfitting liefern und einbauen. Für PE-HD-Rohr da 90 x 5,4 mm, SDR 17, PN**
Elektro-Schweißfitting liefern und einbauen.
Für PE-HD-Rohr da 90 x 5,4 mm, SDR 17, PN 10,
Material PE 100.
Langschenkliger Winkel mit Anschweißenden für
Elektroschweißmuffen oder Heizelementstumpfschweißung (jeweils 2 Elektroschweißmuffen sind nach
Erfordernis einzukalkulieren!).
Winkel 30° bzw. 22°.
Menge: 2,000 St

**02.03.0011 Formstück aus GGG liefern und einbauen, Nenndruck PN 10. Flanschverbindung (wie**
Formstück aus GGG liefern und einbauen,
Nenndruck PN 10. Flanschverbindung (wie Armaturen) für
PN 10 nach DIN EN 1092-2.
Innen- und Außenschutz:
  Epoxidharzbeschichtung mind. 250 μm nach DIN EN 14 901
  und den Anforderungen der Gütegemeinschaft Schwerer
  Korrosionsschutz (GSK).
einschließlich sämtlicher Verschraubungen aus Edelstahl mit Kunststoffhülsen und Dichtungsmaterialien.
Die Formstücke sind, entsprechend den gegenwärtigen Herstellerangaben, einschließlich werkseitig eingelegter Dichtung mit Spannring (RS) anzubieten.
Formstück = T-Stück (Doppelflanschstück mit Flanschabzweig) DN 80/80 nach DIN EN 545.
Menge: 1,000 St

**02.03.0012 Flanschrohre aus duktilem Gusseisen nach DIN EN 545 mit Flanschen nach DIN EN 1092-2**
Flanschrohre aus duktilem Gusseisen nach DIN EN 545 mit Flanschen nach DIN  EN 1092-2 liefern und betriebsfertig verlegen.
Innenschutz:
Zementmörtelauskleidung (ZMA) nach DIN EN 545 und
DIN 2880
Außenschutz:
Zinkbeschichtung nach DIN EN 545 und DIN 30674, Teil 3
Druckstufe = PN 10,
einschließlich sämtlicher Verschraubungen aus Edelstahl mit Kunststoffhülsen und Dichtungsmaterialien.
Flanschrohr = FF-Stück, DN 80, Länge = 0,20 m bis 0,50 m,
Einbau im Bereich der Knotenpunkte, u.a. zwischen Schieber und Hydrant und zur Verlängerung von Hydranten bei Erfordernis.
Menge: 2,000 St

**02.03.0013 Formstück aus GGG liefern und einbauen, Nenndruck PN 10. Flanschverbindung (wie**
Formstück aus GGG liefern und einbauen,
Nenndruck PN 10. Flanschverbindung (wie Armaturen) für
PN 10 nach DIN EN 1092-2.
Innen- und Außenschutz:
  Epoxidharzbeschichtung mind. 250 μm nach DIN EN 14 901
  und den Anforderungen der Gütegemeinschaft Schwerer
  Korrosionsschutz (GSK).
einschließlich sämtlicher Verschraubungen aus Edelstahl mit Kunststoffhülsen und Dichtungsmaterialien.
Die Formstücke sind, entsprechend den gegenwärtigen Herstellerangaben, einschließlich werkseitig eingelegter Dichtung mit Spannring (RS) anzubieten.
Formstück = NI-Stück Flanschbogen DN 80 mit Naben 2" mit 2 Stück Verschlussstopfen 2"
Menge: 1,000 St

**02.03.0014 Unterflurhydrant DIN EN 14339 (alt DIN 3221) und DIN EN 1074-6, PN 16,**
Unterflurhydrant DIN EN 14339 (alt DIN 3221) und DIN EN 1074-6, PN 16,
Bauform/Typ AD1 doppelte Absperrung, DN 80,
für Druckrohrleitung für Trinkwasser,
Technische Lieferbedingungen DIN 3230-4,
Baulänge bis 1,25 m,

Werkstoffe:
Gusswerkstoffe EN-GJS-400-15 nach DIN EN 1563 Spindel: X20Cr13
Spindelabdichtung: 2 Rundringe mit 1 Abstreifring aus EPDM W 270
im Bereich der Hauptabsperrung Nirobuchse außen gummiert Dichtkegel: EN-GJS-400-15 / EPDM W 270
Kugel aus Hostalen gegen Dichtring EPDM W 270 dichtend Alle eingesetzten Werkstoffe entsprechen den aktuellen Anforderungen der UBA-Richtlinie

Oberflächenschutz:
allseitig: Epoxidharzpulver-Beschichtung nach DIN 3476  (Farbton blau, RAL 5015)
Mindestschichtdicke > 250 μm
Beschichtung nach GSK-Richtlinie

Hersteller/Typ KEULAHÜTTE Modell 97 F oder gleichwertiger Art,

'........................................'
(vom Bieter anzugeben)

liefern, einbauen, dichten und prüfen einschl. sämtlicher Dichtungen, Muttern, Schrauben und der Sickerpackung aus Bimsstein nach DVGW-Arbeitsblatt W 331
Menge: 1,000 St

**02.03.0015 Weichdichtender Absperrschieber DIN EN 1171 mit DIN-DVGW Baumusterprüfzertifikat für**
Weichdichtender Absperrschieber DIN EN 1171 mit DIN-DVGW Baumusterprüfzertifikat für Trinkwasser DN 80,
PN 10, liefern und fachgerecht einbauen.
Flanschanschluss PN 10, DG, Typ 21, DIN EN 1092-2,
Baulänge nach DIN EN 581, Grundreihe 15.

Absperrkeil allseitig gummiert mit Entleerbohrung für Keilentwässerung, Spindelabdichtung unter Druck auswechselbar
Mediumfreie Spindellagerung in wartungsfreier und vakuumsicherer Ausführung,
Lange Keilführung mit tief nach unten gezogenen Dichtschrägen Spindel mit gerolltem Gewinde,
Abstreifring zur Spindelabdichtung von Außen
Rinnensohle glatt und durchgehend,
In beiden Durchflussrichtungen dichtend
Verbindungsschrauben A2, versenkt und vergossen

Gehäuse und Haube aus EN-JS 1050 Spindel aus
nichtrostendem Stahl mit mindestens 13 % Cr Absperrkeil
mit EPDM-Beschichtung

Korrosionsschutz:
für Innen- und Aussenbeschichtung mit Epoxidharz-Pulverbeschichtung gemäß Anforderungen der Gütegemeinschaft "schwerer Korrosionsschutz (GSK)",
Farbton: blau nach DIN 30 677-2,
Schichtdicke >250 µm

Betriebsmedium: Trinkwasser
Alle mediumberührten Teile erfüllen die Anforderung nach KTW und  DVGW W270

Schnittstelle zur Einbaugarnitur nach DVGW GW 336

  Antriebsart:
- Vierkantschoner

Hersteller/Typ:
von Roll-Hydro, Fig 5211 o. glw.

'................................................................................................'
vom Bieter einzutragen

Schieber:  geeignet für Handbetätigung, erdverlegt.
Einschließlich Lieferung und Einbau der Einbaugarnitur (Erdeinbau) mit Flansch F 10 zum dichten Anschluss zwischen Klappe und Schutzrohr.
Wellenaufnahme 20 mm.
Teleskopausführung mit PE-Schutzrohr mit Spindelschonervierkant SW 27.
Kupplungsmuffe aus GJS 40, Durchmesser der Muffe 20 mm im Anschluss.
Einbaugarnitur für Rohrdeckung ca. 1,50 m.
Teleskopgestänge, Verbindungsstifte, etc.aus verzinktem Stahl.
Menge: 1,000 St

**02.03.0016 Höhenverstellbare Straßenkappe ähnlich DIN 4055 für Unterflurhydranten.**
Höhenverstellbare Straßenkappe ähnlich DIN 4055 für Unterflurhydranten.
Unterteil aus hitzebeständigem Kunststoff.
Oberteil aus hitzebeständigem Kunststoff, breiter Bund zusätzlich verstärkt durch angespritzten Gussring, gefertigt aus Sphäroguss GJS-400.
Stufenlos höhenverstellbar, ohne Werkzeuge oder Arretierungshilfen.
Extrabreite, verstärkte Auflagefläche für sicheren Stand.
Oberteil neigbar bis 7°.
Deckel nach DIN aus Guss GJL-200 (GG20).
Sicherheitsbolzen aus Edelstahl (V2A).
Temperaturbeständig bis 240 °C.
SLW60, Aufschrift "Hydrant".
Straßenkappe mit Tragplatte (befahrbar) nach DIN 19720 und Herstellung einer Sickerpackung, Fabrikat: G+W Straka 4055-VG oder gleichwertig.
Menge: 1,000 St

**02.03.0017 Höhenverstellbare Straßenkappe ähnlich DIN 4056 für Trinkwasserschieber.**
Höhenverstellbare Straßenkappe ähnlich DIN 4056 für Trinkwasserschieber.
Unterteil aus hitzebeständigem Kunststoff.
Oberteil aus hitzebeständigem Kunststoff, breiter Bund zusätzlich verstärkt durch angespritzten Gussring, gefertigt aus Sphäroguss GJS-400.
Stufenlos höhenverstellbar, ohne Werkzeuge oder Arretierungshilfen.
Extrabreite, verstärkte Auflagefläche für sicheren Stand.
Oberteil neigbar bis 7°.
Deckel nach DIN aus Guss GJL-200 (GG20).
Sicherheitsbolzen aus Edelstahl (V2A).
Temperaturbeständig bis 240 °C.
SLW60, Aufschrift "W".
Straßenkappe mit Tragplatte (befahrbar) nach DIN 19720 und Herstellung einer Sickerpackung, Fabrikat: G+W Straka 4056-VG oder gleichwertig.
Menge: 1,000 St

**02.03.0018 Hinweisschild Hydrant**
Hinweisschild nach DIN 4066 -  für Hydrant weiß/rot mit
Schnappverschluss und Selbstsicherung aus Luran S,
eingespritztem Balkenkreuz und Komma, komplett bestückt
mit durchgefärbten Buchstaben- und auswechselbaren
Ziffern und Leerfeldern, Zahlen- und Leerfeldern,
entsprechend Einmessung liefern und befestigen.
Fabrikat: Franken Plastik GmbH oder gleichwertig
Schild bestehend aus:
- Grundplatten (Ausführung AGA = Aluminiumguss)
- Hinterlegeplatte
- Befestigungsmaterial aus Alu oder V2A
Hinweisschilder an Gebäudewänden, Zäunen etc. sowie an zu liefernden und zu setzenden Rohrpfosten befestigen. Rohrpfosten werden gesondert vergütet.
Die Beschriftung sowie die Anbaustelle der Hinweisschilder hat seitens des AN in Abstimmung mit dem AG und/oder der örtlichen BÜ zu erfolgen.
Abstimmungen mit Grundstückseigentümern zur Anbaustelle der Hinweisschilder führen, Kosten sind einzukalkulieren.
Menge: 1,000 St

**02.03.0019 Hinweisschild Absperrschieber**
Hinweisschild nach DIN 4067 -  für Trinkwasser, blau mit
Schnappverschluss und Selbstsicherung aus Luran S,
eingespritztem Balkenkreuz und Komma, komplett bestückt
mit durchgefärbten Buchstaben- und auswechselbaren
Ziffern und Leerfeldern, Zahlen- und Leerfeldern,
entsprechend Einmessung liefern und befestigen.
Fabrikat: Franken Plastik GmbH oder gleichwertig
Schild bestehend aus:
- Grundplatten (Ausführung AGA = Aluminiumguss)
- Hinterlegeplatte
- Befestigungsmaterial aus Alu oder V2A
Hinweisschilder an Gebäudewänden, Zäunen etc. sowie an zu liefernden und zu setzenden Rohrpfosten befestigen. Rohrpfosten werden gesondert vergütet.
Die Beschriftung sowie die Anbaustelle der Hinweisschilder hat seitens des AN in Abstimmung mit dem AG und/oder der örtlichen BÜ zu erfolgen.
Abstimmungen mit Grundstückseigentümern zur Anbaustelle der Hinweisschilder führen, Kosten sind einzukalkulieren.
Menge: 1,000 St

**02.03.0020 Rohrpfosten für Hinweisschilder aus Aluminium (Durchmesser 48 mm) mit Erdanker und**
Rohrpfosten für Hinweisschilder aus Aluminium (Durchmesser 48 mm) mit Erdanker und Kunststoffkappe (bis 80 cm Einbautiefe bituminiert) liefern und aufstellen.
Weiterhin sind in die EH-Preise einzurechnen:
Aufnehmen der befestigten Oberflächen jeglicher Art,
Baugrundaushub für Fundament, zum Wiedereinbau verwendbares Material seitlich lagern, überschüssiges Material geht in Eigentum des AN über und ist zu entsorgen.
Liefern und Einbau des Fundamentbetons C12/15 (Abmessung ca. 0,30 x 0,30 x 0,50 m),
Wiederverfüllung der Baugrube und verdichten,
Wiederherstellung der Oberfläche wie Bestand inkl. Lieferung der hierzu benötigten Materialien.
Menge: 2,000 St

#### Titel 02.04 Einbindung TWL inkl. Rückbau, Sonstiges

*Hinweis: Vorbemerkungen*
Vorbemerkungen

Arbeiten zu Außerbetriebnahme und Umbindungen der Trinkwasserleitungen sind gemäß Ablaufplan am Beginn der Baumaßnahme so zu organisieren und auszuführen, dass die Arbeiten in möglichst kurzer Zeit ausgeführt werden.
Der Ablaufplan ist durch den TAZV Luckau bzw. durch die DNWAB mbH zu bestätigen. Dabei ist von folgenden Außerbetriebnahmen und Einbindungen auszugehen:

 > Knotenpunkt 2 Bersteweg (Bauende)
      - Außerbetriebnahme der vorhandenen TWL DN 80 im Bereich vorh.
  Schieberkreuz Einmündung Bersteweg / Bersteweg, ca. 110 m östlich von KP2.
      - Anschluss der neuen TWL da 90 PE-HD an vorhandene TWL
  da 90 PE-HD mit Umbau KP2.

Hierzu sind genaue Absprachen mit dem Betriebsführer über Art, genehmigte Zeitdauer, Ausführungszeitraum, Verkehrssicherung, Außerbetriebnahme, Entleerung, Wiederinbetriebnahme etc. der bzw. des betreffenden Rohrleitungsabschnitte(s) zu treffen. Erforderliche Änderungen des Ablaufplanes sind in die entsprechenden Einheitspreise der Positionen einzurechnen.

Während der gesamten Zeit der Außerbetriebnahmen bis zu den Wiederinbetriebnahmen muss der zuständige Bauleiter des AN ständig auf der Baustelle anwesend sein.

Erforderliche Leistungen für die Bürgerinformation sowie die Außerbetrieb- bzw.  Wiederinbetriebnahme der vorhandenen Leitungen für die Umbindungen,
werden durch die Mitarbeiter der DNWAB mbH bzw. des TAZV Luckau erbracht bzw.
sichergestellt.

**02.04.0001 Ablaufplan für Arbeiten zur v.g. Einbindung der Trinkwasserleitung aufstellen.**
Ablaufplan für Arbeiten zur v.g. Einbindung der Trinkwasserleitung aufstellen.
Der Ablaufplan ist durch den TAZV bzw. durch die
DNWAB mbH zu bestätigen.
Der Ablaufplan ist 3-fach einzureichen.
Notwendige Abstimmungen, technische Vorklärungen mit
dem AG und der DNWAB mbH etc. sind zu führen, einschl.
mehrerer Überarbeitungen.
Entsprechende Kosten sind in die Pauschale einzurechnen.
Menge: 1,000 Psch

**02.04.0002 Außerbetriebnahme sowie Wiederinbetriebnahme der vorh. Trinkwasserleitung im Bereich**
Außerbetriebnahme sowie Wiederinbetriebnahme der vorh. Trinkwasserleitung im Bereich Bersteweg, vgl. Vorbemerkungen.
Entfernung zum Einbindepunkt ca. 110 m.
Entleerung der außer Betrieb genommenen Leitung PE-HD
da 90.
Zur Entleerung erforderliche Pumpen aufbauen, betreiben, vorhalten und abbauen. Nach Einbindung der Leitungen Wiederbefüllung der Leitungen inkl. Entlüftung. Die Kosten für die Wasserverluste bei der Außerbetriebnahme und Inbetriebnahme der Leitung sind einzukakulieren.
Menge: 1,000 Psch

**02.04.0003 Rohrleitung aus PE-HD-Rohr an vorh. Rohrleitung aus PE-HD anschließen. Bereich KP 2**
Rohrleitung aus PE-HD-Rohr an vorh. Rohrleitung aus PE-HD anschließen. Bereich KP 2 Bersteweg. Anschlussleitung PE-HD da 90 x 5,4 mm und vorhandene Rohrleitung aus PE-HD-Rohr da 90. Rohrleitungen nach Erfordernis zurückbauen. Außendurchmesser der vorhandenen Leitung vor Ausführung der Leistung durch Suchschachtung in Handarbeit feststellen. Ausführung durch Umbau des Knotenpunktes, erforderlichenfalls bis zum Rückbau des vorhandenen T-Stückes 80/50 im vorhandenen Schieberkreus. Formstücke werden gesondert vergütet. Einschl. aller Absprachen mit dem Netzbetreiber der DNWAB mbH und den Anliegern zur vorübergehenden Unterbrechnung der TW-Versorgung.
Rückgebautes Rohrmaterial einer Wiederverwertung nach
Wahl des AN zuführen bzw. nachweislich entsorgen. Entsorgungskosten sind einzukalkulieren.
Menge: 1,000 St

**02.04.0004 Vorhandene Armaturen rückbauen und fachgerecht entsorgen Entsorgungsnachweis**
Vorhandene Armaturen rückbauen und fachgerecht
entsorgen. Erforderliche Erdarbeiten, einschl. Verbau
nach statischen Erfordernissen durchführen.
Entsorgungsnachweis an AG übergeben.
Armaturen = Schieber, Hydranten, Entleerungen (Wiederverwendbares Material an AG übergeben!) einschl. aller Zubehörteile. Vorhandene Hinweisschilder incl. Pfosten (u.a. aus Beton bzw. Stahlbeton) etc. entfernen.
Vorhandene Umrandungsplatten aus Beton, Umpflasterung
bis ca. 1,0 m2 Größe aus Beton- oder Natursteinpflaster
inkl. Bordumrandungen bzw. Betonringe Durchmesser 1,00 m bis 1,00 m hoch zurückbauen.

Rückbaumaterial einer Wiederverwertung nach Wahl des AN
zuführen.
Menge: 1,000 St

**02.04.0005 Temporäre Sicherung von Knotenpunkten durch Bordeinfassung oder Schachtringe (DN 1000)**
Temporäre Sicherung von Knotenpunkten durch Bordeinfassung oder Schachtringe (DN 1000) und Verfüllung mit ungebundenen Tragschichten, einschließlich aller Materiallieferungen.
Im Bereich von einzelnen Hydranten und Schiebern Größe der Fläche ca. 1,00 m x 1,00 m bzw. DN 1000.
Borde = Tiefborde aus Beton 10/25 cm nach DIN EN 1340 /
  DIN 483, Leistungsklassen D, I, U mit Rückenstütze
  und Unterbeton ca. 15 cm aus Beton C20/25,
  Farbe grau
Alternativ Schachtring DN 1000 analoge Verlegung zum Bord. Verfüllung zwischen Bord und Schieberkappen mittels gebrochenem Naturgestein 0/45 profilgerecht bis ca. 5 cm unter OK Bord / Schachtring einbauen und verdichten.
Deckschicht 5 cm dick aus Brechsand-Splitt-Gemisch 0/5 mm, einbauen und verdichten.
Kappen und Tragplatten im Zuge der Herstellung der Sicherung auf planmäßige Höhe setzen.
Menge: 1,000 St

**02.04.0006 Temporäre Sicherung von Knotenpunkten durch Bordeinfassung und Verfüllung mit**
Temporäre Sicherung von Knotenpunkten durch Bordeinfassung und Verfüllung mit ungebundenen Tragschichten, einschließlich aller Materiallieferungen.
Im Bereich von Knotenpunkten (2 Schieber, 1 Hydrant) o. dgl.
Größe der Fläche ca. 2,00 m x 1,50 m.
Borde = Tiefborde aus Beton 10/25 cm nach DIN EN 1340 /
  DIN 483, Leistungsklassen D, I, U mit Rückenstütze
  und Unterbeton ca. 15 cm aus Beton C20/25,
  Farbe grau
Alternativ Schachtring DN 1000 analoge Verlegung zum Bord. Verfüllung zwischen Bord und Schieberkappen mittels gebrochenem Naturgestein 0/45 profilgerecht bis ca. 5 cm unter OK Bord einbauen und verdichten.
Deckschicht 5 cm dick aus Brechsand-Splitt-Gemisch 0/5 mm, einbauen und verdichten.
Kappen und Tragplatten im Zuge der Herstellung der Sicherung auf planmäßige Höhe setzen.
Menge: 1,000 St

#### Titel 02.05 Hausanschlüsse

*Hinweis: Vorbemerkungen*
Vorbemerkungen

Für das Verlegen der Hausanschlussleitungen wird Wasserhaltung nicht gesondert vergütet. Die Hausanschlüsse sind im Rahmen der für die Hauptleitung erforderlichen Wasserhaltung zu verlegen. Eventuelle Erschwernisse hieraus sind in die entsprechenden Einheitspreise des Titels "Wasserhaltung" einzukalkulieren.

**02.05.0001 Erdarbeiten WV HA-Leitung. Baugrubenaushub nach DIN 18 300 zur Verlegung von**
Erdarbeiten WV HA-Leitung.
Baugrubenaushub nach DIN 18 300 zur Verlegung von Wasserleitungen. Aushub in kombinierter Hand- und Maschinenschachtung, Erschwernisse durch kreuzende und parallel liegende Kabel und Leitungen sowie Mehraushub im Bereich der Leitungsumbindungen sind in dieser Position einzukalkulieren und werden nicht gesondert vergütet.
Wiederverfüllen und lagenweises Verdichten auf mind. 100 v.H. einfache Proctordichte, bis 30 cm über Rohrscheitel von Hand.
Aushub, soweit zum Zufüllen geeignet, zur Wiederverwendung seitlich lagern und nach Verlegen der Leitung einbauen.
Das Einbauen von fehlendem Zufüllboden wird gesondert berechnet. Zum Zufüllen nicht verwendeter Aushub geht in das Eigentum des AN über und wird beseitigt.
In der Leistung sind das planmäßige und ebene Herstellen der Grabensohle als Rohrauflager eingeschlossen.
Bei der Herstellung der Rohrgräben sind die in der DIN 18 300 für Gräben bzw. Grabensohlen festgelegten Mindestbreiten einzuhalten.
Eventuell erforderliche Mehrbreiten im Bereich von Armaturen sind in den Einheitspreis mit einzurechnen.
Verbau nach statischen Erfordernissen herstellen.
Dieser wird nicht gesondert vergütet und ist in den Einheitspreis einzurechnen.
Es bleibt dem AN überlassen, den Aushub in offener oder verbauter Baugrube auszuführen. Gegebenenfalls ist der Verbau in den Einheitspreis einzurechnen.
Für Rohre DN 25
Boden Homogenbereiche B und C. Feinsand, Mittelsand, Schluff, Ton o. dgl. gemäß beiliegendem Baugrundgutachten.
Aushubtiefe bis ca. 2,00 m.
Gemessene Aushubtiefe unter Abzug des vorhandenen Oberbodens.
Abgerechnet wird die Leitungsgrabenlänge zwischen Rohrachse Hauptleitung TWL und Rohrende HA-Leitung. Zuschläge für Arbeitsbreiten sind einzukalkulieren.
Menge: 80,000 m

**02.05.0002 Boden liefern,in Leitungsgrab.einb. Kies-Sand-Gemisch Abr. Einbau**
StL-Nr. 8110823641
Boden liefern, in Leitungsgraben einschl. Schachtbaugruben einbauen und verdichten.
Material = Kies-Sand-Gemisch.
Abgerechnet wird nach Einbauprofil.
Menge: 50,000 m3

**02.05.0003 Boden für Suchgraben auf Anweisung des AG bzw. dessen BÜ ausheben, Aushub zur**
Boden für Suchgraben auf Anweisung des AG bzw. dessen BÜ
ausheben, Aushub zur Wiederverwendung seitlich lagern und
nach Beendigung der Suche wieder lagenweise einbauen und
verdichten.
Ausführung in Handschachtung.
Vorschriften der Versorgungsunternehmen beachten.
Boden Homogenbereiche B und C. Feinsand, Mittelsand, Schluff, Ton o. dgl. gemäß beiliegendem Baugrundgutachten.
Grabentiefe bis 2,00 m.
Grabenlänge bis 3,00 m.
Suchgraben zum Lokalisieren der vorhandenen
Kabel und Leitungen sowie zum Aufsuchen der vorh. TW-Hausanschlüsse und deren Verlauf.
Straßenaufbruch wird gesondert vergütet.
Verbau entsprechend statischen und konstruktiven
Erfordernissen herstellen, vorhalten und von der Baustelle
entfernen.
Wasserhaltung nach Erfordernis ausführen.
Menge: 20,000 St

**02.05.0004 Hausanschlussleitung PE-HD da 32 x 3,0 mm, PE 100 RC, liefern und in geschlossener Bauweise verlegen, inkl. Baugruben**
Hausanschlussleitung PE-HD-Rohr da = 32 x 3,0 mm,
PN16, SDR11

(Material PE 100 RC), mit Schutzeigenschaften, (Farbe: blau), nach DIN EN 12201, DIN 8074/8075, DVGW-Arbeitsblatt GW 335 Teil A2, und unter Beachtung des DIN CERTCO Zertifizierungsprogramm ZP 14.3.1 TW oder gleichwertig, liefern und betriebsfertig

im geschlossenen Verfahren, (Bodenverdränungsverfahren oder Horizontalspülbohrverfahren), einschl. aller Nebenarbeiten, einschl. sämtlichen Zubehörs verlegen.

Ablängen nach örtlichen Erfordernissen,
Tiefenlage der Leitung bis ca. 2,50 m (Überdeckung) Verlegeung gemäß Längsschnitten
Zulassung nach PAS 1075 Typ II.
Die Überwachung und Zertifizierung der gleichbleibenden Werkstoffgüte sowie die regelmäßige Bauteilprüfung gemäß PAS 1075 muss durch ein akkreditiertes Prüfinstitut erfolgen. Die Rohre müssen die Eigenschaften eines PE 100-RC- Werkstoffes des Typs 2 gemäß PAS 1075 erfüllen.

In den Einheitspreis einzukalkulieren sind der Aushub
und die lageweise Wiederverfüllung und Verdichtung
der erforderlichen Start- und Zielgruben in
kombinierter Hand- und Maschinenschachtung unter
Berücksichtigung der vorhandenen Kabel und Leitungen
sowie des vorhandenen Wurzelbestandes (Erschwernisse
hierdurch werden nicht gesondert vergütet und sind
einzukalkulieren), der Verbau für die Start- und Zielbaugruben, welche nach statischen Erfordernissen herzustellen ist (abgeböschte Baugruben sind wegen der Flächeninanspruchnahme nicht zugelassen),
Beim Horizontalspülbohrverfahren:
Das Aufnehmen und Entsorgen der Spülsuspension,
Das Erstellen eines Bohrprotokolls und Tiefenlagemessung. Messung der Zugkräfte während des Einziehens der PE-HD-Rohre und Übergabe der Zugkraftprotokolle.

Aushub der Start- und Zielbaugruben soweit zum Verfüllen geeignet, laden, transportieren, auf Fläche des AN zwischenlagern, nach Verlegen der Leitung rücktransportieren, lagenweise einbauen und verdichten.
Die Knotenpunkte können ebenso als Start und Zielgruben inbetracht gezogen werden, Wasserhaltung für Start- und Zielbaugruben und die Rohrummantelung aus Sand, bei den Start- und Zielgruben, wird gesondert vergütet.

Eine Vergütung durch besondere Einflüsse oder örtliche Gegebenheiten (Wurzeln, Zaununterquerungen) erflogt nicht und sind einzukalkulieren.

Die Bodenbeschaffenheit ist dem Baugrundgutachten zu entnehmen.

Die Forderungen gemäß DVGW-Arbeitsblatt GW321 sind
einzuhalten und in den Einheitspreis einzukalkulieren.
Die Verlegerichtlinien der Gerätehersteller sowie die
einschlägigen Richtlinien des DVGW sind zu berücksichtigen.

Einschließlich Herstellung der aller Rohrverbindungen im Bereich der Start- und Zielbaugruben mittels  Schweißmuffen und eventuellen Rohrpassstücken (Länge bis ca. 1,0) bzw. nach Erfordernis. (Elektroschweißmuffen und Elektroschweißfittinge zur Verbindung und notwendige Richtungsänderung werden nicht gesondert vergütet und
sind ggf. in den EP einzurechnen.)
Ein Spiegelschweißen ist hier nicht zugelassen.
Menge: 20,000 m

**02.05.0005 PE-HD-Druckrohre nach DIN 8074/8075 liefern und in vorh. Graben betriebsfertig verlegen,**
PE-HD-Druckrohre nach DIN 8074/8075 liefern und
in vorh. Graben betriebsfertig verlegen, einschl. sämtlichen Zubehörs.
Ablängen nach örtlichen Erfordernissen.
Formstücke werden übermessen und nicht gesondert vergütet.
Durchführung der abschnittsweisen Druckproben nach
DIN 4279 mit allen Nebenarbeiten.
Einschl. Herstellung aller Verbindungen durch
Spiegelschweißen oder Fittings (nur Schweißverbindung). Schweißmuffen und Winkel mit elektrisch verbundenen Schweißzonen für die Verlegung bis zur Grundstücksgrenze liefern.
Trassenwarnband für Trinkwasserleitungen liefern, verlegen und absanden.
Einschließlich Herstellung einer Rohrummantelung aus Sand,
Körnung 0/7 mm,als allseitig mindestens 0,20 m starke Abdeck- und Auflagerschicht in der gesamten Breite des Rohrgrabens.
Nenndruck PN 16.
Durchmesser da = 32 x 3,0 mm.
Menge: 80,000 m

**02.05.0006 Anbohrarmatur für Hausanschluss zum nachträglichen Anbohren liefern und**
Anbohrarmatur für Hausanschluss zum nachträglichen Anbohren liefern und einbauen.
Erdarbeiten nach Erfordernis in kombinierter Hand- und Maschinenschachtung ausführen.
Boden seitlich lagern, lagenweise einbauen und verdichten - Nutzung der Rohrgräben und Baugruben HDD-Verfahren.
Anbohrarmatur mit Absperrung und allen Verbindungen für den Anschluss an PE-HD-Hauptleitung und die PE-HD-Hausanschlussleitung.
System Fa. Frialen Druckanbohrarmatur mit Schnellspannhebel DAA RED SNAP oder gleichwertig mit  Heizwendelschweißung, Anschluss und Haltestück komplett aus PE 100, Multi-Druckanbohrventil mit integriertem Bohrschneider für die nachträgliche Anbohrung.
(Hinweis: Anbohrung wird vorerst nur teilweise durchgeführt, vgl. Baubeschreibung!)
Hauptleitung PE-HD da 90 x 5,4 mm.

gewähltes Fabrikat:  '.............................'
  vom Bieter anzugeben
Menge: 19,000 St

**02.05.0007 PE-Kolbenschieber-Anbohrarmatur d32/32 mit Innengewinde. Zur Erfüllung der**
PE-Kolbenschieber-Anbohrarmatur d32/32 mit Innengewinde. Zur Erfüllung der Trinkwasserverordnung Messingmaterial aus bleifreiem, entzinkungsresistentem Silicium-Messing (CW724R), gem. der Liste trinkwasserhygienisch geeigneter metallener Werkstoffe des Umweltbundesamtes.
Elastomere aus EPDM, gem. der Elastomerleitlinie des Umweltbundesamtes, sowie nach DVGW-Arbeitsblatt W 270.
Für erdverlegte PE-Rohre, geeignet für Trinkwasser bis PN16, für seitliche Anbohrung unter Druck, seitlicher Abgang mit Innengewinde nach DIN EN 10226-1, zusätzlich mit O-Ring-Kammer für das EWE-O-Ring-System.
Der Hersteller ist zertifiziert vom DVGW nach DIN EN ISO 9001 : 2008.
Anbohr-Kolbenschieber, aus Pressmessing, im Anschlussstück mit zwei O-Ringen eingedichtet. Nicht steigende Spindel aus austenitischem Edelstahl mit mind. 17% Chrom-Anteil, mit mehrgängigem Rundgewinde, doppelter O-Ring-Spindel-Abdichtung und weichdichtendem EPDM-Kolben. Oberteil mit Linksgewinde und Bajonettriegel.
Anschluss- und Haltestück Schweißsystem: '.............................', mit Übergangsstück aus bleifreiem Silicium-Messing.
Abmessung: d 32 x 32 mm.

Gewähltes Fabrikat:  '.............................'
  (vom Bieter anzugeben)
Menge: 1,000 St

**02.05.0008 Übergänge zwischen NI-Stück und PE-Kolbenschieber herstellen, Material liefern.**
Übergänge zwischen NI-Stück und PE-Kolbenschieber herstellen, Material liefern.
Übergang bestehend aus Übergangsmuffe - Messingewinde mit PE-Muffen 2" und PE-Reduziermuffe 63/32 mm sowie Rohrstück da 32 x 3,0 mm nach Erfordernis.
Menge: 1,000 St

**02.05.0009 Anschluss an vorhandene Hausanschlussleitung aus PE-HD-Rohr oder dgl. bis DN 40**
Anschluss an vorhandene Hausanschlussleitung aus PE-HD-Rohr oder dgl. bis DN 40 herstellen,
einschl. aller Montageleistungen und Materiallieferungen.
Vorhandene Rohrleitung schneiden bzw. trennen und nach Erfordernis zurückbauen. Rückgebautes Rohrmaterial nachweislich entsorgen (zwischen alter Leitung und Umschluss Abstand ca. 2,00 bis 3,00 m).
Durchmesser der vorh. Leitung mittels Suchschachtung vor Bestellung der Formstücke feststellen.
Anschlussleitung PE-HD d = 32 x 3,0 mm bzw. 40 x 3,7 mm nach Erfordernis liefern incl. erforderlicher Schweißbögen zur Herstellung der höhengerechten Anpassung.
Ausführung nach Wahl des AN.
Einschl. aller Absprachen mit dem Netzmeister der
DNWAB mbH und den Anwohnern zur vorübergehenden Unterbrechnung der Wasserversorgung.
Vorhandener Anschluss im Bereich Herzberger Straße.
Menge: 7,000 St

**02.05.0010 Teleskopeinbaugarnitur für Anbohrarmaturen und HA-Schieber liefern und einbauen.**
Teleskopeinbaugarnitur für Anbohrarmaturen und HA-Schieber liefern und einbauen.
Für Erdeinbau, komplett montiert, für stufenlos verstellbare Rohrdeckungen, passend für alle Anbohrarmaturen und HA-Schieber nach Pos. 2.5.6 und 2.5.7, Fabrikat: Frialen oder gleichwertig.
Zweiteiliges Gestänge aus Vierkantstahl und Vierkantrohr, Betätigungsvierkant kaltgeschmiedet, die gesamte Oberfläche einschließlich Schnittkanten feuerverzinkt, stufenlos verstellbar durch auszuggesichertes Spiralfedersystem, mit Niro-Spiralfeder und zwei verschleißarmen Polyamidhülsen zum Schutz der Feuerverzinkung, mit Vierkantschoner aus Temperguss, feuerverzinkt, Spezialstift aus Niro-Stahl, konisch und gerändelt, zur bequemen Entnahme an der Verschlussscheibe befestigt.
PE-Hülsrohr mit Zentrierkappe, mit blauer, schmutzdichter und wasserabweisender Elastomerdichtung mit Markierungsfunktion, zusätzlich mit Vorbereitung zur Aufnahme von Markierungssteckern, mit PE-Abstreifring am Hülsrohr, PE-Glocke mit Spezial-Verschlussscheibe blau für Anbohrarmaturen der Vorposition mit Bajonettsystem, zur Arretierung und gegen Versanden des Glockenhohlraumes.
Mit fest angebrachtem, reflektierendem, ausziehbarem und flexiblem Markierungsfähnchen.
PE-Material ohne Zusätze von Re-Granulat.
Für Rohrdeckung 1,20 m bis 1,80 m.
Menge: 20,000 St

**02.05.0011 Straßenkappe nach DIN 4057, für Hausanschlussarmaturen WASSER.**
Straßenkappe nach DIN 4057, für Hausanschlussarmaturen WASSER.
Höhenverstellbar, ohne Werkzeuge. Selbstnivellierend, liefern und einbauen.
Ober- und Unterteil aus glasfaserverstärktem, hitzebeständigem Kunststoff.
Extrabreite Auflagefläche für einen optimalen Lastabtrag und einen sicheren Sitz in der Asphaltschicht.
Optimierte Bundstärke mit integriertem Kammersystem für einen vereinfachten Walzvorgang.
Einbauindikator zur Angabe der Mindest-Auszugshöhe des Oberteils.
Wichtige Einbauhinweise auf dem Unterteil ersichtlich.
Deckel aus Guss GJL-200 (GG20).
Sicherungsbolzen aus Edelstahl (V2A).
Temperaturbeständig bis 240 °C.
Druckbelastung nach DIN-DVGW Richtlinien.
Aufschrift "W", andere Beschriftungen möglich.
Fabrikat: G+W 4057-V 2.0 oder gleichwertig.
Einschließlich Tragplatten liefern und höhengerecht einbauen.
Tragplatte nach DIN 19720 passend zu Straßenkappen.
Tragplatte befahrbar für Einbau in Fahrbahn (SLW60).
Menge: 20,000 St

**02.05.0012 Hinweisschild DIN 4067 - für Trinwasser, blau mit Schnappverschluss und Selbstsicherung**
Hinweisschild DIN 4067 -  für Trinwasser, blau mit
Schnappverschluss und Selbstsicherung aus Luran S,
eingespritztem Balkenkreuz und Komma, komplett bestückt
mit durchgefärbten Buchstaben- und auswechselbaren
Ziffern und Leerfeldern, Zahlen- und Leerfeldern,
entsprechend Einmessung liefern und an Pfosten befestigen.
Fabrikat: Franken Plastik GmbH oder gleichwertig

'..........................................................................................'
  vom Bieter einzutragen

Hinweisschilder an zu setzenden Rohrpfosten befestigen. Rohrpfosten aus Aluminium mit Abdeckkappe und Erdanker, LÄnge ca. 1,50 m, Durchmesser 60 mm.
Befestigungsmaterial aus Aluminium inkl. Schrauben.
Fundament aus Beton C12/50.
Abmessung ca. 0,30 x 0,30 x 0,70 m herstellen, Beton liefern, Erdarbeiten ausführen, Einbauhöhe 0,80 m über OKG.
Menge: 20,000 St

**02.05.0013 Blindverschluss für neue HA-Leitung aus PE-HD-Rohr herstellen.**
Blindverschluss für neue HA-Leitung aus PE-HD-Rohr herstellen.
Herstellung mit Verschlussmuffe da 32 x 3,0 mm (Elektroschweißfitting mit Schweißzone).
Leitungsende mittels Holzpfahl Durchmesser 60 mm, Länge 1,50 m, Pfahl ca. 0,50 m im Boden einbauen, Erdarbeiten ausführen, Pfahl als Leitungsende "TW-HA" beschriften.
Menge: 10,000 St

**02.05.0014 Vorhandenen Hausanschlussschieber komplett zurückbauen**
Vorhandenen Hausanschlussschieber komplett zurückbauen, einschließlich Tragplatten.
Durchführen der erforderlichen Erdarbeiten in Handschachtung, einschl. Verbau und Wasserhaltung, Demontage der Schieberkappen, der Schiebergestänge, der Anbohrschellen und Entfernen der Hinweisschilder, inkl. Pfosten.
Material in Eigentum des AN übernehmen, von der Baustelle entfernen und einer Wiederverwendung zuführen.
Menge: 7,000 St

**02.05.0015 Flexoripp-Wasserzähler-Schacht liefern und einbauen**
Flexoripp-Wasserzähler-Schacht liefern und einbauen

Für den Erdeinbau, für Wasser PN 10 und für den Einbau von waagerechten Wasserzählern auf Hausanschlussleitungsniveau. Schacht geeignet für Einbaustellen nach DIN 1229 und B125. Zur Erfüllung der Trinkwasserverordnung mediumberührendes Messingmaterial aus arsenfreiem und bleifreiem Silicium-Messing, gem. der Liste trinkwasserhygienisch geeigneter metallener Werkstoffe des Umweltbundesamtes.

Bestehend aus:

Runder Schachtkörper aus wasserdichtem, schwarzem PE oder weißem PE, einteilig mit vor Ort im Raster von 2,5 cm kürzbarer äußerer Rippenkontur sowie mit zwei seitlich angeformten Tragegriffen.
Max. Außendurchmesser 650 mm. Mit Isolierverschluss als zusätzliche Kältedämmung und zur Kondensatminderung aus EPP, zum Schutz vor Verlust fest mit den Einbauten verbunden.
Beiderseits Innengewinde mit Achtkant-Gewindemuffe G 1" (bei WZ Q3 2,5/4) oder G 11/4" (bei WZ Q3 6,3/10, WZ Q3 4/10) nach DIN EN 10226-1, zusätzlich mit O-Ring-Kammer.
Schachtwanddurchführung aus bleifreiem Silicium-Messing mit dreifacher O-Ring-Abdichtung, verdreh- und auszugsgesichert durch nicht durchdringender Vierfach-Verschraubung mit STS plus Schrauben aus Edelstahl.
Schachtdurchführung und herausziehbare Wasserzähler-Anlage verbunden durch zwei beidseitig drehgelagerte Silikonschläuche mit Schlauchstutzen aus bleifreiem Silicium-Messing.
Edelstahlumflechtung und zusätzlichem Polymer-Gewebeüberzug sowie DVGW-Zertifizierung nach W543. Hebevorrichtung aus Edelstahl und felxiblem Seil aus PP zur späteren Höhenanpassung.
Wasserzähler-Anlage mit Edelstahlbügel und Sockel aus EPP, mit Ablagefunktion zur sicheren Positionierung am Schachtrand, mit zertifizierten Schrägsitzventilen am Ein- und Ausgang, nach DIN EN 1213 und DVGW W 570-1, aus bleifreiem Silicium-Messing, sowie mit zertifiziertem, bleifreiem Druckminderer nach DIN EN 1567. Mit Kunststoff-Wasserzähler-Passstück, Dichtungen und beiliegendem Feder-Rückflussverhinderer für den Wasserzähler.
Komplett montiert, eingedichtet und einer Druckprobe unterzogen.

Rohrdeckung: bis 1,50 m
Für Wasserzähler: 1" x 190 mm (Q 2,5)

Einschließlich Schachtabdeckung mit Rahmen entsprechend DIN EN 124, KIWA zertifiziert und gekennzeichnet, TWD, aus GG, zur direkten Auflage auf dem Flexoripp-Schachtkörper, mit Deckeldichtung und Verriegelung durch zwei außerhalb des Dichtungsbereichs angeordneten Edelstahlschrauben SW 15, Deckel mit Positionsnasen, mittiger Aushebemulde und Aufschrift "Wasserzähler-Schacht".
Außendurchmesser mit Rahmen 550 mm.

Belastungsklasse: B 125

Fabrikat: EWE oder gleichwertig

gewähltes Fabrikat:  '.............................'
  (vom Bieter anzugeben!)
Menge: 2,000 St

**02.05.0016 Einbau KMR-Anlage mit Rückflussverhinderer**
Einbau KMR-Anlage mit Rückflussverhinderer

Wasserzähleranlage bestehend aus Befestigungsbügel aus Edelstahl, 2 Stück Schrägsitzventilen 1" und Kegelmembranrückflussverhinderer (einfache federlose Sicherungs-Armatur, membrangesteuert, hohe Durchflussleistung und geringen Druckverlust), Wasserzählerüberwurfmuttern für Wasserzähler Q 2,5 liefern und betriebsfertig montieren.
Einschließlich Herstellung des Anschlusses der HA-Leitung PE-HD-Rohr da 32 x 3,0 mm.
Menge: 1,000 St

**02.05.0017 Abstimmung zur Lage der Hausanschlussleitungen**
Abstimmung zur Lage der neuen
Hausanschlussleitungen mit dem Grundstückeigentümern.
Die Abstimmung ist per Handskizze zu dokumentieren und
mit Unterschrift durch den Grundstückseigentümer zu
bestätigen.
Menge: 20,000 Stck

**02.05.0018 Temporäre Sicherung von Straßenkappen der Hausanschlussschieber in der vorhandenen**
Temporäre Sicherung von Straßenkappen der Hausanschlussschieber in der vorhandenen Wegbefestigung der Straße "Am Müllerhag" herstellen, Materialien liefern.
Sicherung mittels Betonschachtring, DN 500, 25 cm hoch, höhengerecht im Bereich der Straßenkappe im Zuge der Herstellung der Schottertragschicht (Ausbaustufe 1) einbauen, Kappe und Tragplatte auf planmäßige Höhe setzen.
Zwischenraum zwischen Schachtringwandung und Kappe mit gebrochenem Naturgestein 0/45 oder 0/32 verfüllen und von Hand verdichten, Einbau bis 5 cm unter OK Schachtring.
Obere 5 cm mit Brechsand-Splitt-Gemisch 0/5 verfüllen und verdichten.
Menge: 20,000 St

**02.05.0019 Zulage zur Herstellung der Trinkwasserhausanschlüsse (Leitungsgraben, Rohrverlegung etc.)**
Zulage zur Herstellung der Trinkwasserhausanschlüsse (Leitungsgraben, Rohrverlegung etc.) für das Unterqueren vorhandener Zäune und Hecken.
Menge: 15,000 St

#### Titel 02.06 Straßenaufbruch und Wiederherstellung

**02.06.0001 Asphaltbefestigung aufbrechen und aufnehmen. Fläche = Fahrbahnstreifen, beengte**
Asphaltbefestigung aufbrechen und aufnehmen.
Fläche = Fahrbahnstreifen, beengte Verhältnisse
Dicke des Asphalts ca. 2-5 cm
Aufbruchstärke i.M. ca. 5 bis 10 cm gemäß Bestand
Material Verwertungsklasse A einer Verwertung nach Wahl des AN zuführen. Anfallende Entsorgungskosten sind einzukalkulieren.
Menge: 550,000 m2

**02.06.0002 Zulage zur Vorposition für die erhöhten Aufwendungen für den Transport und die Entsorgung**
Zulage zur Vorposition für die erhöhten Aufwendungen für den Transport und die Entsorgung des Asphalts bei Verwertungsklasse B.
Menge: 50,000 t

**02.06.0003 Vorhandene Wegbefestigung (ungebundene Tragschicht unter Asphalt) aufbrechen, aufnehmen,**
Vorhandene Wegbefestigung (ungebundene Tragschicht unter Asphalt) aufbrechen, aufnehmen, laden, transportieren und auf Flächen des AN zwischenlagern.
Auffüllung bestehend aus humosem Sand, Steine, Asphaltreste, Ziegelbruch und dergleichen.
Aufbruchtiefe ca. 25 bis 30 cm.
Nach Fertigstellung der Erschließungsarbeiten SW / TW Material laden, rücktransportieren und als ungebundene temporäre Wegbefestigung profilgerecht einbauen und verdichten, Dicke ca. 25 cm.
Menge: 150,000 m³

**02.06.0004 Sandgeschlämmte Schotterdecke als temporäre Wegbefestigung für die Straße "Am Müllerhag"**
Sandgeschlämmte Schotterdecke als temporäre Wegbefestigung für die Straße "Am Müllerhag" herstellen.
Schotterdecke bestehend aus einer 20 cm dicken Schottertragschicht, Körnung 0/45 gebrochenes Naturgestein  (RC-Material wird nicht zugelassen) und einer Deckschicht aus Brechsand-Splitt-Gemisch 0/5, Material: Granit.
Dicke der Deckschicht 3 cm.
Einbau mit Quergefälle 2,5%.
Menge: 550,000 m2

**02.06.0005 Planum herstellen Abweichung +-2 cm '..........'**
StL-Nr. 1210625529
Planum herstellen.
Max. Abweichung von der Sollhöhe +2/-2 cm.
Verformungsmodul '>= 45 MPa, Boden verdichten.'
Menge: 550,000 m2

**02.06.0006 Erdarbeiten für die höhengerechte Anpassung zwischen Fahrstreifen aus sandgeschlämmter**
Erdarbeiten für die höhengerechte Anpassung zwischen Fahrstreifen aus sandgeschlämmter Schotterdecke und Seitenstreifen durchführen. Anpassung durch Profilierung des Randbereichs auf ca. 1,00 m Breite bzw. nach Erfordernis. Verdichtungsfähigen Boden oder Mineralgemisch (Schottertragschicht 0/16 mm) liefern.
Dicke der Andeckung bis ca. 15 cm, keilförmig.
Menge: 300,000 m

**02.06.0007 Schieberkappen (VAS, Hydranten, Schieber) der TW-Erschließung im Zuge der**
Schieberkappen (VAS, Hydranten, Schieber) der TW-Erschließung im Zuge der Fahrbahnwiederherstellung auf planmäßige Höhe setzen.
Schieberkappen inkl. Tragplatten.
Ausführung im Zuge der Herstellung der temporären Kappensicherungen.
In dieser Position sind auch die Erschwernisse einzurechnen, welche bei der Herstellung des temporären Deckenschlusses beim Einbau der Trag- und Deckschichten entstehen.
Menge: 24,000 St

### Titel 03 Schmutzwasser

#### Titel 03.01 Erdbau, Leitungsgräben, Baugruben

*Hinweis: Vorb. Erdbau (99/ERDBAU.as)*
Vorbemerkungen Erdbau
Erdbau (Textnr.: 99/ERDBAU.as)

Mutterboden und Aushub sind auf der Baustelle getrennt zu lagern. Erdaushub wird nur einmal vergütet, auch wenn er infolge falscher Lagerung mehrfach bewegt wird.
Bei maschinellen Aushubarbeiten bzw. Einbringen von Austauschboden und Kies dürfen nur Geräte eingesetzt werden, welche die Tragfähigkeit des anstehenden Baugrundes nicht mindern. Kosten infolge unsachgemäßen Einbaus gehen zu Lasten des Unternehmers.
Für Abrechnung einschl. Verdichtung von Kubikmeter/Tonne gilt folgender Faktor:

Kies:  1,67 x 1,20

Schottertragschicht 1m³:  lose geschüttet  1,80 t
  verdichtet  2,20 t

Werden für die ausgeschriebenen Arbeiten im Zuge anderer Untersuchungen (Kontrollprüfungen für Gütenachweis) an neutralen Instituten auch Gewichte von Schüttgütern ermittelt, treten die dabei festgestellten an die Stelle der hier ermittelten Werte.
Die Umrechnungstabelle hat nur abrechnungstechnische jedoch keine bodentechnische Bedeutung.

Bei sehr witterungsempfindlichen Baugrund sind die ausgebauten Erdmassen vor Niederschlag durch Abdecken mit Planen zu schützen. Die Kosten sind in die entsprechenden Erdbaupositionen einzurechnen und werden nicht gesondert vergütet.

**03.01.0001 Baugelände abräumen.**
Baugelände abräumen.

Auf dem Baugelände vorhanden:
Busch-, Hecken- und Baumbestand sowie sonstiger Aufwuchs bis zu 0,1 m Durchmesser, 1 m über dem Erdboden gemessen, einschließlich Wurzelwerk, Gräser

Rück- und Formschnitte Hecken zur Baufeldfreiheit in der Straße "Am Müllerhag", ca. 150 m.

Gesamtes Räumgut einer Wiederverwertung nach Wahl des AN zuführen.
Menge: 1,000 Psch

**03.01.0002 Bauliche Anlage abbrechen, Ohne Sprengen Anl.fr**
Bauliche Anlage abbrechen.
Abgerechnet wird das Volumen des abzubrechenden Materials.
Anlage verschiedener Art u.a. alte Fundamente u. dgl.
Material aus Mauerwerk, Beton, Stahlbeton, Findlinge
Abbruch ohne Sprengen, u.a. Abbruchtiefe bis max. 50 cm unter Ausbauquerschnittstiefe.
Bauliche Anlage freilegen. Baugrube nach Abbruch mit Boden verfüllen und verdichten. Boden F1 liefern.
Abbruchgut einer Wiederverwertung nach Wahl des AN zuführen.
Abbruchmaterial bis RC-3 nach EBV. Entsorgungskosten sind einzukalkulieren.
Menge: 5,000 m3

**03.01.0003 Boden für Suchgraben auf Anweisung des AG bzw. dessen BÜ ausheben, Aushub zur**
Boden für Suchgraben auf Anweisung des AG bzw. dessen BÜ
ausheben, Aushub zur Wiederverwendung seitlich lagern und
nach Beendigung der Suche wieder lagenweise einbauen und
verdichten. Ausführung in Handschachtung.
Vorschriften der Versorgungsunternehmen beachten.
Boden der Homogenbereiche A und B aufgefüllte bindige Böden, nichtbindige Sande und ungebundene Tragschichten verschiedener Art oder dergleichen gemäß beiliegendem Baugrundgutachten.
Grabentiefe über 1,25 m bis 2,00 m.
Grabenlänge bis 3,00 m. Suchgraben zum Lokalisieren der vorhandenen Kabel und Leitungen vor Verlegung bzw. zur Festlegung der Trasse / Schachtstandorte der neuen Schmutzwasserleitungen.
Straßenaufbruch wird gesondert vergütet. Verbau entsprechend statischen und konstruktiven Erfordernissen herstellen, vorhalten und von der Baustelle entfernen.
Wasserhaltung nach Erfordernis ausführen.
Menge: 30,000 St

**03.01.0004 Trassenwarnband liefern, verlegen und absanden. Für SW-Kanal und vorh.**
Trassenwarnband liefern, verlegen und absanden. Für SW-Kanal und vorh. Versorgungsleitungen und Kabel verschiedener Art.
Die Vorschriften der Versorgungsunternehmen
sind zu berücksichtigen.
Menge: 500,000 m

**03.01.0005 Boden für Kabel- oder ä. Leitungsgraben ausheben**
Boden für Kabel- oder ä. Leitungsgraben ausheben.
Ausführung größtenteils in Handschachtung für die
Umverlegung bzw. Tieferlegung von Kabeln und Leitungen
der Versorgungsträger zur Schaffung der Baufreiheit für
die Verlegung der Schmutzwasserleitungen.
Die Grabentiefe wird gerechnet ab OF Gelände oder Straße ggf. unter Abzug des Oberbodens, bzw. ab OF des vorhandenen Planums.
Straßenaufbruch wird gesondert berechnet.
Abgerechnet wird in der Länge des Grabens, gemessen in
der Achse.
Boden Homogenbereiche A und B aufgefüllte bindige Böden, nichtbindige Sande und ungebundene Tragschichten verschiedener Art oder dergleichen, gemäß beiliegendem Baugrundgutachten.
Grabentiefe bis 0,30 m.
Grabenbreite bis 0,30 m.
Aushub, soweit zum Verfüllen geeignet, zur Wiederverwendung seitlich lagern, nach Verlegen der Leitungen und Kabel der Versorgungsunternehmen im Graben oberhalb der Leitungszone einbauen und verdichten. Fehlenden Verfüllboden einbauen wird gesondert berechnet.
Zum Verfüllen nicht verwendeter Aushub geht in Eigentum
des AN über und wird beseitigt. Kabel bzw. Leitungen absanden ca. 20 cm dick, Kies liefern.
Menge: 60,000 m

**03.01.0006 vorh. Kabel u. Ltg. umverlegen**
Vorhandene Kabelbündel, Kabel und Leitungen auf
Anweisung der Versorgungsunternehmen und unter
Einhaltung der Vorschriften um- und tieferlegenund
absanden.
Steinfreien Sand liefern.
Einschl. aller erforderlichen Erdarbeiten in Handaushub.
Menge: 60,000 m

*Hinweis: Leitungsgräben (Textnr.: 99/LEITGR.as)*
Leitungsgräben
(Textnr.: 99/LEITGR.as)

Aufmaß und Abrechnung für die Herstellung der Leitungsgräben werden durch diese Vorbemerkungen und die Festlegungen im Langtext zu den einzelnen Positionen geregelt. Bei Unstimmigkeiten gelten die Bestimmungen in folgender Reihenfolge:

1.  Vorbemerkungen zu Leitungsgräben

2.  Festlegungen im Langtext zu den Positionen.

1.  HAUPTLEITUNGEN

1.1  Abrechnung

Die Abrechnung erfolgt entsprechend der Grabentiefe nach lfd.-m Leitungsgraben. Bei Angabe "lichte Grabenbreite" bezieht sich diese jeweils auf die Grabenbreite entsprechend DIN EN 1610, Pkt. 6.2.

Unabhängig von der vom AN gewählten Ausführung wird die Abrechnung festgelegt:
Abrechnung der Erd-und Verbauarbeiten erfolgt nach VOB/C bzw.
DIN EN 1610, ATV A 139 u. DIN 18303 mit den entspr. Mindestgrabenbreiten.

1.2  LEISTUNGSUMFANG

Mit den hierfür angebotenen Einheitspreisen sind abgegolten:

a)  Baugrubenaushub für Rohrleitungen nach DIN EN 1610, ATV A 139  und Verbauarbeiten nach DIN 18303.

b)  Verfüllen und Abstampfen der Rohrgräben mit dem wiederverwendbaren Aushubmaterial in Lagen entsprechend der Wirkung des Verdichtungsgerätes
(bis 0,30 m über Rohrscheitel von Hand), erforderliche einfache Proctordichte mindestens 100%

c)  getrennter Aushub und Zwischenlagerung von Boden und sonstigen Abtragsmassen
    - Homogenbereich A - aufgefüllte bindige Böden, z.T. mit Fremdbestandteilen
        - Homogenbereich B - nichtbindige Sande, gewachsen (geringer Teilbereich)
        - Homogenbereich C - bindiger Boden, Geschiebelehm, -mergl

  Für die Wiederverfüllung unbrauchbare Materialien wie die bindigen Böden nach Homogenbereich A und C sind einer Verwertung / Entsorgung nach erfolgter Zwischenlagerung und Deklaration zuzuführen.

d)  für abgeböschte Gräben das Herrichten der Böschungen und Anlegen der Böschungsneigungen für die Zeit der Bauarbeiten im Graben entsprechend dem anstehenden Boden, der DIN 4124 und den allgemeinen Vorschriften und den speziellen  Bestimmungen der zuständigen Behörden und für verbaute Gräben das Umsetzen der Grabenaussteifungen im Zuge der Rohrverlegung und Wiederverfüllung des Grabens.

e)  Handschachtungen im Grabenbereich für das Aufsuchen von kreuzenden und parallel verlaufenden Kabeln und Leitungen

1.3  AUFMASS

a)  Grabentiefe

  Sie wird an zwei benachbarten Schächten von Sohlenhöhe  Wasserlauf bis Oberkante Gelände (nach Oberboden- oder gegebenenfalls sonstigem Abtrag) gemessen, zzgl. der Wandstärke der Rohrleitung und falls erforderlich der Stärke der Rohrbettung. Hieraus bestimmt sich die für die Abrechnung maßgebende mittlere Grabentiefe.

b)  Grabenlänge

  Die Schächte werden übermessen. Die Länge einer Haltung wird von Mitte Schachtabdeckung bis Mitte Schachtabdeckung gemessen.

  Bei Anfangshaltungen mit Anschluss an einen vorhandenen Schacht wird die Länge von der Mitte des vorhandenen Schachtes aus gemessen.

  Bei Endhaltungen erfolgt ein Zuschlag von Le = 1,10 m.

2.  ABRECHNUNGSUNTERLAGEN

  Als Unterlagen für die Abrechnung hat der Auftragnehmer zu liefern:

2.1  Maßstäblicher Lageplan M 1 : 250 mit folgenden Eintragungen:

a)  Hauptsammler mit Haltungslängen und Schachtbezeichnungen, Sohl- und Deckelhöhen auf DHHN bezogen.  Mitte Schachtabdeckungen auf mind. zwei Grenzsteine eingemessen.

b)  Anschlussleitungen für Hausanschlüsse mit Abzweigen mit fortlaufender Nummerierung und Kennzeichnung als Hausanschluss inkl. HA-Schächte.

**03.01.0007 Boden für Leitungsgraben einschl. Schachtbaugruben ausheben.**
Boden für Leitungsgraben einschl. Schachtbaugruben
ausheben.
Die Grabentiefe wird gerechnet ab OK Straße / Weg unter Abzug der vorhandenen Befestigung, bestehend aus Asphalt und ungebundenen Tragschichten (ca. 20 cm unter OK).
Straßenaufbruch wird gesondert berechnet.
Abgerechnet wird nach der Länge des Leitungsgrabens,
gemessen in der Achse der Leitung.
Die Schachtbaugruben werden in der Achse der Leitung
ohne Berücksichtigung von Mehraushub durchgemessen.
Schachtdurchmesser und -abstände nach Zeichnung.
Boden Homogenbereiche A, B und C (aufgefüllte bindige Böden, nichtbindige Sande und bindige Böden) gemäß beiliegendem Baugrundgutachten.
mittlere Grabentiefe ca. über 1,20 m bis ca. 2,00 m,
lichte Grabenbreite für Rohr DN 200 (Steinzeug).
Verbau und Wasserhaltung wird gesondert vergütet.
Aushub in kombinierter Hand- und Maschinenschachtung,
unter Berücksichtigung vorhandener Kabel und Leitungen.
Aushub, soweit zum Verfüllen geeignet laden, transportieren, auf Lagerplatz des AN zwischenlagern, nach Verlegen der Leitung Aushub laden und rücktransportieren in Graben einschl. Leitungszone
einbauen und verdichten.
Fehlenden Verfüllboden einbauen wird gesondert
berechnet.
Zum Verfüllen nicht verwendeter Aushub geht in Eigentum
des AN über und ist einer Wiederverwertung zuzuführen.
Boden mit Zuordnungswert bis BM-F3 nach EBV.
Entsorgungskosten sind einzukalkulieren.
Menge: 200,000 m

**03.01.0008 Boden für Leitungsgraben einschl. Schachtbaugruben ausheben.**
Boden für Leitungsgraben einschl. Schachtbaugruben
ausheben.
Die Grabentiefe wird gerechnet ab OK Straße / Weg unter Abzug der vorhandenen Befestigung, bestehend aus Asphalt und ungebundenen Tragschichten (ca. 20 cm unter OK).
Straßenaufbruch wird gesondert berechnet.
Abgerechnet wird nach der Länge des Leitungsgrabens,
gemessen in der Achse der Leitung.
Die Schachtbaugruben werden in der Achse der Leitung
ohne Berücksichtigung von Mehraushub durchgemessen.
Schachtdurchmesser und -abstände nach Zeichnung.
Boden Homogenbereiche A, B und C (aufgefüllte bindige Böden, nichtbindige Sande und bindige Böden) gemäß beiliegendem Baugrundgutachten.
mittlere Grabentiefe über 2,00 m bis ca. 3,10 m,
lichte Grabenbreite für Rohr DN 200 (Steinzeug).
Verbau und Wasserhaltung wird gesondert vergütet.
Aushub in kombinierter Hand- und Maschinenschachtung,
unter Berücksichtigung vorhandener Kabel und Leitungen.
Aushub, soweit zum Verfüllen geeignet laden, transportieren, auf Lagerplatz des AN zwischenlagern, nach Verlegen der Leitung Aushub laden und rücktransportieren in Graben einschl. Leitungszone
einbauen und verdichten.
Fehlenden Verfüllboden einbauen wird gesondert
berechnet.
Zum Verfüllen nicht verwendeter Aushub geht in Eigentum
des AN über und ist einer Wiederverwertung zuzuführen.
Boden mit Zuordnungswert bis BM-F3 nach EBV.
Entsorgungskosten sind einzukalkulieren.
Menge: 170,000 m

**03.01.0009 Boden liefern, in Leitungsgraben einschließlich Schachtbaugruben einbauen und**
Boden liefern, in Leitungsgraben einschließlich
Schachtbaugruben einbauen und verdichten.
Material = Kies-Sand-Gemisch (Zuordnungswert BM-0 nach EBV).
Boden nach Verlegen der Leitung in Graben einschließlich Leitungszone einbauen und verdichten.
Abgerechnet wird nach Einbauprofilen.
Menge: 550,000 m3

**03.01.0010 Überschüssiges bzw. zum Wiederverfüllen ungeeignetes Aushubmaterial w**
Überschüssiges bzw. zum Wiederverfüllen ungeeignetes
Aushubmaterial weiterverwenden.
Als Zulage zu den Positionen für Aushub von
Leitungsgräben. Abgerechnet wird entsprechend der
Aushubposition, der Wegfall der Teilleistung
Wiederverfüllung beim Aushub ist kalkulatorisch zu
berücksichtigen.
Material aufnehmen und abfahren (Material lagert im Baustellenbereich oder auf Zwischenlager des AN).
Boden Homogenbereiche B und C - Schluffe, Tone auch mit organischen Bestandteilen, gemäß beiliegendem Baugrundgutachten, einer Verwertung nach Wahl des AN zuführen, Entsorgungskosten sind einzukalkulieren. Zuordnungswert bis BM-F3 nach EBV.
Menge: 600,000 m3

**03.01.0011 Bodenmörtel (selbstverd. Verfüllmaterial) lief. und einb. Bodenmörtel / Flüssigboden als**
Bodenmörtel (selbstverd. Verfüllmaterial) lief. und einb.
Bodenmörtel / Flüssigboden als selbstverdichtendes Verfüllmaterial für Verfüllbereiche, welche schwer erreichbar bzw. aufgrund der vielfachen Rohrleitungslage schlecht verfüllbar sind.
Komplette und hohlraumfreie Ummantelung von Versorgungsleitungen und Verfüllung Baugrube im Bereich der Leitungszone.
Den verdrängten Boden beseitigen.
Herstellung, Anlieferung und Einbau erfolgt entsprechend den Einbauvortschriften des Lizenzgebers.
Die anlieferung und der Einbau kann mittels Trommelfahrmischer erfolgen. Leitungen sind zur Lagesicherung mit geeigneten Maßnahmen gegen Auftrieb zu sichern.
Eine Überbauung mit zu verdichtenden Material ist frühestens nach 8 Stunden möglich. Eine direkte Beanspruchung des Boden-Mörtels durch Begehen, Befahren oder Erschütterungen durch Baumaschinen vor dem genannten Zeitraum ist nicht zulässig.
Der Einbau des Boden-Bindemittel-Gemisches darf nur bei Temperaturen >= 5°C erfolgen.
Einschl. Eignungsprüfung und Rezepturbestimmung.
Abrechnung nach eingebauter Menge auf Lieferschein.
Fabrikat: WBM Weimarer Boden-Mörtel oder glw.
Fabrikat / Hersteller:'........................................'

(vom Bieter anzugeben)
Menge: 10,000 m3

**03.01.0012 Zulage zu Aushub Kreuz.Leit. M.Unterfang. Abrechn.Länge**
StL-Nr. 95706192111002
Zulage zu den Aushubpositionen
für die Erschwernisse einschl. erforderlicher
Handschachtungen, die durch
kreuzende Leitungen entstehen.
Unterfangen, Abstützen, Abhängen u. ä.
wird nicht gesondert vergütet.
Abgerechnet wird nach Länge der kreuzenden
Leitungen im offenen Rohrgraben.
Menge: 35,000 m

**03.01.0013 Zulage zu Aushub Längsverl.Leit. M.Unterfang. Abrechn.tats. Länge**
StL-Nr. 95706192212002
Zulage zu den Aushubpositionen
für die Erschwernisse einschl. erforderlicher
Handschachtungen, die durch parallel zum Rohrgraben verlaufende Leitungen entstehen, die durch den
Aushub freigelegt werden.
Unterfangen, Abstützen, Abhängen u. ä.
wird nicht gesondert vergütet.
Abgerechnet wird nach der tatsächlich freigelegten
Leitung im Rohrgraben.
Menge: 120,000 m

**03.01.0014 Material liefern, in Leitungsgraben incl.Schachtbaugruben einbauen**
Material liefern, in Leitungsgraben einschließlich Schachtbaugruben einbauen und verdichten.
Material = gebrochenes Naturgestein 0/45.
Einbau als Stabilisierung der Rohrgrabensohle unter Rohrauflager.
Dicke ca. 20 cm bzw. nach Erfordernis.
Abgerechnet wird mit senkrechten Wänden nach Einbauprofilen. Ungeeigneten Boden weiter verwenden wird gesondert vergütet.
Menge: 45,000 m3

**03.01.0015 Verbau für Leitungsgraben und zugehörige Schachtbaugruben entsprechend statischen und**
Verbau für Leitungsgraben und zugehörige Schachtbaugruben entsprechend statischen und konstruktiven Erfordernissen herstellen, vorhalten und entfernen.
Abgerechnet wird nach lfd. m Leitungsgraben, wobei Schachtbaugruben übermessen werden. Mehraufwendungen im Bereich der Schachtbaugruben und an den Grabenenden sind einzukalkulieren.
Grabentiefe bis 2,00 m.
Breite der Grabensohle für Rohr DN 200.
Verbau unter Berücksichtigung des vorhandenen Kabel- und Leitungsbestandes aus Holzbohlenverbau, bei freien Trassen Verbauboxen, jeweils unter Berücksichtigung der beengten Trassenverhältnisse.
Menge: 200,000 m

**03.01.0016 Verbau für Leitungsgraben und zugehörige Schachtbaugruben entsprechend statischen und**
Verbau für Leitungsgraben und zugehörige Schachtbaugruben entsprechend statischen und konstruktiven Erfordernissen herstellen, vorhalten und entfernen.
Abgerechnet wird nach lfd. m Leitungsgraben, wobei Schachtbaugruben übermessen werden. Mehraufwendungen im Bereich der Schachtbaugruben und an den Grabenenden sind einzukalkulieren.
Grabentiefe über 2,00 m bis ca. 3,20 m.
Breite der Grabensohle für Rohr DN 200.
Verbau unter Berücksichtigung des vorhandenen Kabel- und Leitungsbestandes aus Holzbohlenverbau, bei freien Trassen Verbauboxen, jeweils unter Berücksichtigung der beengten Trassenverhältnisse.
Menge: 170,000 m

**03.01.0017 Baugrube für Abwasserpumpwerk / Schachtbauwerk DN 1500 herstellen.**
Baugrube für Abwasserpumpwerk / Schachtbauwerk DN 1500  herstellen.
Aushub in kombinierter Hand- und Maschinenschachtung unter Berücksichtigung vorhandener Kabel und Leitungen.
Baugrubentiefe bis ca. 4,50 m ab OK Gelände unter Abzug des abzutragenden Oberbodens (Dicke ca. 20 bis 30 cm).
Baugrubengröße für Setzen des Abwasserpumpwerkes DN 1500 (Außendurchmesser ca. 2,00 m zuzüglich Auftriebssicherung) und die Herstellung der Rohranschlüsse (Freigefällekanal DN 200 und Abwasserdruckleitung DN 80 lt. Detailplan).
Boden = Homogenbereiche B und C u.a. nichtbindige Sande und bindige Böden gemäß beiliegendem Baugrundgutachten.
Aushub, soweit zum Verfüllen geeignet, auf Flächen des AN zwischenlagern, nach Verlegen der Leitungen und Versetzen der Schächte, Aushub laden und rücktransportieren, in Baugrube einbauen und verdichten.
Fehlenden Verfüllboden einbauen, wird gesondert berechnet.
Überschüssiger Boden geht in Eigentum des AN über und wird beseitigt.
Verbau bei Erfordernis nach statischen und konstruktiven Erfordernissen herstellen.
Dieser wird nicht gesondert vergütet und ist in den Einheitspreis einzurechnen.
Art des Verbaus Holzbohlenverbau oder dgl. nach Wahl des AN.
Menge: 1,000 St

**03.01.0018 Baugrube für die Herstellung der Anbindung der Abwasserdruckleitung inkl. Umfahrung**
Baugrube für die Herstellung der Anbindung der Abwasserdruckleitung inkl. Umfahrung herstellen.
Aushub in kombinierter Hand- und Maschinenschachtung unter Berücksichtigung vorhandener Kabel und Leitungen.
Baugrubentiefe bis ca. 1,50 m ab OK Gelände unter Abzug des abzutragenden Oberbodens (Dicke ca. 20 bis 30 cm).
Baugrubengröße für die Herstellung der ADL - Einbau 2 Stück Anbindungen mit Hosenstück und T-Stück sowie der Umfahrung mit Havariestutzen, Größe ca. 2,50 x 2,50 m.
Boden = Homogenbereiche B und C u.a. nichtbindige Sande und bindige Böden gemäß beiliegendem Baugrundgutachten.
Aushub, soweit zum Verfüllen geeignet, auf Flächen des AN zwischenlagern, nach Verlegen der Leitungen und Versetzen der Schächte, Aushub laden und rücktransportieren, in Baugrube einbauen und verdichten.
Fehlenden Verfüllboden einbauen, wird gesondert berechnet.
Überschüssiger Boden geht in Eigentum des AN über und wird beseitigt.
Verbau bei Erfordernis nach statischen und konstruktiven Erfordernissen herstellen.
Dieser wird nicht gesondert vergütet und ist in den Einheitspreis einzurechnen.
Art des Verbaus Holzbohlenverbau oder dgl. nach Wahl des AN.
Menge: 1,000 St

**03.01.0019 Bäume fällen mit Roden ''verdicht/Boden AN Holz Verwert. AN ''S.Abr.Verwert. AN**
Bäume fällen, höchstens 0,25 m über dem Erdboden
absägen. Wurzelstöcke roden. Gemessen wird der Durchmesser 1,00 m über dem Erdboden.
(21)Durchmesser 'über 0,10 bis 0,20 m, Bäume im Bereich Pumpwerksstandort bzw. Randbereich der Abwassertrasse, Abstimmungen mit Eigentümer sind vom AN zu treffen.'
Wurzellöcher unterhalb des Planums mit geeignetem Boden
verfüllen und verdichten. Boden liefern.
Gesamtes Holz nach Wahl des AN verwerten.
(41)Wurzelstöcke 'unter Berücksichtigung des Kabel- und Leitungsbestandes fräsen und roden, Wurzeln nach Erfordernis in Handschachtung freilegen und entfernen, Wurzelwerk einer Verwertung nach Wahl des AN zuführen.'
Schlagabraum nach Wahl des AN verwerten.
Menge: 2,000 St

**03.01.0020 Strauchbestand roden ''verdicht/Boden AN Wst.Verw.AN S.Abr. Verw. AN**
Strauchbestand und sonstiger Aufwuchs bis 0,10 m Stammdurchmesser, in 1,00 m Höhe über dem Erdboden gemessen,
mit Wurzelwerk roden. Abgerechnet wird die Fläche der
größten Ausdehnung des Strauchwerks.
(21)Mittlere Höhe 'bis 4,00 m, Bereich Standort Abwasserpumpwerk'
Wurzellöcher unterhalb des Planums mit geeignetem Boden
verfüllen. Boden verdichten. Boden liefern.
Wurzelstöcke nach Wahl des AN verwerten.
Schlagabraum nach Wahl des AN verwerten.
Menge: 40,000 m2

**03.01.0021 Vegetationsfläche mähen. Vorhandene Vegetationsfläche im Bereich Standort**
Vegetationsfläche mähen.
Vorhandene Vegetationsfläche im Bereich Standort Abwasserpumpwerk vor Beginn der Arbeiten mähen.
Vegetationsfläche aus Gräsern, Unkraut und dgl., Höhe bis ca. 1,00 m.
Mähgut einer Verwertung nach Wahl des AN zuführen.
Menge: 150,000 m2

**03.01.0022 Lichtraumprofil herstellen für den Trassenbereich des Abwasserkanals in der Straße "Am**
Lichtraumprofil herstellen für den Trassenbereich des Abwasserkanals in der Straße "Am Müllerhag".
Rückschnitt vorhandener Hecken und von Nadel- und Laubbäumen (ca. 10 Stück) im Randbereich des Weges auf Privatgrundstücken.
Höhe ca. 5 bis 7 m.
Rückschnitt nach Abstimmung des AN mit den Eigentümern und einem Sachverständigen, Sachverständigen stellt der AN.
Schnittgut einer Verwertung nach Wahl des AN zuführen.
Menge: 1,000 psch

**03.01.0023 Oberboden ggf. einschließlich Vegetationsdecke abtragen und profilgerecht wieder andecken**
Oberboden ggf. einschließlich Vegetationsdecke abtragen
und profilgerecht wieder andecken einschließlich erforderlicher Zwischenlagerung auf Flächen des AN bzw. im Baustellenbereich.
(21)Dicke 'des Abtrages ca. 20 bis 30 cm bzw. nach Erfordernis.'
(31)Andeckung 'und Abtrag u.a. im Bereich des Standortes für das Abwasserpumpwerk und bei Erfordernis.
(41)Dicke der Andeckung 'analog Abtrag.'
Abgerechnet wird nach Abtragsprofilen.
Menge: 30,000 m3

**03.01.0024 Zulage zur Vorposition Oberbodenarbeiten für das Weiterverwenden des Oberbodens,**
Zulage zur Vorposition
Oberbodenarbeiten für das Weiterverwenden des
Oberbodens, das heißt, Oberboden laden, transportieren
und einer Wiederverwertung nach Wahl des AN zuführen.
Menge: 15,000 m3

**03.01.0025 Oberboden liefern und profilgerecht andecken. Andeckung im Bereich des Standortes**
Oberboden liefern und profilgerecht andecken.
Andeckung im Bereich des Standortes Abwasserpumpwerk (Seitenbereiche) und im Bereich der SW-HA-Leitungen.
Dicke der Andeckung ca. 20 cm, oberflächenbündig.
Oberboden durchgesiebt, frei von Steinen, Peden,
Unkräutern und sonstigem Unrat (Mutterboden mit hoher
Bodenwertzahl zur Andeckung auf Acker- und Wiesenflächen).
Menge: 10,000 m3

*Hinweis: Vorbemerkung Rasenansaat*
Vorbemerkung Rasenansaat

Die Rasenansaat erfolgt auf der Grundlage der DIN 18917.
Die Saatgutmischung ist entsprechend dem vorgesehenen Verwendungszweck unter Berücksichtigung der RSM (Regel-Saatgut-Mischungen) auszuwählen.
Die Vegetationstragschicht sowie ggf. der Baugrund sind nach DIN 18915 vorzubereiten.
Die Rasenansaat muss zur Abnahme einen abnahmefähigen Zustand gemäß
DIN 18917 Pkt. 6.2 besitzen.
Die Fertigstellungspflege ist Gegenstand der Ausschreibung.

**03.01.0026 Rasenansaat herstellen. Saatgut ohne Entmischung ausbringen und einarbeiten. Vorzeitig**
Rasenansaat herstellen. Saatgut ohne Entmischung ausbringen und einarbeiten. Vorzeitig entwickeltes Unkraut ausmähen.
Unrat und Unkraut einer Wiederverwertung nach Wahl des AN zuführen.
Boden lockern und Planum  ± 2 cm herrichten.
Ansaat auf Grünflächen, Banketten und Schotterrasenflächen.
Saatgutmenge 5 g/m2.
Saatgutmischung wird nicht gesondert berechnet.

Grundmischung (FLL, RSM Regio) - 70% Gräser / 30% Kräuter

Der Liefernachweis ist dem AG vorzulegen.
Menge: 150,000 m2

**03.01.0027 Zulage zur Vorposition Rasenansaat für die Lieferung und Beimengung einer Ansaathilfe aus**
Zulage zur Vorposition Rasenansaat für die Lieferung und Beimengung einer Ansaathilfe aus Sojaschrot. Saatgut mit der Ansaathilfe auf 10 g/m² aufstrecken.
Sojaschrot (gentechnikfrei).
Menge: 150,000 m2

**03.01.0028 Schotterrasen mit Mineralstoffen und Oberboden herstellen. Flächen vorbereiten.**
Schotterrasen mit Mineralstoffen und Oberboden herstellen. Flächen vorbereiten. Mineralstoffe profilgerecht einbauen, mit Oberboden verfüllen, einrütteln und verdichten.
Breite nach Erfordernis i. M. ca. 1,00 m. Einbau im Fahrbahnrandbereich Bersteweg.
Einbau 3 cm unter Fahrbahnrand.
Mineralstoffe = Schottersplittgemisch aus Naturstein 11/45 mm.
Dicke der verdichteten Schicht 20 cm. Oberboden liefern.
Mischungsverhältnis Schotter/Oberboden = 80/20.
Rasenansaat wird gesondert vergütet (Pos. 03.01.0026 / 03.01.0027).
Oberboden durchgesiebt, frei von Steinen Unkräutern, Peden usw.' Fläche mit krümeligem Oberboden flächendeckend
abstreuen und anwalzen.
Menge: 25,000 m

*Hinweis: Fertigstellungspflege Rasen und Bankette:*
Fertigstellungspflege Rasen und Bankette:

Bei den Pflegeleistungen handelt es sich um Fertigstellungspflege bis zum Zeitpunkt der Abnahme.
Die Pflegeleistungen sind durchschnittliche Regelannahmen.
Mehr- und Minderleistungen werden zu dem vereinbarten Einheitspreis vergütet oder in Abzug gebracht.
Der Preis der Einzelleistung errechnet sich aus dem jeweiligen Einheitspreis, geteilt durch die Anzahl der Arbeitsgänge.
Für die Ausführung der Pflegearbeiten als Fertigstellungspflege gilt die DIN 18916, die erforderlichen Teilleistungen sind ohne besondere Anordnung rechtzeitig auszuführen.
Die Ausführung jeder Teilleistung ist dem AG vor Beginn anzuzeigen.

**03.01.0029 Rasen mähen. Unrat aufnehmen. Unrat in Eigentum des AN übernehmen**
Rasen mähen.
Unrat aufnehmen. Unrat in Eigentum des AN übernehmen und von der Baustelle entfernen.
Wuchshöhe 6 bis 10 cm,
Schnitthöhe 3 cm,
4 Schnitte während der Fertigstellungspflege,
Schnittfolge nach Wuchshöhe.
Mähgut einer Wiederverwertung nach Wahl des AN zuführen.

EP je Schnitt:  '.............................'  €/m²
Menge: 175,000 m2

**03.01.0030 Wasser auf Veget. flaeche giessen**
Wasser auf Vegetationsflächen gießen.
Wasser liefern.
Menge je Arbeitsgang ca. 15 l/m²
5 Arbeitsgänge in der Fertigstellungspflege.

EP je Arbeitsgang:  '.............................'  €/m²
Menge: 175,000 m2

**03.01.0031 Düngung der Vegetationsfläche Dünger aufbringen, Menge ca. 30 g/m²**
Düngung der Vegetationsfläche
Dünger aufbringen, Menge ca. 30 g/m²
Dünger = mineralischer NPK-Dünger,
Nährstoffgehalt 20 : 5: 10,
Zeitpunkt der Ausführung ca. 8 Wochen nach der Ansaat.
Menge: 175,000 m2

**03.01.0032 Mantel mit Polsterung zum Schutz des Baumstammes vor mechanischer Beschädigung herstellen**
Mantel mit Polsterung zum Schutz des Baumstammes vor mechanischer Beschädigung herstellen und während der Bauzeit unterhalten. Der Mantel darf den Baumstamm und die Wurzelanläufe nicht berühren.
Der Stammumfang wird 1 m über Geländeoberfläche gemessen.
Stammumfang über 100 bis 200 cm.
Polsterung des Stammes nach Wahl des AN.
Mantel aus Brettern, 24 mm dick, lückenlos befestigen.
Mantelhöhe 2,5 m.
Schutzmaterial nach Beendigung der Bauarbeiten abbauen.
Material wieder in Eigentum des AN übernehmen und von der Baustelle entfernen.
Menge: 5,000 St

#### Titel 03.02 Wasserhaltung

*Hinweis: Vorbemerkung Wasserhaltung (99/WHALT.as)*
Vorbemerkung Wasserhaltung
(Textnr.: 99/WHALT.as)

Die Wasserhaltung ist als offene und / oder geschlossene Anlage zu betreiben.
Die Art der Wasserhaltung bleibt dem AN überlassen.
Das Baugrundgutachten  bzw. der geotechnische Bericht über Baugrunduntersuchung sind zu beachten.
Sie muss so erfolgen, dass die Sohlen der Leitungsgräben vollkommen trocken gelegt werden und dass kein unkontrollierter Bodenentzug entstehen kann.

Der Betrieb der Grundwasserabsenkung muss störungsfrei gesichert sein.

Zur Ableitung des bei der Wasserhaltung anfallenden Grund- und Schichtenwassers kann, über eine entsprechende Ableitung, die Berste östlich des Bauendes (KP2) bzw. des Pumpwerkstandortes genutzt werden.

Seitens des AN sind die erforderlichen Genehmigungen und Zustimmungen der Unteren Wasserbehörde des Landkreises Dahme-Spreewald, der Stadt Luckau und des Gewässerunterhaltungsverbandes einzuholen. Die daraus resultierenden Auflagen und Randbedingungen bei der Einleitung des Grundwassers sind einzuhalten. Die aus dieser Maßnahme hervorgehenden Kosten werden nicht gesondert vergütet und sind bei der Kalkulation der Positionen des Titels "Wasserhaltung" zu berücksichtigen.

Die Länge des Leitungsgraben für die Grundwasserabsenkungen sind so zu wählen, dass die Einleitmenge problemlos durch die Ableitung zum Graben abgeleitet werden kann.

Abrechnung und Vergütung werden wie folgt vorgenommen:

Die Vergütung erfolgt nach "lfdm" Rohrgraben, für welchen Wasserhaltung erforderlich wird, gestaffelt nach der Stärke des Wasserandranges.

Die Stärke des Wasserandranges in m3/h pro lfdm wird wie folgt festgestellt:

  Q [m³/h]
  q [m³/h/m] =  -----------
  L [m]

Q =  gemessene Gesamtwassermenge für die Länge L.

Q ergibt sich aus dem Mittel zwischen gemessener Wassermenge zu Beginn der Wasserhaltung und nach 48 Std.

L = Länge, über welche die Wasserhaltung installiert wird bzw. wirksam ist, oder in Rohrgräben mit Wasserandrang nur auf Teilstrecken die Länge, auf welcher Wasserandrang vorhanden ist.
Eine Unterteilung dieser Länge in Abschnitte mit verschieden hohen Wasserspenden ist nicht statthaft.
Ein geeichtes Messgerät, das eine einwandfreie Ermittlung der geförderten Wassermenge ermöglicht, ist vom Auftragnehmer kostenlos bereitzustellen.

Grundlage bilden die örtlichen und hydrologischen Verhältnisse (Baugrundgutachten bzw. Baugrunduntersuchung).

Die Grundwasserabsenkung ist auf das unbedingt notwendige Maß zu beschränken.

Zur Feststellung der entnommenen Wassermengen sind in die Förderleistung geeignete Messarmaturen einzubauen, zu betreiben und zu unterhalten. Die täglich geförderten Wassermengen sind in  Listen einzutragen und diese nach Beendigung der Wasserhaltung der Bauleitung des AG lückenlos vorzulegen.
Während der Zeit der Wasserhaltung sind die Aufzeichnungen zur Einsichtnahme bereitzuhalten.

Absenkungen sind so zu bauen und zu betreiben, dass eine Verunreinigung des Grundwassers weitestgehend ausgeschlossen werden kann.

Es dürfen keine wassergefährdenden Stoffe im Bereich der Absenkbrunnen gelagert werden.
Beim Betrieb der Absenkbrunnen ist auf eine möglichst sandfreie Wasserförderung zu achten. Die entsprechenden Hinweise im DVGW-Merkblatt W 119, sind zu beachten.

Folgende Leistungen sind mit den hierfür angebotenen Einheitspreisen abgegolten und werden nicht gesondert vergütet:

a)  Überprüfung und Erfassung des Grundwasserstandes vor Baubeginn.
b)  Die Versorgung der Wasserhaltungsanlage mit Betriebsstrom.
c)  Die Brunnenrohre sind mindestens 40 cm über Bodenfläche hochzuführen und gegen das anstehende Erdreich abzudichten.
d)  Sämtliche Brunneneinrichtungen sind nach Beendigung der Grundwasserabsenkung zu beseitigen und die Bohrlöcher mit einwandfreiem Material (sauberen Kies) wieder zu verfüllen. Für die Abdichtung der oberen
2 m ist geeignetes Dichtungsmaterial
(z.B. Ton) zu verwenden.
e)  Durch geeignete Maßnahmen ist sicherzustellen, dass das entnommene Wasser auch bei Hochwasser des Vorfluters in diesem schadlos abgeleitet werden kann.
f)  Den Vorfluter Berste im Bereich der Einleitstellen vor Beschädigungen ausreichend sichern.
Die Einleitbedingungen und Auflagen des Gewässerunterhaltungsverbandes und der Aufsichtsbehörden sind einzuhalten!
g)  Nach Abschluss der Arbeiten ist der ursprüngliche Zustand wieder herzustellen.
Evtl. Auflandungen im Vorfluter sind umgehend zu beseitigen.
h)  Der AN hat während der gesamten Bauzeit dafür Sorge zu tragen, dass das Abflussvermögen der Berste gewährleistet wird.
j)  Alle Anlagen zur Ableitung des Grundwassers für den gesamten Baustellenbereich.

**03.02.0001 Wasserhaltung zum Freihalten des Leitungsgrabens und der Schachtbaugruben bzw. der**
Wasserhaltung zum Freihalten des Leitungsgrabens und der Schachtbaugruben bzw. der langgestreckten Baugrube von Bodenwasser (Grund- und/oder Schichtenwasser) betriebsbereit einbauen, vorhalten, betreiben und
abbauen. Kombination aus offener und geschlossener Wasserhaltung (Vakuumanlage o. dgl.). Offene Wasserhaltung u.a. über Flächenfilter aus Kiesgemisch oder Schotter sowie Pumpensümpfe, ggf. in Kombination mit Drainageproben und Geotextilien. Ausführung nach Wahl des AN.
Zum schadlosen Ableiten des geförderten Wassers, nach
geologischen und hydraulischen Erfordernissen sowie den
Angaben in den Vorbemerkungen und ggf. im Gutachten.
Erforderliche Erdarbeiten, Wasserfassungen, Zu- und Ab-
leitungen, Sand- und Schlammfänge, Reserveeinrichtungen
(ausgenommen Notstromanlage) sowie Umbauen bzw. Umsetzen der Anlagen entsprechend den vom AN gewählten Haltungslängen werden nicht gesondert berechnet.
Ableitung mittels Rohrleitung (keine Schnellkupplungsrohre ohne Sicherung der Rohrverbindungen) zum Vorfluter nach Wahl des AN herstellen.
Einsatzstelle Leitungsgraben mit Schächten für SW-Sammler bis DN 200.
Geodätische Förderhöhe ab Sohle - bis 7,50 m.
Entfernung zum Vorfluter (Berste) lt. beiliegendem Lageplan ca. 60 m östlich des geplanten Pumpwerkstandortes,
Förderdurchfluss je m Baugrube bis 3 m3/h.
Menge: 380,000 m

**03.02.0002 Zulage zur Vorposition "Wasserhaltung für Leitungsgraben" für einen Förderdurchfluss je m**
Zulage zur Vorposition "Wasserhaltung für Leitungsgraben" für einen Förderdurchfluss je m Baugrube / Leitungsgraben über 3 m³/h bis 6 m³/h.
Menge: 150,000 m

**03.02.0003 Wasserhaltung zum Freihalten der Baugrube für das Abwasserpumpwerk von Bodenwasser**
Wasserhaltung zum Freihalten der Baugrube für das Abwasserpumpwerk von Bodenwasser (Grund- und/oder Schichtenwasser) betriebsbereit einbauen, vorhalten, betreiben und abbauen. Kombination aus offener und geschlossener Wasserhaltung (Vakuumanlage o. dgl.). Offene Wasserhaltung u.a. über Flächenfilter aus Kiesgemisch oder Schotter sowie Pumpensümpfe, ggf. in Kombination mit Drainageproben und Geotextilien. Ausführung nach Wahl des AN.
Zum schadlosen Ableiten des geförderten Wassers, nach
geologischen und hydraulischen Erfordernissen sowie den
Angaben in den Vorbemerkungen und ggf. im Gutachten.
Erforderliche Erdarbeiten, Wasserfassungen, Zu- und Ab-
leitungen, Sand- und Schlammfänge, Reserveeinrichtungen
(ausgenommen Notstromanlage) sowie Umbauen bzw. Umsetzen der Anlagen entsprechend den vom AN gewählten Haltungslängen werden nicht gesondert berechnet.
Ableitung mittels Rohrleitung (keine Schnellkupplungsrohre ohne Sicherung der Rohrverbindungen) zum Vorfluter nach Wahl des AN herstellen.
Einsatzstelle = Baugrube Abwasserpumpwerk - Schachtbauwerk DN 1500 mit Leitungsanbindungen, Baugrubentiefe bis ca. 4,00 m.
Geodätische Förderhöhe ab Sohle - bis 7,50 m.
Entfernung zum Vorfluter (Berste) lt. beiliegendem Lageplan ca. 60 m östlich des geplanten Pumpwerkstandortes,
Förderdurchfluss für die Baugrube bis ca. 30 m3/h.
Menge: 1,000 St

**03.02.0004 Zulage zur Vorposition Wasserhaltung für die Sicherung der Einleitstellen in den**
Zulage zur Vorposition Wasserhaltung für die Sicherung der Einleitstellen in den vorhandenen Vorfluter (Berste) zur Vermeidung von Ausspülungen bzw. Schäden an den Grabenböschungen und der Sohle.
Ausführung nach Wahl des AN mittels Beruhigungsbecken, Prallplatten oder dergleichen.
Menge: 1,000 psch

**03.02.0005 Probenahme, Untersuchung und Deklaration von Wasserproben durchführen (für**
Probenahme, Untersuchung und Deklaration von Wasserproben durchführen (für Monitoring).
Entnahme vor und nach der Wasserbehandlungsanlage. Untersuchung wöchentlich bzw. gemäß Vorgabe der unteren Wasserbehörde.
Analyseparameter:
Eisen gesamt, Eisen gelöst, Mangan, TOC, Ammonium, ph-Wert einschließlich weiterer Parameter gemäß Vergabe der unteren Wasserbehörde.
Ausführung durch ein zugelassenes Prüflabor für derartige Beprobungen und Untersuchungen. Erforderliche Abstimmungen vorab bezüglich zu untersuchender Parameter und einzuholender Grenzwerte mit der unteren Wasserbehörde durchführen.
Menge: 2,000 St

**03.02.0006 Abstimmungen mit der unteren Wasserbehörde U.a. Einholung der wasserrechtlichen Erlaubnis**
Abstimmungen mit der unteren Wasserbehörde
U.a. Einholung der wasserrechtlichen Erlaubnis bei der unteren Wasserbehörde inkl. Abstimmung der Einleitparameter.
Vor Beginn der Arbeiten ist seitens des AN die erforderliche wasserrechtliche Erlaubnis bei der unteren Wasserbehörde des Landkreis Dahme-Spreewald einzuholen. Die darin enthaltenen Anforderungen sind bei der Durchführung der Wasserhaltung zu beachten.
Erstellung der Antragsunterlagen zur Einholung der wasserrechtlichen Erlaubnis dei der unteren Wasserbehörde, u.a. mit folgenden Anlagen:
- Beschreibung des Bauvorhabens
- Lageplan, Übersichtslageplan (SW-Trassen, Einleitstellen etc.
- Beginn und Dauer der Grundwasserabsenkung, Zeitplan
- Absenkziel ( m NN, m unter GOK)
- Baugrundgutachten
- vorgesehene Grundwasser- / Wasserhaltungstechnologie
- Angaben zur Ableitung des geförderten Grundwassers inkl.
  Zustimmung des Trägers für den Vorfluter
- Aussagen zur Grundwasserbeschaffenheit am Standort
  (Wasseranalyse 0-Probe)
Menge: 1,000 psch

**03.02.0007 Pegel setzen Schaffung von Pegeln bzw. Grundwassermessstellen zur**
Pegel setzen
Schaffung von Pegeln bzw. Grundwassermessstellen zur Bestimmung des GW-Standes und zur Beprobung des Grund- bzw. Schichtenwassers.
Ausführung nach Wahl des AN. Pegelrohr mit oberer Verschlusskappe.
Menge: 1,000 St

#### Titel 03.03 Rohrleitungen

*Hinweis: Vorb. Rohrleit. (99/ROHRL.as)*
Vorbemerkung zu Rohrleitungen
(Textnr.: 99/ROHRL.as)

Der Auftraggeber behält sich vor, das vom Auftragnehmer gelieferte Rohrmaterial auf dessen Kosten in einer anerkannten Prüfanstalt stichprobenweise auf
Scheiteldruckfestigkeit, Maßhaltigkeit und Wasserdichtigkeit prüfen zu lassen.

Unabhängig hiervon ist von der Herstellerfirma entsprechend den DIN und EN-Vorschriften ein Prüfzeugnis vorzulegen.
Die geprüften statischen Berechnungen der Rohre sind vom Auftragnehmer zu veranlassen und 3-fach  - kostenlos - dem Auftraggeber und der Bauleitung
vor Beginn der Rohrverlegearbeiten einzureichen.

Der Auftragnehmer hat die alleinige Verantwortung für die Richtigkeit der statischen Berechnungsgrundlagen und die jeweils diesen Berechnungsgrundlagen  entsprechende  Bauausführung - dies gilt sowohl hinsichtlich der aus den bodenphysikalischen Kennwerten, den verschiedenen Ausführungsformen
(Verbau, Böschung, Stufengraben), Grabenbreiten, Überdeckungen und Verkehrslasten sich ergebenden Belastungsannahmen, als auch hinsichtlich
der für die jeweilige Belastung erforderlichen besonderen Art der Rohrbettung.
Der statische Nachweis ist gemäß ATV-Arbeitsblatt A 127, Auflage 08/2000 zu führen.

Verkehrslast SLW 60

Das Einmessen der zu verlegenden Rohrleitungen muss grundsätzlich mit einem Lasermessgerät erfolgen.

Die Abrechnung der Rohrlängen erfolgt nach aufgemessener Länge, wobei Bögen und Formstücke einschl. Gelenkstücke übermessen werden.

Der AN hat die von ihm und evtl. bauseitig gelieferten Stoffe und Bauteile sachgemäß und pfleglich abzuladen und zu lagern. Schäden und Verluste gehen zu seinem Lasten.

Bei der Rohrverlegung sind die einschlägigen DIN-Vorschriften, Arbeitsblätter und etwa darüber hinausgehende Anweisungen der Rohrhersteller zu beachten.

Die Druckprüfungen sind unter Aufsicht der Bauleitung nach den für das jeweilige Material entsprechend DIN EN 1610 und DWA - A 139 Ausgabe Januar 2010 (bei Verfahren mit Wasser oder mit Luft) nach EN 1610 und ATV M 143 sowie DIN 4279 geltenden Richtlinien durchzuführen (Wasserdichtheitsprüfungen werden gesondert beauftragt und durchgeführt).

Wasser für die Druckprüfungen an den Leitungen ist durch den AN zur Verfügung zu stellen und in die entsprechenden Positionen einzurechnen. Falls erforderlich, hat der AN auf seine Kosten Zwischenpumpen, Rohrleitungen, Schlauchanschlüsse
und alle weiteren Hilfsmittel für die Druckproben bereitzustellen und zu betreiben.

Die Materialien sind nach den geltenden DIN EN und WN-Vorschriften zu liefern. Bei Abweichungen der angebotenen Teile von den im LV genannten Abmessungen
und von den beschriebenen Eigenschaften hat die anbietende Firma bereits bei der Angebotsabgabe schriftlich darauf hinzuweisen.

**03.03.0001 Entwässerungsleitung aus Kunststoffrohren KG 2000 PP, SN10, grün nach DIN EN 14758-1 und**
Entwässerungsleitung aus Kunststoffrohren KG 2000 PP, SN10, grün nach DIN EN 14758-1 und DIN-EN 1610 nach statischen und konstruktiven Erfordernissen herstellen.
Anschluss an Schacht sowie Formstücke werden gesondert vergütet.
Entwässerungsleitung: DN 200, Hochlast-Vollwandrohre aus füllstofffreiem Polypropylen (PP-MD mit hochwertig veredelten Verstärkungsstoffen mit werkseitig eingelegtem Dreifach-Dichtsystem aus SBR nach DIN EN 681-1.
Fabrikat: KG 2000 von Ostendorf oder gleichwertig.
Auflager nach DIN EN 1610 aus Kies-Sand-Gemisch herstellen, Material liefern.
Verlegetiefe bis Rohrsohle ca. 1,20 m bis 3,10 m, Überdeckungshöhe über 0,90 m bis 2,90 m.
Straßenverkehrslast = SLW 60.
Statische Berechnung aufstellen und liefern.
Einbauort: Straße "Am Müllerhag"

Hersteller / Verbindungssystem: '.............................................'
  (vom Bieter anzugeben)
Menge: 350,000 m

**03.03.0002 Entwässerungsleitung aus Kunststoffrohren KG 2000 PP, SN10, grün nach DIN EN 14758-1 und**
Entwässerungsleitung aus Kunststoffrohren KG 2000 PP, SN10, grün nach DIN EN 14758-1 und DIN-EN 1610 nach statischen und konstruktiven Erfordernissen herstellen.
Anschluss an Schacht sowie Formstücke werden gesondert vergütet.
Entwässerungsleitung: DN 200, Hochlast-Vollwandrohre aus füllstofffreiem Polypropylen (PP-MD mit hochwertig veredelten Verstärkungsstoffen mit werkseitig eingelegtem Dreifach-Dichtsystem aus SBR nach DIN EN 681-1.
Fabrikat: KG 2000 von Ostendorf oder gleichwertig.
Verlegetiefe bis Rohrsohle ca. 2,00 bis 2,20 m.
Straßenverkehrslast: SLW 60.
Statische Berechnung aufstellen und liefern. Auflagen nach DIN EN 1610 aus Kies-Sand-Gemisch herstellen, Material liefern.
Einbauort: Bersteweg zwischen DE-Schacht und Bestandsschacht.

Hersteller:  '.............................'
  (vom Bieter anzugeben)
Menge: 15,000 m

**03.03.0003 Rohrleitung an Schacht anschließen, Anschluss dichten. Vergütet wird der Mehraufwand für**
Rohrleitung an Schacht anschließen, Anschluss dichten.
Vergütet wird der Mehraufwand für das Herstellen des Anschlusses, einschließlich erforderlicher Form- und Übergangsstücke gegenüber der bis zur Innenfläche des Schachtes durchgemessenen Rohrleitung.
Rohrleitung DN 200, Kunststoff KG 2000.
Schacht aus Kunststoff - PE-HD.
Öffnung für Rohranschluss ist vorhanden. Anschluss mit Schachtanschlussstück und Gelenkstück.
Menge: 20,000 St

**03.03.0004 Rohrleitung an Schacht anschließen, Anschluss dichten. Vergütet wird der Mehraufwand für**
Rohrleitung an Schacht anschließen, Anschluss dichten.
Vergütet wird der Mehraufwand für das Herstellen des Anschlusses, einschließlich erforderlicher Form- und Übergangsstücke gegenüber der bis zur Innenfläche des Schachtes durchgemessenen Rohrleitung.
Rohrleitung DN 200, Steinzeugrohr DN 200 (Bestandsrohr).
Schacht aus Kunststoff - PE-HD.
Öffnung für Rohranschluss ist vorhanden. Anschluss mittels Übergangsstück Steinzeug auf KG 2000, Passstück KG 2000, Überschiebemuffen und Schachtanschlussstücke.
Anschlüsse im Bereich Ersatzneubau Schacht SW345484 (Bersteweg).
Steinzeugrohr nach Erfordernis zurückbauen / zurückschneiden, Rückbaumaterial einer Verwertung nach Wahl des AN zuführen.
Menge: 2,000 St

**03.03.0005 Rohrleitung an Schacht anschließen, Anschluss dichten. Vergütet wird der Mehraufwand für**
Rohrleitung an Schacht anschließen, Anschluss dichten.
Vergütet wird der Mehraufwand für das Herstellen des Anschlusses (einschließlich eventueller Formstücke) gegenüber der bis zur Innenfläche des Schachtes durchge- messenen Rohrleitung.
Rohrleitung DN 150, aus Kunststoffrohr aus PP KG 2000.
Schacht aus Betonfertigteilen,
Öffnung für Rohranschluss ist vorhanden. Anschluss mit Schachtanschlussstück und Gelenkstück.
Anschlüsse für Hausanschlussleitungen.
Menge: 1,000 St

**03.03.0006 Formstück in Rohrleitung einbauen. Vergütet wird der Mehraufwand für den Einbau des**
Formstück in Rohrleitung einbauen. Vergütet wird der
Mehraufwand für den Einbau des Formstückes gegenüber
der bis zur Innenfläche der Sammelrohrleitung durchgemessenen Rohrleitung.
Formstück = Abzweig, Anschlussrohr DN 150.
Material = Kunststoff PP, KG 2000.
(41)Durchgangsrohr 'DN 200 aus PP, KG 2000 inkl.
Dichtungssysteme
Menge: 17,000 St

**03.03.0007 Optische Inspektion - Kamerabefahrung nach DWA M 149 im fertigen Kanal**
Optische Inspektion - Kamerabefahrung nach DWA M 149 im fertigen Kanal durchführen.
Aufnahmen auf CD.
Einschliesslich Auswertung und Kontrollbericht sowie Aufnahme des Längsgefälles der Leitung und Darstellung im Profil.
Rohr DN 200 Kunststoff.
Vor Kamerabefahrung den Kanal spülen.
Räum- und Spülgut in Eigentum des AN übernehmen und nachweislich entsorgen. Untersuchungsbericht liefern.
Menge: 365,000 m

**03.03.0008 Druckproben / Wasserdichtheitsprüfungen nach DIN EN 1610 bei Kanalrohren durchführen,**
Druckproben / Wasserdichtheitsprüfungen nach DIN EN 1610
bei Kanalrohren durchführen, einschl. Gestellung aller erforderlichen Arbeitskräfte, Geräte und Hilfsmittel.
Ausführung jeweils zwischen 2 Schächten.
Rohrleitung DN 200 Kunststoff.
Prüfbericht aufstellen und an AG übergeben.
Menge: 365,000 m

**03.03.0009 Überpumpbetrieb für SW-Hauptsammler DN 200 betriebsfertig aufbauen, betreiben,**
Überpumpbetrieb für SW-Hauptsammler DN 200 betriebsfertig aufbauen, betreiben, unterhalten und zurückbauen. Einsatzort Bersteweg für den Ersatzneubau / Umbau Bestandsschacht SW 345484 inkl. Rohrumbindungen. Überpumpbetrieb zwischen oberhalb und unterhalb von SW 345484 gelegenen Schacht, Länge der Überleitung ca. 100 m.
1 Stück Überpumpanlage bestehend aus:
- Abwasser-Tauchmotorpumpe B0BQ-T-3 kW von Hydrostal
  oder gleichwertig
- E-Anschluss
- Stehfuß
- Druckanschluss "Schwanenhals" mit Storzkupplung
- CEE-Motorschutzschalter 16 A mit Schwimmersteuerung
- Druckleitung DN 150 aus PE-HD-Rohr mit Pumpenanschluss
- 2 Stück druckwasserhaltende Rohrleitungsverschlüsse in
  den beiden Schächten, jeweils DN 200
Menge: 1,000 St

**03.03.0010 Zulage zur Vorposition für die Vorhaltung und den Betrieb inkl. Überwachung der Anlage**
Zulage zur Vorposition für die Vorhaltung und den Betrieb inkl. Überwachung der Anlage (24 h/Tag).
Abgerechnet wird nach Aufmaß je angefangener Tag Betriebszeit.
Zeiten, in denen die Anlagen wegen der abschnittsweisen Bauweise nicht im Betrieb sind, werden nicht vergütet. Der ggf. anfallende Aufwand ist in den Einheitspreis einzukalkulieren.
Menge: 2,000 d

**03.03.0011 Abwasserdruckleitung PE-HD-Rohr da 90 x 8,2 mm, PN 16, SDR 11 (Material PE 100), Wavin**
Abwasserdruckleitung PE-HD-Rohr da 90 x 8,2 mm,
PN 16, SDR 11 (Material PE 100), Wavin Safe Tech RC
Zwei-Schicht-Rohr mit Schutzeigenschaften
(Farbe: grün) oder gleichwertig.
Rohr nach DVGW Arbeitsblatt 335 A2, nach DIN EN 12201
und unter Beachtung des DIN CERTCO
Zertifizierungsprogramm ZP 14.3.1 TW liefern und im
gesteuerten horizontalem Bohrspülverfahren
verlegen, einschl. aller Nebenarbeiten.
Die Rohre müssen die Eigenschaften eines PE 100-RC- Werkstoffes des Typs 2 oder 3 gemäß PAS 1075 erfüllen.
In den Einheitspreis einzukalkulieren sind der Aushub
und die lageweise Wiederverfüllung und Verdichtung
der erforderlichen Start- und Zielgruben in
kombinierter Hand- und Maschinenschachtung unter
Berücksichtigung der vorhandenen Kabel und Leitungen
sowie des vorhandenen Wurzelbestandes (Erschwernisse
hierdurch werden nicht gesondert vergütet und sind
einzukalkulieren), der Verbau für die Start- und Zielbaugruben, welche nach statischen Erfordernissen herzustellen ist (abgeböschte Baugruben sind wegen der Flächeninanspruchnahme nicht zugelassen), das Aufnehmen und Entsorgen der Spülsuspension (mit Entsorgungsnachweis), das Erstellen eines Bohrprotokolls und
Tiefenlagemessung. Messung der Zugkräfte während des
Einziehens der PE-HD-Rohre und Übergabe der
Zugkraftprotokolle.
Die Forderungen gemäß DVGW-Arbeitsblatt GW321 sind
einzuhalten und in den Einheitspreis einzukalkulieren.
Die Verlegerichtlinien der Gerätehersteller sowie die
einschlägigen Richtlinien des DVGW sind zu berücksichtigen.
Die Leistungen Oberboden und Fahrbahnbefestigung werden
gesondert nach den Positionen von diesem LV vergütet.
Die Start-und Zielgruben sind so anzuordnen, dass diese,
wie im Lageplan dargestellt, im Bereich südlich APW (Startgrube) und im Bereich des geplanten DE-Schachtes liegen. Die Rohrummantelung der ADL aus Sand bei den Start- und Zielbaugruben wird nicht gesondert vergütet und ist über diese Position auszuführen und einzukalkulieren.
Tiefenlänge der Leitung ca. 1,60 m bis 4,20 m.
Verlegung gemäß Längsschnitt (Bersteweg).
Boden Homogenbereiche A, B und C aufgefüllt bindige Böden, nichtbindige Sande und bindige Böden gemäß beiliegendem Baugrundgutachten.
Aushub der Start- und Zielbaugruben soweit zum Verfüllen geeignet, laden, transportieren, auf Fläche des AN zwischenlagern, nach Verlegen der Leitung rücktransportieren, lagenweise einbauen und verdichten.
Durchführung der abschnittsweisen Druckprüfungen nach
DIN EN 805 und DVGW-Arbeitsblatt W 400-2, mit allen Nebenarbeiten. Einschließlich Herstellung aller Verbindungen durch Spiegelschweißen oder Fittings nach Wahl des AN.
(Schweißmuffen werden nicht gesondert vergütet und
sind ggf. in den EP einzurechnen.)
Menge: 110,000 m

**03.03.0012 Zulage zur Vorposition für die Erschwernisse im HDD-Verfahren für die Mehraufwendungen**
Zulage zur Vorposition für die Erschwernisse im HDD-Verfahren für die Mehraufwendungen im Querungsbereich der Berstebrücke, u.a. durch folgende Punkte:
- Mehrtiefe bis ca. 4,20 m
- Einmessung der Trasse im Brückenbereich unter
  Berücksichtigung der vorhandenen Bohrpfähle (beidseitig
  im Widerlagerbereich 3 Stück, wovon 1 Stück in der
  Achse der Brücke steht und die beiden anderen Pfähle
  einen Achsabstand von ca. 1,80 m zum Achspfahl haben)
- Mehrlängen der Bohrachse und der Rohrleitung durch die
  Erhöhung der Tiefenlage
Menge: 1,000 St

**03.03.0013 Zulage zu der Position gesteuerte horizontale Bohrspülverfahren für die**
Zulage zu der Position gesteuerte horizontale Bohrspülverfahren für die Abwasserdruckleitung da 90 x 8,2 mm für Fehlbohrungen infolge von Hindernissen durch bauliche Anlagen, Findlinge oder dergleichen, für das Zurückfahren und Neuansetzen der Bohrung.
Das Hindernis ist dem AG anzuzeigen, eine Vorortberatung ist durchzuführen. Eine Vergütung dieser Leistung erfolgt nur nach vorheriger Zustimmung durch den AG. Ensprechende Stillstandzeiten werden nicht gesondert vergütet.
Menge: 1,000 St

**03.03.0014 Baugruben in jeder Tiefenlage von 0,00 bis 3,00 m für die Bergung von Hindernissen beim**
Baugruben in jeder Tiefenlage von 0,00 bis 3,00 m für die Bergung von Hindernissen beim Bohrspülverfahren für die Abwasserdruckleitung da 90 x 8,2 mm bzw. herstellen, einschließlich aller Erd- und Verbauarbeiten sowie Leistungen zur Grundwasserabsenkung gemäß Titel 3.2..

Hindernis in Form von Steinen, Steinnestern, etc. entfernen, in Eigentum des AN übernehmen und einer Wiederverwertung zuführen. Bohrkopf ausrichten. Das Hindernis ist dem AG vor Öffnen der Baugrube anzuzeigen.

Ensprechende Stillstandzeiten werden nicht gesondert vergütet.
Menge: 1,000 St

**03.03.0015 Abwasserdruckleitung aus PE-HD-Rohr da 90 x 8,2 mm, PN 16, SDR 11 (Material PE 100),**
Abwasserdruckleitung aus PE-HD-Rohr da 90 x 8,2 mm,
PN 16, SDR 11 (Material PE 100), (Farbe: grün) oder gleichwertig liefern und betriebsfertig verlegen, einschl. sämtlichen Zubehörs.
Ablängen nach örtlichen Erfordernissen. Verlegung im Leitungsgraben im Bereich Bauanfang und Bauende bzw. nach Erfordernis.
Formstücke werden übermessen und als Zulage gewährt.
Durchführung der abschnittsweisen Druckprüfungen nach
DIN EN 805 und DVGW Arbeitsblatt W 400-2 mit allen Nebenarbeiten.
Einschl. Herstellung aller Verbindungen durch
Spiegelschweißen oder Fittings (Schweißmuffen werden
nicht gesondert vergütet und sind ggf. in den EP
einzurechnen) nach Wahl des AN.
Nenndruck PN 10.
PE-HD-Rohr nach DVGW Arbeitsblatt 335 A2, nach DIN EN
12201 und unter Beachtung des DIN CERTCO
Zertifizierungsprogramm ZP 14.3.1 TW inkl. unter
Einhaltung der Zulassungsanforderungen der PAS 1075.
Menge: 10,000 m

**03.03.0016 Abwasserdruckleitung aus PE-HD-Rohr da 63 x 5,8 mm (Rückspülleitung APW),**
Abwasserdruckleitung aus PE-HD-Rohr da 63 x 5,8 mm (Rückspülleitung APW),
PN 16, SDR 11 (Material PE 100), (Farbe: grün) oder gleichwertig liefern und betriebsfertig verlegen, einschl. sämtlichen Zubehörs.
Ablängen nach örtlichen Erfordernissen. Verlegung im Leitungsgraben im Bereich Bauanfang und Bauende bzw. nach Erfordernis.
Formstücke werden übermessen und als Zulage gewährt.
Durchführung der abschnittsweisen Druckprüfungen nach
DIN EN 805 und DVGW Arbeitsblatt W 400-2 mit allen Nebenarbeiten.
Einschl. Herstellung aller Verbindungen durch
Spiegelschweißen oder Fittings (Schweißmuffen werden
nicht gesondert vergütet und sind ggf. in den EP
einzurechnen) nach Wahl des AN.
Nenndruck PN 10.
PE-HD-Rohr nach DVGW Arbeitsblatt 335 A2, nach DIN EN
12201 und unter Beachtung des DIN CERTCO
Zertifizierungsprogramm ZP 14.3.1 TW inkl. unter
Einhaltung der Zulassungsanforderungen der PAS 1075.
Menge: 2,000 m

**03.03.0017 Elektro-Schweißfitting liefern und einbauen. Für PE-HD-Rohr PN 16, Material PE**
Elektro-Schweißfitting liefern und einbauen.
Für PE-HD-Rohr PN 16, Material PE 100.
Durchmesser da = 90 x 8,2 mm, Übergang von PE-HD
auf GGG-Rohr DN 80 herstellen mit Elektro-Schweißfitting E,
Flansch Fl und Elektro-Schweißfitting MB (Muffe mit elektrisch verbundenen Schweißzonen) zum Übergang auf Rohr DN 80 GGG, einschließlich erforderlicher Passstücke und Reduzierstücke.
Menge: 5,000 St

**03.03.0018 Elektro-Schweißfitting liefern und einbauen. Für PE-HD-Rohr PN 16, Material PE**
Elektro-Schweißfitting liefern und einbauen.
Für PE-HD-Rohr PN 16, Material PE 100.
Durchmesser da 63 x 5,8 mm, Übergang von PE-HD
auf GGG-Rohr DN 50 herstellen mit Elektro-Schweißfitting E,
Flansch Fl und Elektro-Schweißfitting MB (Muffe mit elektrisch verbundenen Schweißzonen) zum Übergang auf Rohr DN 50 GGG, einschließlich erforderlicher Passstücke und Reduzierstücke.
Menge: 1,000 St

**03.03.0019 Schachtanschluss an Druckentspannungsschacht (PE-HD) herstellen.**
Schachtanschluss an Druckentspannungsschacht (PE-HD) herstellen.
Rohrleitung aus PE-HD-Rohr, da 90 x 8,2
Anschluss mittels Schweißverbindung - Muffe mit elektrisch verbundenen Schweißzonen (Elektro-Schweißfitting MB).
Material liefern.
Menge: 1,000 St

**03.03.0020 Elektro-Schweißfitting liefern und einbauen. Für PE-HD-Rohr da = 63 x 5,8 mm, SDR**
Elektro-Schweißfitting liefern und einbauen.
Für PE-HD-Rohr da = 63 x 5,8 mm, SDR 11,
Material PE 100.
Langschenkliger Winkel mit Anschweißenden für
Elektroschweißmuffen oder Heizelementstumpfschweißung (jeweils 2 Elektroschweißmuffen sind nach
Erfordernis einzukalkulieren!).
Winkel 45° bis 22° nach Erfordernis.
Menge: 2,000 St

**03.03.0021 Elektro-Schweißfitting liefern und einbauen. Für PE-HD-Rohr da 90 x 8,2 mm, SDR 11, PN**
Elektro-Schweißfitting liefern und einbauen.
Für PE-HD-Rohr da 90 x 8,2 mm, SDR 11, PN 16,
Material PE 100.
Langschenkliger Winkel mit Anschweißenden für
Elektroschweißmuffen oder Heizelementstumpfschweißung (jeweils 2 Elektroschweißmuffen sind nach
Erfordernis einzukalkulieren!).
Winkel 45°.
Menge: 2,000 St

**03.03.0022 Elektro-Schweißfitting liefern und einbauen. Für PE-HD-Rohr da 90 x 8,2 mm, SDR 11, PN**
Elektro-Schweißfitting liefern und einbauen.
Für PE-HD-Rohr da 90 x 8,2 mm, SDR 11, PN 16,
Material PE 100.
Langschenkliger Winkel mit Anschweißenden für
Elektroschweißmuffen oder Heizelementstumpfschweißung (jeweils 2 Elektroschweißmuffen sind nach
Erfordernis einzukalkulieren!).
Winkel 30° bzw. 22°.
Menge: 2,000 St

**03.03.0023 Elektro-Schweißfitting liefern und einbauen. Für PE-HD-Rohr da 90 x 8,2 mm, SDR 11, PN**
Elektro-Schweißfitting liefern und einbauen. Für PE-HD-Rohr da 90 x 8,2 mm, SDR 11, PN 16, Material PE 100.
Langschenkliges Y-Stück (T-Stück 45°) mit Anschweißenden.
Elektroschweißmuffen oder Heizelementstumpfschweißen,
3 Stück Elektroschweißmuffen mit elektrisch verbundenen Schweißzonen sind einzukalkulieren.
Menge: 1,000 St

**03.03.0024 Herstellung einer Rohrummantelung aus Sand, Körnung 0/7 mm, einschließlich**
Herstellung einer Rohrummantelung aus Sand,
Körnung 0/7 mm, einschließlich Materiallieferung,
als allseitig mindestens 0,20 m starke Auflager- und
Abdeckschicht in der Breite des Rohrgrabens.
Die Ummantelung ist im Auflagebereich und im
Abdeckbereich nach der Rohrverlegung einzubringen.
Für Leitung aus PE-HD-Rohr da 90 x 8,2 mm sowie 63 x 5,8 mm, Bereich PW-Standort.
Überschüssiges Material einer Wiederverwertung nach
Wahl des AN zuführen.
Menge: 20,000 m

**03.03.0025 Farbiges Trassenwarnband mit eingelegtem Ortungsdraht, Breite 60 mm, liefern und beim**
Farbiges Trassenwarnband mit eingelegtem Ortungsdraht,
Breite 60 mm, liefern und beim Verfüllen des offenen Rohrgrabens und im Bereich der Knotenpunkte
40 cm über Rohrscheitel verlegen.
Das Markierungsband ist in der entsprechenden Normfarbe
(blau) mit der Aufschrift "Abwasserdruckleitung" und
Kennzeichnung mit "TAZV / DNWAB" einzubauen.
Menge: 20,000 m

**03.03.0026 Keilovalschieber DN 80, PN 16 für Abwasser. Differenzdruck max. 10 bar weichdichtend nach**
Keilovalschieber DN 80, PN 16 für Abwasser.
Differenzdruck max. 10 bar weichdichtend nach DIN EN 1171 mit geradem, glatten und unverengtem Durchgang, Rinnensohle glatt und durchgehend, in beiden Durchflussrichtungen dichtend.
Flanschabmessungen EN 1092-2, PN 16, Typ 21.

Werkstoffe:
Gehäuse, Haube und Keil aus EN-GJS-400 nach DIN 1563.
Spindel aus nichtrostendem Stahl (austenitischer Edelstahl), mind. V4A-Gruppe.
Spindelmutter und 0-Ringträger aus zinkfreier Gussbronze.
Schrauben aus nichtrostendem Stahl.
Keilgummierung und Dichtungen aus NBR.

Korrosionsschutz der Gehäuseteile:
EKB - Epoxidharz-Kunststoff-Pulverbeschichtung innen und außen, gemäß Gütesicherung RAL-GZ 662 der Gütegemeinschaft schwerer Korrosionsschutz - GSK, Schichtdicke mind. 250 Mikrometer, Farbton: blau.

Hersteller / Typ: von Roll Hydro Figur 5166, F5 oder gleichwertig

gewähltes Fabrikat:  '.............................'
  (vom Bieter anzugeben)

geeignet für Handbetätigung, erdverlegt,
Verlegetiefe bis Rohrsohle ca. 1,20 bis 1,50 m
mit Teleskopeinbaugarnitur, Hülsrohr und Hülsrohrdeckel aus Kunststoff bzw. Gusseisen.
Kupplungsmuffe und Vierkantschoner aus Gusseisen mit Messingstiften, Schlüsselstange aus Edelstahl, teleskopierbar.
Alle Materialien und Arbeiten zum Anschluss an die Druckrohrleitung bzw. Formstücke liefern und montieren.
Einschließlich Herstellen eines Schieberfundamentes aus Beton C20/25 nach Herstellerangaben. Beton liefern.
Menge: 3,000 St

**03.03.0027 Keilovalschieber DN 50, PN 16 für Abwasser. Differenzdruck max. 10 bar weichdichtend nach**
Keilovalschieber DN 50, PN 16 für Abwasser.
Differenzdruck max. 10 bar weichdichtend nach DIN EN 1171 mit geradem, glatten und unverengtem Durchgang, Rinnensohle glatt und durchgehend, in beiden Durchflussrichtungen dichtend.
Flanschabmessungen EN 1092-2, PN 16, Typ 21.

Werkstoffe:
Gehäuse, Haube und Keil aus EN-GJS-400 nach DIN 1563.
Spindel aus nichtrostendem Stahl (austenitischer Edelstahl), mind. V4A-Gruppe.
Spindelmutter und 0-Ringträger aus zinkfreier Gussbronze.
Schrauben aus nichtrostendem Stahl.
Keilgummierung und Dichtungen aus NBR.

Korrosionsschutz der Gehäuseteile:
EKB - Epoxidharz-Kunststoff-Pulverbeschichtung innen und außen, gemäß Gütesicherung RAL-GZ 662 der Gütegemeinschaft schwerer Korrosionsschutz - GSK, Schichtdicke mind. 250 Mikrometer, Farbton: blau.

Hersteller / Typ: von Roll Hydro Figur 5166, F5 oder gleichwertig

gewähltes Fabrikat:  '.............................'
  (vom Bieter anzugeben)

geeignet für Handbetätigung, erdverlegt,
Verlegetiefe bis Rohrsohle ca. 1,20 bis 1,50 m
mit Teleskopeinbaugarnitur, Hülsrohr und Hülsrohrdeckel aus Kunststoff bzw. Gusseisen.
Kupplungsmuffe und Vierkantschoner aus Gusseisen mit Messingstiften, Schlüsselstange aus Edelstahl, teleskopierbar.
Alle Materialien und Arbeiten zum Anschluss an die Druckrohrleitung bzw. Formstücke liefern und montieren.
Einschließlich Herstellen eines Schieberfundamentes aus Beton C20/25 nach Herstellerangaben. Beton liefern.
Menge: 1,000 St

**03.03.0028 Formstück aus GGG liefern und einbauen, Nenndruck PN 16, Flanschverbindung (wie**
Formstück aus GGG liefern und einbauen, Nenndruck PN 16, Flanschverbindung (wie Armaturen) für PN 16 nach DIN EN 1092-2.
Innen- und Außenschutz:
Epoxidharzbeschichtung mind. 250 Mikrometer nach DIN EN 14901 und den Anforderungen der Gütegemeinschaft Schwerer Korrosionsschutz - GSK.
Einschließlich sämtlicher Verschraubungen aus Edelstahl mit Kunststoffhülsen und Dichtungsmaterialien.
Die Formstücke sind, entsprechend den gegenwärtigen Herstellerangaben, einschließlich werkseitig eingelegter Dichtung mit Spannring (RS) anzubieten.
Formstück = FF-Stück (Doppelflanschstück)
DN 80 nach DIN EN 598 oder werksnorm.
Länge ca. 0,80 bis 1,20 m nach Erfordernis.
Einbau im Bereich der Umfahrung / Rückspülung bzw. Havariestutzen.
Menge: 2,000 St

**03.03.0029 Formstück aus GGG liefern und einbauen, Nenndruck PN 16, Flanschverbindung (wie**
Formstück aus GGG liefern und einbauen, Nenndruck PN 16, Flanschverbindung (wie Armaturen) für PN 16 nach DIN EN 1092-2.
Innen- und Außenschutz:
Epoxidharzbeschichtung mind. 250 Mikrometer nach DIN EN 14901 und den Anforderungen der Gütegemeinschaft Schwerer Korrosionsschutz - GSK.
Einschließlich sämtlicher Verschraubungen aus Edelstahl mit Kunststoffhülsen und Dichtungsmaterialien.
Die Formstücke sind, entsprechend den gegenwärtigen Herstellerangaben, einschließlich werkseitig eingelegter Dichtung mit Spannring (RS) anzubieten.
Formstück = T-Stück, DN 80/80 nach DIN EN 598 oder werksnorm.
Einbau im Bereich der Umfahrung / Rückspülung bzw. Havariestutzen.
Menge: 1,000 St

**03.03.0030 Formstück aus GGG liefern und einbauen, Nenndruck PN 16, Flanschverbindung (wie**
Formstück aus GGG liefern und einbauen, Nenndruck PN 16, Flanschverbindung (wie Armaturen) für PN 16 nach DIN EN 1092-2.
Innen- und Außenschutz:
Epoxidharzbeschichtung mind. 250 Mikrometer nach DIN EN 14901 und den Anforderungen der Gütegemeinschaft Schwerer Korrosionsschutz - GSK.
Einschließlich sämtlicher Verschraubungen aus Edelstahl mit Kunststoffhülsen und Dichtungsmaterialien.
Die Formstücke sind, entsprechend den gegenwärtigen Herstellerangaben, einschließlich werkseitig eingelegter Dichtung mit Spannring (RS) anzubieten.
Formstück = T-Stück, DN 80/50 nach DIN EN 598 oder werksnorm.
Einbau im Bereich der Umfahrung / Rückspülung bzw. Havariestutzen.
Menge: 1,000 St

**03.03.0031 Formstück aus GGG liefern und einbauen, Nenndruck PN 16, Flanschverbindung (wie**
Formstück aus GGG liefern und einbauen, Nenndruck PN 16, Flanschverbindung (wie Armaturen) für PN 16 nach DIN EN 1092-2.
Innen- und Außenschutz:
Epoxidharzbeschichtung mind. 250 Mikrometer nach DIN EN 14901 und den Anforderungen der Gütegemeinschaft Schwerer Korrosionsschutz - GSK.
Einschließlich sämtlicher Verschraubungen aus Edelstahl mit Kunststoffhülsen und Dichtungsmaterialien.
Die Formstücke sind, entsprechend den gegenwärtigen Herstellerangaben, einschließlich werkseitig eingelegter Dichtung mit Spannring (RS) anzubieten.
Formstück = N-Stück (Doppelflanschbogen mit Fußstück) nach DIN EN 598 oder werksnorm.
Einbau im Bereich der Umfahrung / Rückspülung bzw. Havariestutzen.
Menge: 1,000 St

**03.03.0032 Havariestutzen liefern und einbauen, Nenndruck PN 16. Einbau auf FF-Stück.**
Havariestutzen liefern und einbauen, Nenndruck PN 16.
Einbau auf FF-Stück.
Havariestutzen aus Edelstahl V4A.
Werkstoff: 1.4571.
bestehend aus:
B-Festkupplung (Storzkupplung) mit passendem Flansch und Blindkupplung inkl. Kette.
Einschließlich aller Dichtungen und Übergangsstücke.
Menge: 1,000 St

**03.03.0033 Straßenkappe aus robustem, glasfaserverstärktem Polyamid (PA 6.6 GF30) und Deckel aus**
Straßenkappe aus robustem, glasfaserverstärktem Polyamid (PA 6.6 GF30) und Deckel aus duktilem Gusseisen (EN-GJS-500-7) nach DIN 4056 für Abwasserschieber, Aufschrift "A".
Mit Tragplatte (befahrbar) nach DIN 19720 (Beton oder Kunststoff).
Straßenverkehrslast SLW 60.
Menge: 4,000 St

**03.03.0034 Sicherung des Havariestutzen (B-Festkupplung mit Standrohr) mittels Betonring DN 600,**
Sicherung des Havariestutzen (B-Festkupplung mit Standrohr) mittels Betonring DN 600, Höhe 500 mm, Versetzen im Betonauflager C20/25, Dicke ca. 20 cm, Beton liefern und BEGU-Abdeckung da 625 mm ohne Lüftungsöffnungen, Klasse B125.
Versetzen auf Betonring mit Mörtelfuge MG III.
Menge: 1,000 St

**03.03.0035 Hinweisschild DIN 4067 - für Abwasserschieber, grün mit Schnappverschluss und**
Hinweisschild DIN 4067 - für Abwasserschieber, grün mit Schnappverschluss und Selbstsicherung aus Luran S, eingespritztem Balkenkreuz und Komma, komplett bestückt mit durchgefärbten Buchstaben und auswechselbaren Ziffern und Leerfeldern, Zahlen und Leerfeldern, entsprechend Einmessung liefern und an Pfosten befestigen.
Fabrikat: Franken Plastik GmbH oder gleichwertig.

gewähltes Fabrikat:  '.............................'
  (vom Bieter anzugeben)
Menge: 4,000 St

#### Titel 03.04 Schächte

*Hinweis: Vorbemerkung Schächte:*
Vorbemerkung Schächte:

Für die Schachtbauwerke sind die erforderlichen statischen Berechnungen und die Bewehrungspläne durch den Auftragnehmer zu liefern. Die Bauleitung erhält 3 Exemplare der geprüften Zeichnungen und Berechnungen. Die Kosten hierfür sind in die Einheitspreise einzurechnen.
Bei gleichartigen Bauwerken genügt die Berechnung des Bauwerks mit den ungünstigsten Belastungen und Abmessungen, wenn alle anderen hiernach ausgebildet und bewehrt werden.

Die Einheitspreise verstehen sich einschl. dem erforderlichen Mehraushub (Abrechnung des Grabenaushubes lt. Vorbemerkungen zu Leitungsgräben).

Die Schachtbauwerke sind aus Betonfertigunterteilen mit Aufsätzen aus genormten Betonteilen (Schachtringe, Schachthals oder Betondecke entsprechend Schacht DU, Auflageringe) und BEGU-Schachtabdeckungen, rund, D = 625 mm, nach DIN EN 124/ DIN 122, Ausführung Klasse D, 400 kN Prüflast, mit dämpfender Einlage, Belüftung und feuerverzinktem Ringschmutzfänger nach DIN 1221 - F mit Kreuzstange herzustellen. Alle Schachtbauteile müssen die Anforderungen der Expositionsklasse XA 2 für eine chemisch angreifende Umgebung erfüllen.
Die Schachtabdeckungen im Straßenkörper sind lose aufzulegen und erst im Zuge der Straßenbauarbeiten auf die gepl. Höhe zu setzen.
Die Differenz zwischen OK Schachtabdeckung, lose aufgelegt und geplanter Höhe beträgt mind. 0,10 m aber höchstens 0,25 m.
Alle Schachtfertigteile sind entsprechend DIN EN 1917, DIN V 4034-1 herzustellen und einzubauen.
Lt. Regelwerk DNWAB mbH erhalten die Schächte keine Steigeisengänge.
Die Restfuge zwischen den Fertigteilen ist mit Mörtel MG III nach DIN 1053 dicht zu verfüllen. Die Füllung ist glattzustreichen.
Die Schachtunterteile sind entsprechend der Angabe in den einzelnen Positionen rund D =1000 mm bis 2000 mm herzustellen.
Die Unterteile aus Fertigteilen sind nach DIN EN 1917, DIN V 4034-1 herzustellen.
Alle Schachtunterteile sind aus wasserundurchlässigem Beton C40/50 entsprechend DIN 4030/T1, Tab.4 bzw. DIN EN 206-1:2001. Tab.1 herzustellen.
Bei der Fertigung der Schachtteile ist sicherzustellen, dass wasserundurchlässiger Beton mit einer hohen Widerstandskraft gegen das vorhandene stark betonangreifende Wasser besitzt (Expositionsklassen XA3).

Als Sauberkeitsschicht ist  C12/15, 10 cm stark, einzubauen und in die Pos. Schachtbauwerk einzurechnen. Eine gesonderte Vergütung erfolgt nicht.

Die Schachtsohlen sind in Anpassung an die jeweiligen Ein- und Auslaufsituationen (auch unter Berücksichtigung der Hausanschlüsse) im Hinblick auf einen hydraulisch möglichst günstigen Abflussvorgang zu profilieren.
Die Bankette sollen ein Gefälle von 5 % erhalten. Für Schmutzwasserschächte sind die Schachtgerinne mit Steinzeughalbschale und die Bankette mit Kanalklinker auszukleiden. Klinkerplatten sind nicht zugelassen.

Als Abrechnungsgrundlage für die Schachtbauwerke dient das senkrechte Maß von OK Sohle (Wasserlauf) bis OK Schachtabdeckung.

Alle Schachtbauwerke sind so aufzubauen, dass zwischen Schachtkonus und Schachtabdeckung ein bis zwei verschiebesichere Betonauflageringe
(max. 2 x 60 mm Ringhöhe) angeordnet werden.

**03.04.0001 Fertigteilschacht als Durchlaufschacht und Öffnungen für die Rohranschlüsse entsprechend**
Fertigteilschacht als Durchlaufschacht und Öffnungen für die Rohranschlüsse entsprechend den Vorbemerkungen (Schächte S01 bis S04) herstellen, einschl. Abdeckung-BEGU incl. Schmutzfänger nach Vorbemerkungen.
Lichter Schachtdurchmesser = 1000 mm.
Lichte Schachttiefe über 1,10 bis 2,00 m
Menge: 4,000 St

**03.04.0002 Fertigteilschacht als Durchlaufschacht und Öffnungen für die Rohranschlüsse entsprechend**
Fertigteilschacht als Durchlaufschacht und Öffnungen für die Rohranschlüsse entsprechend den Vorbemerkungen (Schächte S05 bis S09) herstellen, einschl. Abdeckung-BEGU incl. Schmutzfänger nach Vorbemerkungen.
Lichter Schachtdurchmesser = 1000 mm.
Lichte Schachttiefe über 2,00 bis ca. 3,10 m
Menge: 5,000 St

**03.04.0003 Zulage zu den Fertigteilschachtbauwerken. Für die Ausbildung des Sohlgerinnes und der**
Zulage zu den Fertigteilschachtbauwerken.
Für die Ausbildung des Sohlgerinnes und der Bankette
mit einem seitlichen Zulauf DN 200 (Schacht S09).
Menge: 1,000 St

**03.04.0004 Zulage zu den Fertigteilschachtbauwerken. Für die Ausbildung des Sohlgerinnens und der**
Zulage zu den Fertigteilschachtbauwerken.
Für die Ausbildung des Sohlgerinnens und der Bankette bei einer Erweiterung zwischen Zu- und Ablauf von DN 150 auf DN 200 (Schacht S01)
Menge: 1,000 St

**03.04.0005 Zulage zu Fertigteilschachtbauwerken. Für die gekrümmte Ausbildung des Sohlgerinnes bei**
Zulage zu Fertigteilschachtbauwerken.
Für die gekrümmte Ausbildung des Sohlgerinnes bei einem Winkel zwischen Zu- und Ablauf größer oder gleich 15 Grad
Menge: 4,000 St

**03.04.0006 Zulage zu den Schachtbauwerken Liefern und Versetzen Stahlbetonabdeckung**
Zulage zu den Schachtbauwerken für das Liefern und
Versetzen einer Stahlbetonabdeckplatte Dicke = 25 cm
(PP-Platte)
DN 1000 mit Öffnung D = 625 mm, außermittig anstelle
eines Schachthales bei sehr niedrigen Schächten.
Menge: 2,000 St

**03.04.0007 Druckentlastungsschacht DN 1000 analog ATV DVWK-A 157 herstellen.**
Druckentlastungsschacht DN 1000 analog ATV DVWK-A 157 herstellen.
Wavin Tegra 1000-D aus Polyethylen hoher Dichte (PE-HD). Mit IKT-Prüfsiegel Fremdwasserdicht bis 0,8 bar, ohne zusätzliche Maßnahmen auftriebssicherer Schacht bei Einbautiefe 1,20 m bis 5,00 m, Einsatzgebiet SLW 60. Bestehend aus vollwandigen PE-Fertigteilen mit einer Wanddicke von mindestens 10 mm und zusätzlichen außenliegenden Verstärkungsrippen. Schachtrohre mit einem Rippenabstand von maximal 25 mm. Schacht ohne Steiggang. Schachtrohrverbindung mit lastentkoppeltem Mehrfach-Lippendichtelement, Schachtboden mit verformungsstabiler, geschlossener Aufstandsfläche für erhöhte Beulsicherheit und zur einfacheren Positionierung.
Einschließlich Betonauflagering zur verschiebesicheren Aufnahme einer handelsüblichen BEGU-Abdeckung sowie Lieferung und Einbau der BEGU-Abdeckung, Ausgleichringe und Schmutzfänger gemäß Vorbemerkungen, Klasse D 400.
Schachttiefe ca. 2,20 m.
Auslauf DN 200 für Anschluss Kunststoffrohr KG 2000.
Zulauf PE-HD-Stutzen da 90 mm.
Höhendifferenz max. 150 mm.
Schacht entsprechend den Planungsvorgaben positionieren und einbauen. Schachtabdeckung gemäß den Herstellerangaben einbauen.

System: Wavin Tegra 1000 oder gleichwertig.

Fabrikat:  '.............................'
  (vom Bieter anzugeben)
Menge: 1,000 St

**03.04.0008 PE-Komplettschacht DN 1000 mit Individualgerinne DN 200 herstellen.**
PE-Komplettschacht DN 1000 mit Individualgerinne DN 200 herstellen.
Wavin Tegra 1000-Schächte DN1000 aus Polyethylen hoher Dichte (PE-HD), zugelassen vomDIBt (Z-42.1-313), entsprechend DIN EN 476, DIN EN 752 und in Anlehnung an DIN 19537 T3. Mit IKT-Prüfsiegel
Fremdwasserdicht bis 0,8 bar, ohne zusätzliche Maßnahmen auftriebssicherer Schacht bei Einbautiefe 1,20 m bis 5,00 m, Einsatzgebiet SLW 60. Bestehend aus vollwandigen PE-Fertigteilen mit einer Wanddicke von mindestens 10 mm und zusätzlichen außenliegenden Verstärkungsrippen. Schachtrohre mit einem Rippenabstand von maximal 25 mm. Schacht ohne Steiggang. Schachtrohrverbindung mit lastentkoppeltem Mehrfach- Lippendichtelement. Schachtboden mit verformungsstabiler, geschlossener Aufstandsfläche für erhöhte Beulsicherheit und zur einfacheren Positionierung. Betonauflagering zur verschiebesicheren Aufnahme einer handelsüblichen BEGU-Abdeckung sowie Lieferung und Einbau einer BEGU-Abdeckung inkl. Ausgleichringe und Schmutzfänger gemäß Vorbemerkungen, Klasse D 400.
Gerinne DN 200, Typ Individualgerinne (schwarz), 1% Gefälle im Gerinne mit 3 Kugelgelenken für Rohranschlüsse - 1 x DN 150, 2 x DN 200 (7,5° abwinkelbar).
Abwinklungen von 90° bis 270° möglich.
Gerinneausbildung gemäß DIN EN 16961.
Zusätzlich ist im Schachtrohr eine fest eingeschweißte Green Connect 2000-Anschlussmuffe DN 200 (als Kugelgelenk 7,5° abwinkelbar) einzubauen, Höhe 450 mm über Rohrsohle.

Schacht entsprechend den Planungsvorgaben positionieren und einbauen.
Schachtabdeckung gemäß den Herstellerangaben einbauen.

System: Wavin Tegra 1000 oder gleichwertig

gewähltes Fabrikat:  '.............................'
  (vom Bieter anzugeben)
Menge: 1,000 St

**03.04.0009 Dichtheitsprüfung für Schachtbauwerke**
Dichtheitsprüfung für Schachtbauwerke gemäß DIN EN 1610
durchführen einschl. Gestellung der erforderlichen  Arbeitskräfte, Geräte, Hilfsmittel, Befüllung, Entleerung etc.
Aufstellen eines Prüfprotokolls.
Menge: 11,000 St

**03.04.0010 Schachtabdeckung, lose aufgelegt, entsprechend Bauablauf Zug um Zug auf planmäßige Höhe**
Schachtabdeckung, lose aufgelegt, entsprechend Bauablauf Zug um Zug auf planmäßige Höhe setzen.
(21)Fuge 'zwischen Fertigteilen mit Schachtkopfmörtel nach DIN 1053 füllen. Füllung glattstreichen (Fugenausbildung), Ausführung für Schächte der SW-Kanalisation, Einbau bzw. Anpassung im Zuge der Herstellung der Wegedecken (S01 bis S09) und im Zuge des Asphalteinbaus (DE-Schacht und S345484). Erschwernisse für die v.g. Straßenbauarbeiten sind einzukalkulieren
Menge: 11,000 St

**03.04.0011 Zulage zu den Schachtbauwerken (RW-Schächte) für die Lieferung und den Einbau**
Zulage zu den Schachtbauwerken (SW-Schächte)
für die Lieferung und den Einbau selbstnivellierender Vollguss-Schachtabdeckungen.
Schachtabdeckung - Typ "Selflevel", selbstnivellierend, für Einbau in Asphaltbefestigungen.
Belastung Schwerlastverkehr Klasse D 400, entsprechend
DIN 1229 / EN 124 mit klapperfreier, konischer Lagerung des Deckels, gegen unbefugtes Öffnen gesichert, mit Absperrung, Deckel mit Lüftung, mit Schmutzfänger, in die Tragschicht einsetzen, einwalzen, in die folgenden Schichten hochziehen und jeweils einwalzen.
Abdeckung wie beschrieben liefern und einbringen oder gleichwertig.

Fabrikat:  '......................................'
  (vom Bieter anzugeben)
Menge: 2,000 St

**03.04.0012 Schacht freilegen und einschließlich Abdeckung vollständig ausbauen. Rückbau im Zuge**
Schacht freilegen und einschließlich Abdeckung vollständig ausbauen. Rückbau im Zuge des Ersatzneubaus der SW-Kanalisation. Aufbruch von Straßenbefestigungen und
das Ausbauen von Rohrleitungen wird gesondert vergütet.
Runder Schacht, lichter DU bis 1 m.
Schacht aus Betonfertigteilen.
(31)Ausbautiefe 'ab OK Abdeckung ca. 2,75 m (Sohltiefe-Fließsohle)'
Sämtliche Stoffe und Aushub der Verwertung nach Wahl
des AN zuführen, Rückbaumaterial bis RC-3 nach EBV.
Menge: 1,000 St

**03.04.0013 Zulage zu den Schachtbauwerken für die Herstellung eines außenliegenden Absturzes DN 150**
Zulage zu den Schachtbauwerken für die Herstellung eines außenliegenden Absturzes DN 150 für Anschluss der Hauptleitung DN 200 im Bereich des Schachtes S345484.
Schacht aus PE-HD, obere und untere Schachtöffnung für Absturz sind vorhanden, Anschlüsse an Schacht der Pos. 3.4.8 herstellen und dichten.
Untersturz mittels Abzweig DN 200/150 aus KG 2000 (PP).
Bögen und Rohrleitung DN 150 KG 2000 (PP).
Betonwiderlager und Betonummantelung des Absturzbauwerkes aus Beton C20/25 herstellen, Beton liefern.
Höhe des Absturzes ca. 45 cm.
Menge: 1,000 St

#### Titel 03.05 Hausanschlüsse

*Hinweis: 1. Vorbemerkungen HAUSANSCHLÜSSE*
1. Vorbemerkungen HAUSANSCHLÜSSE

Offene Bauweise

Vorgesehene Hausanschlüsse:  ca. 18 Stück

Es erfolgt ein Neubau der Hausanschlüsse. Die Hausanschlussleitungen werden in der Regel zwischen neuem Hauptsammler und den zu erschließenden Grundstücken realisiert, wobei der Anschluss ca. 1,00 m auf dem Grundstück mit einem Hausanschlussschacht DN 400 mit Abdeckung Klasse B endet.
Für das Herstellen und Wiederverfüllen der Leitungsgräben, dem Verlegen der Hausanschlussleitungen, dem Setzen der Hauskontrollschächte und dem Straßenaufbruch bzw. -wiederherstellung gelten hinsichtlich des Leistungsumfanges und der Abrechnung diese Vorbemerkungen.
Für das Verlegen der Hausanschlussleitungen wird Wasserhaltung nicht gesondert vergütet.
Die Hausanschlüsse werden im Rahmen der für den Kanal erforderlichen Wasserhaltung verlegt.
Eventuelle Erschwernisse hieraus sind in den entspr. Einheitspreisen des Titels: "Wasserhaltung" einzurechnen.

Leitungsgraben

AUFMASS

a)  Grabentiefe
•  Es werden die Grabentiefen (nach Rückbau der Pflasterbefestigung inkl. Unterbau oder sonstigen Abtrag) am Abzweigstutzen von der Hauptleitung abzüglich Aufständerung und am Ende der Anschlussleitung bzw. am Standort vom Hauskontrollschacht gemessen und hieraus eine mittlere Grabentiefe für die Abrechnung bestimmt.

b)  Grabenlänge
•  Die Abrechnung erfolgt ab Achse Hauptleitung bis Einlauf Hauskontrollschacht.  Etwaige Arbeitsräume am HA-Schacht werden nicht gesondert vergütet. Diese sind in den EP für den Leitungsgraben einzukalkulieren.

ABRECHNUNGSUNTERLAGEN

Als Unterlagen für die Abrechnung hat der Auftragnehmer zu liefern:

Maßstäblicher Lageplan M = 1:250 mit folgenden Eintragungen:

a)  Anschlussleitung bzw. Stutzen mit fortlaufender Numerierung und Kennzeichnung als Hausanschlussleitung.

b)  Vermaßung des Anfangs- und Endpunktes jeder Anschlussleitung wie folgt:
  Vermaßung des Stutzens - bezogen auf den jeweils folgenden Schacht des Hauptsammlers - mit Stationierung entgegen der Fließrichtung, Vermaßung des Endpunktes auf mindestens zwei Grenzsteine.(entfällt beim Setzen eines Hauskontrollschachtes).

c)  Abrechnungstiefe (Anfangs- und Endpunkt einschl. Aufständerung) und -länge für jede Anschlussleitung.
Angaben der Sohlhöhe bezogen auf DHHN.

Aufmaßblätter:

•  getrennt für jeden Anschluss - nach dem Formblatt Schmutzwasserhausanschlüsse vom AG (siehe Anlage).

•  Die Aufmaßblätter sind mit den angebotenen Einheitspreisen zu verpreisen und der Bauleitung des AG als Kostenfeststellung für jeden Hausanschluss zur Prüfung zu übergeben. Die Kosten sind in die jeweiligen Einheitspreise einzurechnen.

KENNZEICHNEN DER HAUSANSCHLÜSSE

Die Hausanschlussleitung endet in einem Hauskontrollschacht bzw. der vorhandenen HA-Leitung.

Sollte dies nicht der Fall sein, so ist der Endpunkt auf jedem Grundstück durch einen Holzpflock o.ä. (0,50 m über O.K. künftiges Gelände) zu markieren. Die Kosten hierfür sind in die Angebotspreise einzurechnen.

Hausanschlussleitungen sind generell geradlinig zu verlegen. Erforderliche Abstürze sind nur als Aufständerungen im Bereich der Hauptleitungen zu realisieren.

Es wird ausdrücklich darauf hingewiesen, dass eine Pauschalierung bzw. Teilpauschalierung der Leistungen für die Hausanschlüsse nicht zulässig ist!

**03.05.0001 Leitungsgraben ausheben und wiederverfüllen, inkl. aller Vor- und Nebenarbeiten.**
Leitungsgraben ausheben und wiederverfüllen, inkl. aller Vor- und Nebenarbeiten.
Die Grabentiefe wird gerechnet ab OK Gelände und Abzug des Oberbodens (Seitenstreifen und Grundstück) bzw. der vorhandenen Wegbefestigung (abzüglich ca. 20 cm)
Abtrag Oberboden und Wegedecke wird gesondert vergütet.
Abgerechnet wird nach der Länge des Leitungsgrabens, gemessen in der Achse der Leitung. Die Schachtbaugruben für das Setzen der Hauanschlussschächte werden in der Achse der Leitung ohne Berücksichtigung von Mehraushub durchgemessen.
Boden Homogenbereiche B und C (nichtbindige Sande und bindige Böden) gemäß beiliegendem Baugrundgutachten.
Mittlere Grabentiefe bis 1,70 m, Grabenbreite für HA-Leitung DN 150, Kunststoffrohr PP, KG 2000.
Verbau entsprechend statischen und konstruktiven Erfordernissen herstellen, vorhalten und von der Baustelle entfernen.
Aushub soweit zum Verfüllen geeignet auf Flächen des AN zur Wiederverwendung zwischenlagern, nach Einbau der Schmutzwasserhausanschlussleitung Aushub rücktransportieren, in Graben einschl. Leitungszone einbauen und verdichten. Zum Verfüllen nicht verwendeten Aushub in Eigentum des AN übernehmen und von der Baustelle abtransportieren.
Erschwernisse einschl. erforderlicher Handschachtungen bei kreuzenden bzw. parallel verlaufenden Leitungen oder das Unterstechen stark konzentrierter Medienträger bzw. Einfriedungen sowie die ordnungsgemäße Verdichtung nach Verlegung der Kanalleitung ist einzurechnen.
Menge: 50,000 m

**03.05.0002 Leitungsgraben ausheben und wiederverfüllen, inkl. aller Vor- und Nebenarbeiten.**
Leitungsgraben ausheben und wiederverfüllen, inkl. aller Vor- und Nebenarbeiten.
Die Grabentiefe wird gerechnet ab OK Gelände und Abzug des Oberbodens (Seitenstreifen und Grundstück) bzw. der vorhandenen Wegbefestigung (abzüglich ca. 20 cm)
Abtrag Oberboden und Wegedecke wird gesondert vergütet.
Abgerechnet wird nach der Länge des Leitungsgrabens, gemessen in der Achse der Leitung. Die Schachtbaugruben für das Setzen der Hauanschlussschächte werden in der Achse der Leitung ohne Berücksichtigung von Mehraushub durchgemessen.
Boden Homogenbereiche B und C (nichtbindige Sande und bindige Böden) gemäß beiliegendem Baugrundgutachten.
Mittlere Grabentiefe über 1,70 m bis ca. 2,50 m, Grabenbreite für HA-Leitung DN 150, Kunststoffrohr PP, KG 2000.
Verbau entsprechend statischen und konstruktiven Erfordernissen herstellen, vorhalten und von der Baustelle entfernen.
Aushub soweit zum Verfüllen geeignet auf Flächen des AN zur Wiederverwendung zwischenlagern, nach Einbau der Schmutzwasserhausanschlussleitung Aushub rücktransportieren, in Graben einschl. Leitungszone einbauen und verdichten. Zum Verfüllen nicht verwendeten Aushub in Eigentum des AN übernehmen und von der Baustelle abtransportieren.
Erschwernisse einschl. erforderlicher Handschachtungen bei kreuzenden bzw. parallel verlaufenden Leitungen oder das Unterstechen stark konzentrierter Medienträger bzw. Einfriedungen sowie die ordnungsgemäße Verdichtung nach Verlegung der Kanalleitung ist einzurechnen.
Menge: 40,000 m

**03.05.0003 Zulage zur Position Leitungsgraben herstellen bei Lieferung und Einbau von**
Zulage zur Position Leitungsgraben herstellen bei Lieferung
und Einbau von Austauschbodens innerhalb des
Leitungsgrabens.
Überschussboden geht in Eigentum des AN über und
wird mit entsprechendem Nachweis entsorgt bzw.
einer Wiederverwertung zugeführt.
Menge: 90,000 m

*Hinweis: Vorbemerkungen Rohrleitungen - Hausanschlüsse:*
Vorbemerkungen  Rohrleitungen - Hausanschlüsse:

Der Auftraggeber behält sich vor, das vom Auftragnehmer gelieferte Rohrmaterial auf dessen Kosten in einer anerkannten Prüfanstalt stichprobenweise auf Scheiteldruckfestigkeit, Maßhaltigkeit und Wasserdichtigkeit prüfen zu lassen.

Unabhängig hiervon ist von der Herstellerfirma entsprechend den DIN und EN-Vorschriften ein Prüfzeugnis vorzulegen. Die geprüften statischen Berechnungen der Rohre sind vom Auftragnehmer zu veranlassen und 3-fach  - kostenlos - dem Auftraggeber und der Bauleitung vor Beginn der Rohrverlegearbeiten vorzulegen.

Der Auftragnehmer hat die alleinige Verantwortung für die Richtigkeit der statischen Berechnungsgrundlagen und die jeweils diesen Berechnungsgrundlagen entsprechende  Bauausführung - dies gilt sowohl hinsichtlich der aus den bodenphysikalischen Kennwerten, den verschiedenen Ausführungsformen (Verbau, Böschung, Stufengraben), Grabenbreiten, Überdeckungen und Verkehrslasten sich ergebenden Belastungsannahmen, als auch hinsichtlich der für die jeweilige Belastung erforderlichen besonderen Art der Rohrbettung.
Der statische Nachweis ist gemäß ATV-Arbeitsblatt A 127, Ausgabe 08/2000 zu führen.

Auflager  2 "ALFA"  90 Grad Dammbedingungen

Verkehrslast SLW 60  "SIGMA" RBZ  80 N/mm2

Weiterhin einzurechnen ist in die Pos. 2.1.6.4 Hausanschlussleitung:

•  Mehraufwand für die Lieferung und den Einbau von Bögen, Übergangsstücken und anderer erforderlicher Formstücke in die HA-Leitung aus Kunststoffrohr DN 150, Polypropylen PP, KG 2000
•  Schachtanschlüsse bei Anschluss an einen Kunststoffschacht DN 400 bzw. Stahlbetonschacht DN 800
•  Aufständerungen bis 0,50 m inkl. Rohrmaterial Kunststoffrohr PP, KG 2000, DN 150
•  Anschlüsse an die Abzweige DN 200 / 150 bzw. DN 150 / 150 im Bereich der Hauptleitung
•  Aufstellung der statischen Berechnung und der Nachweis der Dichtheit

Vor der Rohrbestellung ist die Lage der einzelnen Leitungen bzw. die Lage der Anschlüsse für die Grundstücks- und Straßenentwässerung von Seiten des Auftragnehmers mit der Bauherrschaft und der Bauleitung gemeinsam festzulegen. Der Auftragnehmer hat danach Rohrverlegepläne, aus denen die Lage und Zahl der einzelnen Abzweige ersichtlich ist, zu fertigen und der Rohrbestellung zugrunde zu legen.

Das Anschlagen der Rohre zum Einsetzen von Einbindungsstutzen ist nicht gestattet.

Die Öffnungen für nachträglich einzubauende Stutzen sind durch Bohren bzw. Einsetzen von Reparaturabzweigen unter Verwendung von Dichtungsmanschetten herzustellen.

Die Abrechnung der Rohrlängen erfolgt nach aufgemessener Länge (Achse SW-Sammelleitung bis Auslauf Hauskontrollschacht bzw. Verschlussteller).

Der AN hat die von ihm und evtl. bauseitig gelieferten Stoffe und Bauteile sachgemäß und pfleglich abzuladen und zu lagern. Schäden und Verluste gehen zu seinem Lasten.

Bei der Rohrverlegung sind die einschlägigen DIN-Vorschriften, Arbeitsblätter und etwa darüber hinausgehende Anweisungen der Rohrhersteller zu beachten.

Die Materialien sind nach den geltenden DIN EN und WN-Vorschriften zu liefern. Bei Abweichungen der angebotenen Teile von den im LV genannten Abmessungen und von den beschriebenen Eigenschaften hat die anbietende Firma bereits bei der Angebotsabgabe schriftlich darauf hinzuweisen.

Alle Leistungen verstehen sich inkl. Materiallieferungen.

**03.05.0004 Hausanschlussleitung aus Kunststoffrohren KG 2000, PP, SN 10, grün nach DIN 14758-1 und**
Hausanschlussleitung aus Kunststoffrohren KG 2000, PP, SN 10, grün nach DIN 14758-1 und DIN EN 1610 nach statischen und konstruktiven Erfordernissen herstellen.
Entwässerungsleitung: DN/OD 160, Hochlast-Vollwandrohre aus füllstofffreiem Polypropylen mit werkseitig eingelegtem Dreifachdichtsystem aus SBR nach DIN EN 681-1, Fabrikat: KG 2000 von Ostendorf oder gleichwertig.
Verlegetiefe bis Rohrsohle ca. 1,00 bis 2,00 m.
Straßenverkehrslast: SLW 60
Statische Berechnung aufstellen und liefern.
Auflager nach DIN EN 1610 aus Kies-Sand-Gemisch herstellen, Material liefern.

gewähltes Fabrikat:  '.............................'
  (vom Bieter anzugeben)
Menge: 80,000 m

**03.05.0005 Zula. Hausanschlußl. f. Aufständ. ab 0,51 m einschl. Leit.**
Aufständerung für Hausanschlussleitung ab 0,51 m Höhe herstellen.
Aufständerung bestehend aus senkrecher Rohrleitung DN 150 analog Vorposition inkl. Herstellung einer Betonummantelung (ca. 0,4 x 0,4 m) aus Beton C20/25 Betonummantelung von ca. 0,20 m unter Rohrsohle Hauptsammler bis ca. 0,50 m unter Oberkante Aufständerung.
Abgerechnet wird die Länge zwischen Rohrsohle Hauptsammler und Rohrsohle weiterführende Hausanschlussleitung abzüglich 0,5 m.
Menge: 8,000 m

**03.05.0006 Hauskontrollschacht liefern und setzen. Fertigteilschacht aus Kunststoff als nicht**
Hauskontrollschacht liefern und setzen.
Fertigteilschacht aus Kunststoff als nicht begehbarer Schacht.
Fabrikat: Uponal oder gleichwertig.
Der Anschluss des vom Hauptkanal zum Schacht führenden Rohres wird nicht gesondert berechnet.
Die Aussparungen für die später vom Grundstück her an den Schacht anzuschließende Leitung und der vorübergehende wasserdichte Verschluss dieser Aussparungen werden nicht gesondert vergütet.
Lichter Schachtdurchmesser = 400 mm.
Lichte Schachttiefe bis 1,20 m.
Bestehend aus:
Schachtboden mit Dichtring für Steigrohr und Rohröffnungen für die Anschlussleitungen.
Anschlussleitung DN 150 .
Steigrohr mit einseitigem Schaftende.
Schachtabdeckung aus Gusseisen, begehbar mit Kindersicherung, teleskopierbar inkl. Dichtmanschette,
ohne Lüftung.
Die Kosten für den Nachweis der Dichtheit sind mit einzurechnen.
Ausführungsart:  '................................................................'
  (vom Bieter anzugeben)
Menge: 8,000 St

**03.05.0007 Hauskontrollschacht liefern und setzen. Fertigteilschacht aus Kunststoff als nicht**
Hauskontrollschacht liefern und setzen.
Fertigteilschacht aus Kunststoff als nicht begehbarer Schacht.
Fabrikat: Uponal oder gleichwertig.
Der Anschluss des vom Hauptkanal zum Schacht führenden Rohres wird nicht gesondert berechnet.
Die Aussparungen für die später vom Grundstück her an den Schacht anzuschließende Leitung und der vorübergehende wasserdichte Verschluss dieser Aussparungen werden nicht gesondert vergütet.
Lichter Schachtdurchmesser = 400 mm.
Lichte Schachttiefe über 1,20 m bis 1,70 m.
Bestehend aus:
Schachtboden mit Dichtring für Steigrohr und Rohröffnungen für die Anschlussleitungen.
Anschlussleitung DN 150 .
Steigrohr mit einseitigem Schaftende.
Schachtabdeckung aus Gusseisen, begehbar mit Kindersicherung, teleskopierbar inkl. Dichtmanschette,
ohne Lüftung.
Die Kosten für den Nachweis der Dichtheit sind mit einzurechnen.
Ausführungsart: '.........................................................................'  (vom Bieter anzugeben)
Menge: 8,000 St.

**03.05.0008 Hauskontrollschacht liefern und setzen. Fertigteilschacht aus Kunststoff als nicht**
Hauskontrollschacht liefern und setzen.
Fertigteilschacht aus Kunststoff als nicht begehbarer Schacht.
Fabrikat: Uponal oder gleichwertig.
Der Anschluss des vom Hauptkanal zum Schacht führenden Rohres wird nicht gesondert berechnet.
Die Aussparungen für die später vom Grundstück her an den Schacht anzuschließende Leitung und der vorübergehende wasserdichte Verschluss dieser Aussparungen werden nicht gesondert vergütet.
Lichter Schachtdurchmesser = 400 mm.
Lichte Schachttiefe über 1,70 m bis 1,99 m.
Bestehend aus:
Schachtboden mit Dichtring für Steigrohr und Rohröffnungen für die Anschlussleitungen.
Anschlussleitung DN 150 .
Steigrohr mit einseitigem Schaftende.
Schachtabdeckung aus Gusseisen, begehbar mit Kindersicherung, teleskopierbar mit Dichtmanschette,
ohne Lüftung.
Die Kosten für den Nachweis der Dichtheit sind mit einzurechnen.
Ausführungsart: '.........................................................................'  (vom Bieter anzugeben)
Menge: 1,000 St.

**03.05.0009 Zulage Abdeckung Kl. B 125**
Zulage zu Hauskontrollschächten aus Kunststoff für das Verlegen einer Schachtabdeckung aus Gusseisen geschlossen, passend zu dem angebotenen Hauskontrollschacht einschl. allem Zubehör, Unterbeton, Auflagekonstruktion und Nebenleistungen.
Belastungsklasse B 125.
Schachtabdeckung teleskopierbar mit Dichtmanschette.
Menge: 8,000 St

**03.05.0010 Zulage Abdeckung Kl. D 400.**
Zulage zu Hauskontrollschächten aus Kunststoff
für das Verlegen einer Schachtabdeckung aus
Gusseisen geschlossen, passend zu dem angebotenen
Hauskontrollschacht einschl. allem Zubehör, Unterbeton,
Auflagekonstruktion und Nebenleistungen.
Belastungsklasse D 400.
Schachtabdeckung teleskopierbar mit Dichtmanschette.
Menge: 2,000 St

**03.05.0011 Hauskontrollschacht liefern und versetzen. Betonfertigteile mit Aufsatz aus genormten**
Hauskontrollschacht liefern und versetzen.
Betonfertigteile mit Aufsatz aus genormten Betonteilen nach DIN 1045 herstellen (Schachtunterteil, Schachtringe, Konus, Ausgleichringe max. 2 Stück, Schachtabdeckung, keine Steigeisen),
Unterteil mit Zu- und Ablauf DN 150, Ablauf für Anschluss Steinzeugrohr, Zulauf für späteren Anschluss Kunststoffrohr, Zulauf temporär mit Verschlussdeckel wasserdicht verschließen.
Schachtgerinne aus Steinzeughalbschalen, Bankette mit Kanalklinker, Klinkerplatten sind nicht zugelassen.
BEGU-Abdeckung ohne Belüftung, Klasse B, mit dämpfender Einlage und Schmutzfänger.
lichter Schachtdurchmesser DN 800,
lichte Schachttiefe 2,00 m bis ca. 2,50 m,
Schachtunterteil in Sauberkeitsschicht aus Beton C12/15,
15 cm dick setzen, Beton liefern.
Dichtheitsprüfung für Schacht nach DIN EN 1610 durchführen, Protokoll ausfertigen und übergeben einschließlich aller Nebenleistungen.
Menge: 1,000 St

#### Titel 03.06 Straßenaufbruch und Wiederherstellung

**03.06.0001 Asphaltbefestigung aufbrechen und aufnehmen. Fläche = Fahrbahnstreifen, beengte**
Asphaltbefestigung aufbrechen und aufnehmen.
Fläche = Fahrbahnstreifen, beengte Verhältnisse
Dicke des Asphalts ca. 2-5 cm
Aufbruchstärke i.M. ca. 5 bis 10 cm gemäß Bestand
Material Verwertungsklasse A einer Verwertung nach Wahl des AN zuführen. Anfallende Entsorgungskosten sind einzukalkulieren.
Menge: 550,000 m2

**03.06.0002 Asphaltbefestigung geradlinig trennen. in Einzelflächen längs und quer zur**
Asphaltbefestigung geradlinig trennen.
in Einzelflächen längs und quer zur Fahrbahnachse,
Trennen durch Schneiden für Freilegung der SW-Trasse.
Dicke der Asphaltbefestigung über 10 bis 15 cm, Bereich Bersteweg, Einzelflächen..
Menge: 80,000 m

**03.06.0003 Asphalt fräsen bzw. aufbrechen und aufnehmen. Asphaltdicken ca. 10 bis 15 cm.**
Asphalt fräsen bzw. aufbrechen und aufnehmen.
Asphaltdicken ca. 10 bis 15 cm.
Fläche = Fahrbahn im Bereich Bersteweg.
Ausführung unter Berücksichtigung der vorhandenen Einbauten wie Kappen und Schächte (Zuschläge werden nicht gesondert vergütet).
Asphaltmaterial = Asphalttrag- und -deckschicht.
Aufbruch / Rückbau in Teilflächen, Kleinflächen für ADL und Ersatzneubau Schacht etc.
Asphalt auf Flächen des AN zwischenlagern für Deklaration und Beprobung.
Material einer Verwertung nach Wahl des AN zuführen, Verwertungsklasse A nach BTR RC-StB 14.
Menge: 70,000 m2

**03.06.0004 Zulage zur Vorposition für die erhöhten Aufwendungen für den Transport und die Entsorgung**
Zulage zur Vorposition für die erhöhten Aufwendungen für den Transport und die Entsorgung des Asphalts bei Verwertungsklasse B.
Menge: 80,000 t

**03.06.0005 Vorhandene Wegbefestigung (ungebundene Tragschicht unter Asphalt) im Bereich Straße "Am**
Vorhandene Wegbefestigung (ungebundene Tragschicht unter Asphalt) im Bereich Straße "Am Müllerhag" aufbrechen, aufnehmen, laden, transportieren und auf Flächen des AN zwischenlagern.
Auffüllung bestehend aus humosem Sand, Steine, Asphaltreste, Ziegelbruch und dergleichen.
Aufbruchtiefe ca. 25 bis 30 cm.
Nach Fertigstellung der Erschließungsarbeiten SW / TW Material laden, rücktransportieren und als ungebundene temporäre Wegbefestigung profilgerecht einbauen und verdichten, Dicke ca. 25 cm.
Menge: 150,000 m³

**03.06.0006 Ungebundene Trag- und Deckschicht aufbrechen und aufnehmen, bestehend aus Sand, Schotter,**
Ungebundene Trag- und Deckschicht aufbrechen und aufnehmen, bestehend aus Sand, Schotter, RC-Material oder dergleichen (nicht klassifiziertes Material - bis Zuordnung RC-3 nach EBV). Bei RC-Material ist zu berücksichtigen, dass das Material verfestigt und gebunden ist und somit aufgebrochen werden muss.
Dicke ca. 30 cm bzw. nach Erfordernis.
Zusammenhängende Teilflächen = Tragschicht unter Asphalt im Bereich der Baugruben und Leitungsgräben im Bersteweg.
Material zunächst auf Flächen des AN für Beprobung und Deklaration zwischenlagern und anschließend einer Verwertung nach Wahl des AN zuführen
(ggf. anfallende Entsorgungskosten sind einzukalkulieren).
Abgerechnet  wird nach Abtragsprofilen.
Menge: 25,000 m3

**03.06.0007 Boden aus Abtragsstrecken profilgerecht lösen und fördern. Herstellen des Planums wird**
Boden aus Abtragsstrecken profilgerecht lösen und fördern.
Herstellen des Planums wird gesondert  vergütet. Abtrag im Bereich der geplanten Befestigungsflächen am Pumpwerk sowie Aufbruchflächen im Bereich Bersteweg.
Boden bestehend aus Auffüllungen (Steine, Bauschutt, Sand, Ziegelbruch und dgl.) sowie bindige und nicht bindige Böden gemäß Baugrundgutachten.
Aufgrund zahlreicher Kabel und Leitungen im Trassenbereich, die teilweise im Abtragsquerschnitt oder Planumsbereich liegen, ist der Abtrag in kombinierter Ausführung, Hand- und Maschinenaushub auszuführen.
Es werden keine gesonderten Erschwernisse gewährt.
Das Tieferlegen von Leitungen wird gesondert vergütet.
Boden und Aufbruchmaterial zunächst auf Flächen des AN für Deklaration und Beprobung zwischenlagern und anschließend einer Wiederverwertung nach Wahl des AN zu führen, ggf. anfallende Deponiekosten sind einzurechnen. Abgerechnet wird nach Abtragsprofilen. Zuordnungswert bis BM-F3 nach EBV.
Menge: 30,000 m3

**03.06.0008 Planum herstellen Abweichung +-2 cm '..........'**
StL-Nr. 1210625529
Planum herstellen.
Max. Abweichung von der Sollhöhe +2/-2 cm.
Verformungsmodul '>= 45 MPa, Boden verdichten.'
Menge: 690,000 m2

**03.06.0009 Sandgeschlämmte Schotterdecke herstellen. Schotterschicht Körnung 0/45,**
Sandgeschlämmte Schotterdecke herstellen.
Schotterschicht Körnung 0/45, Natursteinschotter, RC-Material wird nicht zugelassen. Einbau im Bereich der geplanten Zufahrt zum Abwasser-Pumpwerk.
Kornanteil unter 0,063 mm, max. 5,0 v.H. Gewichtsanteile.
30 cm dick profilgerecht einbauen, verdichten und mit Sand einschlämmen. Einschl. Aufbringen einer 3 cm starken
Schicht aus Brechsand-Splitt-Gemisch 0/5 mm,
Material: Granit. Verformungsmodul EV2 auf der Oberfläche
mind. 120 MPa.
Menge: 45,000 m2

**03.06.0010 Sandgeschlämmte Schotterdecke als temporäre Wegbefestigung für die Straße "Am Müllerhag"**
Sandgeschlämmte Schotterdecke als temporäre Wegbefestigung für die Straße "Am Müllerhag" herstellen.
Schotterdecke bestehend aus einer 20 cm dicken Schottertragschicht, Körnung 0/45 gebrochenes Naturgestein  (RC-Material wird nicht zugelassen) und einer Deckschicht aus Brechsand-Splitt-Gemisch 0/5, Material: Granit.
Dicke der Deckschicht 3 cm.
Einbau mit Quergefälle 2,5%.
Menge: 550,000 m2

**03.06.0011 Erdarbeiten für die höhengerechte Anpassung zwischen Fahrstreifen aus sandgeschlämmter**
Erdarbeiten für die höhengerechte Anpassung zwischen Fahrstreifen aus sandgeschlämmter Schotterdecke und Seitenstreifen durchführen. Anpassung durch Profilierung des Randbereichs auf ca. 1,00 m Breite bzw. nach Erfordernis. Verdichtungsfähigen Boden oder Mineralgemisch (Schottertragschicht 0/16 mm) liefern.
Dicke der Andeckung bis ca. 15 cm, keilförmig.
Menge: 300,000 m

**03.06.0012 Schottertragschicht herstellen. In Verkehrsflächen 'der Belastungsklasse 1,0**
Schottertragschicht herstellen.
In Verkehrsflächen 'der Belastungsklasse 1,0 Fahrbahnbereich Bersteweg, Teilflächen.
Baustoffgemisch 0/45.
Verdichtungsgrad/Verformungsmodul'EV2>=150 MPa
Einbaudicke = 15 cm.
Baustoffgemisch gebrochenes Naturgestein oder RC-Material nach BTR RC-StB 14.
Ungleichförmigkeitszahl U mindestens 13. Die
Filterstabilität gegenüber dem Bettungsstoff muss
eingehalten werden.
Menge: 70,000 m2

**03.06.0013 Schottertragschicht herstellen. (21)In Verkehrsflächen 'für Zufahrten unter**
Schottertragschicht herstellen.
(21)In Verkehrsflächen 'für Zufahrten unter Betonpflaster, Bereich Pumpwerk'
Baustoffgemisch 0/45.
(31)Verdichtungsgrad/Verformungsmodul 'EV2 >= 100 MPa'
Einbaudicke = 28 cm.
(41)Baustoffgemisch 'aus gebrochenem Naturgestein,
RC-Material wird nicht zugelassen.
Ungleichförmigkeitszahl U mindestens 13. Die
Filterstabilität gegenüber dem Bettungsstoff muss
eingehalten werden.
Menge: 20,000 m2

**03.06.0014 Frostschutzschicht herstellen. In Verkehrsflächen 'Fahrbahn der Belastungsklasse 1,0,**
Frostschutzschicht herstellen.
In Verkehrsflächen 'Fahrbahn der Belastungsklasse 1,0, Bereich Bersteweg, Teilflächen'
Baustoffgemisch 0/45.
Feinanteil Kategorie UF3, im eingebauten Zustand
höchstens 5 Masse v.H. Feinanteile.
Verdichtungsgrad DPr mindestens 103 v.H. und
Verformungsmodul EV2 auf der Oberfläche mindestens 120
MPa.
Einbaudicke 36 cm, Einbau 2-lagig.
Baustoffgemisch gebrochenes Naturgestein oder RC-Material nach BTR RC-StB 14.
Abgerechnet wird nach Auftragsprofilen.
Menge: 30,000 m3

**03.06.0015 Asphalttragschicht aus Asphalttragschichtmischgut AC 22 TN herstellen. Anlieferung des**
Asphalttragschicht aus Asphalttragschichtmischgut
AC 22 TN herstellen. Anlieferung des Asphaltmischguts
in thermoisolierten Transportbehältern.
(21)In Verkehrsflächen 'der Belastungsklasse 1,0, Trassenbereich SW Bersteweg
Einbaudicke = 10 cm.
Bindemittel = 50/70.
Einbau von Hand, Kleinflächen
Menge: 70,000 m2

**03.06.0016 Asphaltdeckschicht aus Asphaltbeton für Asphaltdeckschichten AC 8 DN herstellen.**
Asphaltdeckschicht aus Asphaltbeton für Asphaltdeckschichten AC 8 DN herstellen. Anlieferung des
Asphaltmischguts in thermoisolierten
Transportbehältern.
(21)In Verkehrsflächen 'der Belastungsklasse 1,0, Trassenbereich SW Bersteweg, Teilflächen'
(22)Einbau 'Einbaudicke 4 cm, Handeinbau'
Bindemittel = 50/70.
Menge: 70,000 m2

**03.06.0017 Bitumenemulsion aufsprühen Asphalt frisch manuell C60BP4-S Menge 250 g/m2 vor A.deckschicht**
StL-Nr. 23113063912123
Bitumenemulsion zur Herstellung des Schichtenverbundes
aufsprühen.
Auf Verkehrsflächen 'der Belastungsklasse 1,0, Trassenbereich SW Bersteweg, Teilflächen'
Unterlage = Asphaltbefestigung, frisch.
Ausführung in Teilflächen manuell.
Bindemittel = C60BP4-S.
Bindemittelmenge = 250 g/m2.
Vor Einbau Asphaltdeckschicht.
Menge: 70,000 m2

**03.06.0018 Unterlage reinigen ''Einzelflächen '..........'**
StL-Nr. 211130589029
Unterlage reinigen. Anfallendes Kehrgut nach Wahl des
AN verwerten.
Unterlage 'Asphalttragschicht, Ausführung vor Einbau der Deckschicht'
Nicht zusammenhängende Teilflächen.
Reinigungsgerät '= Stahlbesen, Ausführung von Hand.'
Menge: 70,000 m2

**03.06.0019 Abstumpfungsmaßnah me durchführen bit.LFK 1/3 Gestein wie Decke Menge 1 kg/m2**
StL-Nr. 231139523119
Abstumpfungsmaßnahme zur Erhöhung der Anfangsgriffigkeit durch gleichmäßiges Aufbringen und Einwalzen von
Abstreukörnung durchführen. Nicht gebundene Abstreukörnung aufnehmen und nach Wahl des AN verwerten.
Abstreukörnung = leicht bituminierte Lieferkörnung 1/3.
Aus Gestein wie grobe Gesteinskörnung in Asphaltdeckschicht.
Abstreumenge = 1 kg/m2.
Maschinell abstreuen mit 'Walze, für Kleinflächen.'
Menge: 70,000 m2

**03.06.0020 Asphaltbefestigung geradlinig trennen. Trennen durch Schneiden, Schneidschlamm**
Asphaltbefestigung geradlinig trennen.
Trennen durch Schneiden, Schneidschlamm entsorgen.
Dicke der Asphaltbefestigung ca. 4 cm.
Ausführung vor Einbau der Asphaltdeckschicht.
Menge: 80,000 m

**03.06.0021 Anschluss a. Fuge m. Fugenm. herst . ''Deckschicht''Breite 15 mm Verf. mit Trstr. Fugenmasse N2**
StL-Nr. 2111391291993101
Anschluss als Fuge mit Fugenmasse herstellen.
Fuge 'als Längs- und Querfuge zwischen Asphaltdeckschicht und vorhandenem Asphalt, zu Bordrinnen und um Schachtabdeckungen'
In der Asphaltdeckschicht ausbilden.
Fugenspalttiefe '4 cm durch Schneiden herstellen.'
Fugenspaltbreite = 15 mm.
Fugenspalt verfüllen in einer Lage mit Trennstreifen.
Mit heiß verarbeitbarer Fugenmasse Typ N2, einschließlich zugehörigem und zuvor aufgetragenem Voranstrichmittel.
Menge: 80,000 m

**03.06.0022 Erschwernisse infolge Einbauten. Erschwernis beim Asphalt- und Tragschichtrückbau sowie**
Erschwernisse infolge Einbauten.
Erschwernis beim Asphalt- und Tragschichtrückbau sowie beim Einbau der Schotter- und Frostschutzschichten sowie dem Asphalteinbau.
Einbauten = Schachtabdeckungen bzw. Schächte.
Menge: 2,000 St

**03.06.0023 Bordsteine aus Beton setzen als Tiefbord. Bordsteine DIN 483 T 8 x 25 (80/250 mm),**
Bordsteine aus Beton setzen als  Tiefbord.
Bordsteine DIN 483 T 8 x 25 (80/250 mm), Fertigung nach DIN EN 1340 / DIN 483 Leistungsklasse D, I, U.
Steine mit engen Fugen versetzen.
Bordsteine, einschl. aller erforderlichen Kurven-,
Rundbord- und Übergangssteine nach Zeichnung.
Rückenstütze aus Beton C 20/25 bis 10 cm unter OF Bordstein, 15 cm breit, herstellen.
Unterbeton C 20/25, 15 bis 19 cm dick, herstellen.
Einschließlich Hinterfüllung der Bordanlage nach
Erfordernis mit Kies-Sand-Gemisch bis Unterkante
ungebundene Deckschicht Material liefern.
Material liefern und verdichten.
Alle 6,0 m Dehnungsfuge (DEKA-Dehnscheiben) in
Bordanlagen und Rückenstütze herstellen.
Bordanlage als Randeinfassung der Befestigungsfläche des Abwasser-PW.
Menge: 20,000 m

**03.06.0024 Betonsteinpflasterdecke herstellen. Ausführung für Befestigungsfläche im Bereich**
Betonsteinpflasterdecke herstellen.
Ausführung für Befestigungsfläche im Bereich Abwasser-PW.
Betonpflastersteine im Rechteckformat 20 x 10 cm, Dicke 8 cm, einschl. der erforderlichen Halbsteine, Oberfläche eben, mit Fase, Fertigung nach DIN EN 1338, Leistungsklassen D,I,K und nach TL-Pflaster-StB, Pflastersteine mit Mikrofase.
Nutzfläche bzw. Farbe der Steine: grau-durchgefärbt, Oberfläche werkseitig imprägniert.
Steine zweischichtig mit Natursteinversatz,Steine im Läuferverband, quer zur Laufrichtung, halbsteinversetzt, verlegen. Im Randbereich der Pflasterfläche zu den Betonborden ist jeweils 1 Stein 10 x 20 cm als Läufer zu verlegen.
Bettung 4 cm dick
Bettungsmaterial = Brechsand-Splitt-Gemisch 0/5 mm.
Fugenmaterial Brechsand 0/2 mm bis zur Vollfugigkeit mehrfach einschlämmen. Überschüssigen Sand entfernen.
Erforderliche Steinschnitte für örtliche Anpassungen ausführen.
Betonsteinschnitte sind in dieser Position einzukalkulieren und werden nicht gesondert vergütet.
Menge: 20,000 m2

**03.06.0025 Anpassung und Umpflasterung von Schieberkappen. Schieberkappen und Tragplatten im Zuge**
Anpassung und Umpflasterung von Schieberkappen.
Schieberkappen und Tragplatten im Zuge der Pflasterarbeiten auf planmäßige Höhe setzen.
Kappen mit Mosaikpflaster umpflastern.
Mosaikpflaster nach DIN EN 1342, alle Flächen bearbeitet, Größe ca. 50/50/50 mm.
Material: Granit, Fein- bis Mittelkorn, Widerstand gegen Frost-Tau-Wechsel F1.
Bettung aus Splitt-Gemisch 2/5, Material: Granit.
Fugen mit Brechsand-Splitt-Gemisch 0/5, Material: Granit einfegen und einschlämmen.
Menge: 4,000 St

**03.06.0026 Anpassung und Umpflasterung von Schachtabdeckungen. Schachtabdeckung im Zuge der**
Anpassung und Umpflasterung von Schachtabdeckungen.
Schachtabdeckung im Zuge der Pflasterarbeiten auf planmäßige Höhe setzen.
Erforderliche verschiebesichere Ausgleichringe nach DIN 12229 mit lichter Weite 625 mm liefern und einbauen. Alle Fugen mit Schachtkopfmörtel nach DIN 19573 füllen, Füllung glatt streichen.
Schachtabdeckung B125, d 625 mm.
Schachtabdeckung mit Mosaikpflaster umpflastern.
Mosaikpflaster nach DIN EN 1342, alle Flächen bearbeitet, Größe ca. 50/50/50 mm.
Material: Granit, Fein- bis Mittelkorn.
Bettung aus Beton C20/25, ca. 10 cm dick herstellen.
Fugen mit Fugenmörtel einschlämmen, Steine vor Abbinden des Mörtels säubern.
Fugenmörtel Fabrikat: MARBOS PFM-ZL oder gleichwertig.
Menge: 1,000 St

**03.06.0027 Schachtabdeckung der SW-Kanalisation freilegen und im Zuge der Straßenwiederherstellung**
Schachtabdeckung der SW-Kanalisation freilegen und im Zuge der Straßenwiederherstellung (Bersteweg - Asphaltbauweise) auf planmäßige Höhe setzen.
Erforderliche verschiebesichere Auflageringe nach DIN 12229 mit lichter Weite 625 mm, Dicke 6-10 mm, i.M. 2 Stück pro Schacht liefern und einbauen.
Alle Fugen mit Schachtkopfmörtel nach DIN 19573 füllen, Füllung glatt streichen.
Menge: 2,000 St

**03.06.0028 Zweireihige Umpflasterung der Schachtabdeckungen dem Gelände angepasst herstellen**
Zweireihige Umpflasterung der Schachtabdeckungen dem
Gelände angepasst herstellen (Schacht S09) einschließlich der ggf. hierfür erforderlichen Erdarbeiten außerhalb der Baugrube.
Kleinpflastersteine DIN EN 1342 (100/100/100 mm) liefern.
Bettung: Bettungsmaterial 3 cm Zementmörtel auf
Unterbeton C12/15. Dicke im verdichteten Zustand 20 cm.
Fugen mit Trasszementmörtel vergießen, Steine vor Abbinden des Mörtels säubern.
Rückenstütze aus Beton C12/15, 10/15 cm herstellen.
Einschl. Schottertragschicht 0/45,
Gebrochenes Naturgestein 15 cm dick einbauen.
Menge: 1,000 St

### Titel 04 Abwasserpumpwerk

#### Titel 04.01 Baulicher Teil

*Hinweis: Vorbemerkung*
Vorbemerkung

Das Abwasserpumpwerk für fäkalhaltiges Schmutzwasser wird als Doppelanlage in einem Schachtbauwerk DN 1500 aus Polymerbeton oder Beton C35/45 mit kompletter Innenbeschichtung oder gleichwertig gemäß der "Technischen Regeln für die Planung und Bauausführung von Wasserversorgungsnetzen und Anlagen der Abwasserableitung der Aufgabenträger im Betriebsführungsgebiet der DNWAB mbH", Stand Oktober 2025 hergestellt.

**04.01.0001 Schmutzwasserpumpenschacht wasserdicht herstellen. Schachtbauwerk in vorhandene Baugrube**
Schmutzwasserpumpenschacht wasserdicht herstellen.
Schachtbauwerk in vorhandene Baugrube höhengerecht versetzen.
Dazu werkseitig komplett vorgefertigtes Bauwerk aus Schachtunterteil mit Pumpensumpf, ggf. weiteren Schachtrohren und Abdeckplatten liefern und einbauen.
Innendurchmesser: 1500 mm
Wandstärke: ca. 15 cm bzw. nach statischen Erfordernissen
Betonqualität: C35/45, XC-4, XD2, XF3, XA1, DIN EN 206-1
mit kompletter Innenauskleidung / -beschichtung - FlexReha-Auskleidung KSK 15 mit Sandwichlaminat aus Faserverbundwerkstoffen oder gleichwertig.
Schacht mit Auftriebssicherung, Nachweis der Auftriebssicherheit ist zu liefern, Annahme: Grundwasserstand bis OK Gelände.
Belastung: SLW 60
Grundschacht mit äußerem Bitumenanstrich.
Bauwerksfugen der Schachtteile fachgerecht nach Herstellerangaben wasserdicht herstellen.
1 Stück Zulauföffnung im Unterteil mit Mehrlippendichtung für Anschluss Kunststoffrohr DN 200, KG 2000 (PP).
2 Stück Auslauföffnungen für Durchführung FF-Stück DN 80 Edelstahl (Öffnung für Einbau Ringraumdichtung).
2 Stück Anschlussöffnungen für Kabelschutz- und Lüftungsrohre DN 100 mit Mehrlippendichtung (Rohrmanschette).
1 Stück Anschlussöffnung für Rücklaufleitung da 63 x 5,8 PE-HD (Öffnung für Einbau Ringraumdichtung).
1 Stück Anschlussöffnung für Lüftungsrohr DN 150 Kunststoff, Mehrlippendichtung (Rohrmanschette).
Schachttiefe zwischen Sohle Pumpensumpf und OK Abdeckplatte ca. 4,00 m.
Zulauftiefe 57,70
Sohltiefe Druckleitungen ca. 59,20
Schachtsohle ca. 56,40
Schachtoberkante (OK Abdeckplatte) 60,30
Menge: 1,000 St

**04.01.0002 Auflagerschicht und Bettungsschicht für Schachtbauwerk herstellen.**
Auflagerschicht und Bettungsschicht für Schachtbauwerk herstellen.
Schachtbauwerk DN 1500, Außendurchmesser ca. 1,80 m zzgl. Auftriebssicherung.
Dicke der Auflagerschicht ca. 20-30 cm.
Auflagerschicht aus Mineralgemisch 0/45, Natursteinschotter oder Beton-RC.
Bettungsschicht ca. 5 cm dick aus Kies-Sand.
Menge: 1,000 psch

**04.01.0003 Schachtabdeckung aus Edelstahl, Durchmesser DN 800, regensicher mit Dunsthaube DN**
Schachtabdeckung aus Edelstahl, Durchmesser DN 800, regensicher mit Dunsthaube DN 150.
Abdeckung aus Edelstahl 1.4571
Öffnungshile Gasdruckfeder.
Zuschlagsperre.
Verschlusseinrichtung mit Schließzylinder, Schließanlagenfähig.
Dichtung gegen Oberflächenwasser und Fremdkörper, montagefreundlich durch eingehängte Laschen, mit Bedienschlüssel.
Abdeckung liefern und betriebsfertig montieren, einschließlich aller Befestigungsmittel aus Edelstahl.
Menge: 1,000 St

**04.01.0004 Verschiebesichere Ausgleichringe DN 800, Höhe bis 10 cm aus Beton mit Beschichtung der**
Verschiebesichere Ausgleichringe DN 800, Höhe bis 10 cm aus Beton mit Beschichtung der Innenseite, analog Pumpwerk liefern und mit Schachtkopfmörtel verlegen.
Menge: 2,000 St

**04.01.0005 Einlauf- bzw. Zulaufschikane aus Kunststoff liefern und im Bereich des Zulaufs**
Einlauf- bzw. Zulaufschikane aus Kunststoff liefern und im Bereich des Zulaufs betriebsfertig montieren, einschließlich Befestigungsmittel aus VA 1.4571.
Menge: 1,000 St

**04.01.0006 Einstiegsleiter aus Edelstahl 1.4571. Zweigeteilt ca. 4,00 m bzw. nach Erfordernis,**
Einstiegsleiter aus Edelstahl 1.4571.
Zweigeteilt ca. 4,00 m bzw. nach Erfordernis, Breite ca. 30 cm.
Sprossen aus U-Profilen mit geriffelter Auftrittsfläche inkl. Befestigungsmaterial aus Edelstahl 1.4571 liefern und betriebsfertig montieren.
Menge: 1,000 St

**04.01.0007 Zweiholm- Einstiegshilfe Edelstahl 1.4571 passend für Leiter der Vorposition liefern und**
Zweiholm- Einstiegshilfe Edelstahl 1.4571 passend für Leiter der Vorposition liefern und montieren.
Befestigungsmaterial Edelstahl 1.4571 liefern.
Menge: 1,000 St

**04.01.0008 Armaturen und Formstücke für Einzelanlage Pumpe DN 80 komplett liefern und montieren,**
Armaturen und Formstücke für Einzelanlage Pumpe DN 80 komplett liefern und montieren, Ausführung nach den technischen Regeln der DNWAB bestehend aus:
1 Stück Zugkette mit Schäkel, Edelstahl Werkstoff 1.4571
1 Stück Universalkupplungsfuß mit Gleitrohr und
  Kupplungsklaue für alle Pumpenfabrikate mit Flansch aus
  Guss mit Pulverbeschichtung Epoxidharz, Gleitrohr aus
  Edelstahl, Werkstoff 1.4571 inkl. Traverse für obere
  Gleitrohrhalterung inkl. Befestigungsmaterial aus Werkstoff
  1.4571
1 Stück Kegelrückschlagventil mit Revisionsöffnung, 80 mm
  freier Durchgang, aus Guss mit Pulverbeschichtung,
  Epoxidharz, Kegelrückschlagventil mit Anhebevorrichtung
  und Schließelement mit fest einvulkanisierter Schließplatte
1 Stück 90° Flanschbogen, Edelstahl, Werkstoff 1.4571
1 Stück FF-Stück zwischen Kupplungsfuß und
  Rückschlagventil, Ausführung Edelstahl, Werkstoff 1.4571
1 Stück FF-Stück, Ausführung Edelstahl, Werkstoff 1.4571 für
  Wanddurchführung, Länge nach
  Erfordernis für Druckrohrabgang mit elastischer
  Mauerdurchführung (druckwasserhaltende DOYMA-Dichtung
  oder gleichwertig) mit Druckrohrstütze außerhalb des
  Schachtes mit Spitzende DN 100
Potentialausgleich mit Anschlussmöglichkeit für weiterführendes Erdungskabel.
Menge: 2,000 St

**04.01.0009 Potentialausgleich K verseilt liefern und montieren. Alle im Schacht elektrisch leitenden**
Potentialausgleich K verseilt liefern und montieren.
Alle im Schacht elektrisch leitenden Teile durchgeschliffen (ungeschnitten) verbunden.Ausführung Edelstahl, Werkstoff 1.4571.
Bestehend aus:
- ca. 20 m Edelstahlseil Durchmesser 8 mm
- 10 x Dehn-KS-Verbinder 6-10 mm, inkl. Flachstahl in
  verschiedenen Ausführungen der Bohrungen für Leiter und
  Armaturen, mit Schraube und Mutter
- 10 x Dehn-Leitungshalter (Dehn-grip) vormontiert
- 2 x Endkappe für Seilenden aus Kunststoffen
  (Schrumpfkappe).
Menge: 1,000 psch

**04.01.0010 Freistromradpumpe für Abwasser. Amarex F-max 80-180 / 023F4YSG-190 liefern und**
Freistromradpumpe für Abwasser.
Amarex F-max 80-180 / 023F4YSG-190 liefern und betriebsfertig montieren.
Spannung: 400 V, 50 Hz
Einschaltart: direkt
Aufnahmeleistung P1: 2,98 kW
Abgabeleistung P2: 2,30 kW
Nennstrom / N: 5,20 A
Drehzahl: 1450 1/min
Druckstützen: DN 80
Kugeldurchgang: 80 mm
Explosionsgeschützte Ausführung, 10 m längswasserdichte Anschlussleitung inkl.Seilmanschetten Edelstahl 1.4571 zur Entlastung der Pumpenkabel.
Menge: 2,000 St

**04.01.0011 Pumpwerksdokumentation Betriebsbuch für Doppelpumpwerk komplett in Papierform**
Pumpwerksdokumentation
Betriebsbuch für Doppelpumpwerk komplett in Papierform und digital (pdf) auf USB-Stick liefern.
Menge: 1,000 psch

**04.01.0012 Anschluss für Rücklaufleitung herstellen und dichten. Rohröffnung ist vorhanden.**
Anschluss für Rücklaufleitung herstellen und dichten.
Rohröffnung ist vorhanden.
Rücklaufleitung aus PE-HD-Rohr da 63 x 5,8 mm in Schachtöffnung einführen, PE-Bogen 30° mit Muffenverbindung (Schweißfitting) liefern und einbauen.
Ringraumdichtung 2-geteilt, druckwasserhaltend, System DOYMA oder gleichwertig liefern und einbauen.
Menge: 1,000 St

**04.01.0013 Kabelschutzrohr DN 100 aus PVC / PE zwischen Pumpwerksschacht und Schaltschrank (2 Stück)**
Kabelschutzrohr DN 100 aus PVC / PE zwischen Pumpwerksschacht und Schaltschrank (2 Stück) inkl. erforderlicher Bögen 45° und gasdichte / lösbare Kabeldurchführung anschlussfertig liefern und betriebsfertig montieren, Schachtanschlüsse an Pumpwerksschacht (vorhandene Manschette) herstellen.
Gesamtlänge ca. 8 m (ca. 2 x 4 m)
Erforderliche Erdarbeiten in Boden lt. beiliegendem Baugrundgutachten ausführen, Tiefe Kabelgraben ca. 0,60 m.
Kabelschutzrohr absanden und Warnband verlegen, Material liefern.
Menge: 1,000 psch

**04.01.0014 Lüftungsrohre für Pumpwerksschacht liefern und betriebsfertig montieren.**
Lüftungsrohre für Pumpwerksschacht liefern und betriebsfertig montieren.
Anschluss an Pumpwerk herstellen.
Lüftungsrohre aus Kunststoffrohr aus PP, KG 2000, SN 10, DN / OD 160 mm inkl. Bögen 45°. Verlegung im Bereich der Baugrube des Pumpwerks, Länge ca. 8 m.
Anschluss an PW-Schacht herstellen, Öffnung und Rohrmanschette sind vorhanden.
Einschließlich Lieferung und Montage eines Lüftungskamins über dem Erdreich aus Edelstahlrohr DN 100 mit Lüftungshaube. Länge des Rohres Werkstoff 1.4571 ca.
2,50 m, Einbaulänge über OKG ca. 2,00 m, Wandstärke 2 mm.
Reduzierung und Übergang von Rohr DN 150 auf Edelstahlrohr DN 100 herstellen, Form- und Passstücke liefern.
Einschließlich Herstellung Fundament aus Beton C20/25 für Sicherung Standrohr, Größe ca. 0,60 x 0,60 x 0,80 m, Beton liefern. Erd- und Schalungsarbeiten ausführen.
Menge: 1,000 psch

**04.01.0015 Dichtheitsprüfung für Pumpwerksschacht DN 1500 gemäß DIN EN 1610 durchführen.**
Dichtheitsprüfung für Pumpwerksschacht DN 1500 gemäß DIN EN 1610 durchführen.
Einschließlich Gestellung der erforderlichen Arbeitskräfte, Geräte, Hilfsmittel, Befüllung, Entleerung etc. sowie der wasserdichten Rohrverschlüsse der Ein- und Auslauföffnungen inkl. Schutz- und Lüftungsrohre.
Aufstellung eines Prüfprotokolls und Übergabe an den AG bzw. dessen BÜ.
Menge: 1,000 St

#### Titel 04.02 VNB-Hausanschluss-Kombination

*Hinweis: Vorbemerkungen*
Vorbemerkungen

Der elektrische Leistungsbedarf beträgt je Pumpe
ca. 2,3 kW. Grundsätzlich ist immer nur eine Pumpe
in Betrieb.

Die Energieversorgung des Pumpwerkes ist über eine
neu zu errichtende Zähleranschlusssäule nach TAB des
Verteilnetzbetreiber (VNB) sicherzustellen.

Ansprechpartner für die Energieversorgung sind:

Stadt- und Überlandwerke GmbH Luckau-Lübbenau
Am Bahnhof 2
15926 Luckau
Telefon:  03544.5026- 0
Telefax:  03544.5026- 26
E-Mail: info@suell.de

**04.02.0001 Zähleranschlusssäule mit Sockel**
Zähleranschlusssäule mit Sockel

Zähleranschlussschrank mit Sockel für
Freiluftaufstellung entsprechend den technischen
Anschlussbedingungen der SÜLL GmbH.
Schrank anschlussfertig verdrahtet, mit allem
systemgebundenen Zubehör sowie Klein- und
Befestigungsmaterialien.

Der Zähleranschlussschrank ist zu liefern, aufzustellen
und zu montieren, vollständig bestückt und
betriebsfertig ausgeführt, montiert mit sämtlichem
systembedingten Zubehör.

Einschließlich Sockelfüller.

(01)Angebotenes Fabrikat:  '.........'

(02)Angebotener Typ:  '.........'
Menge: 1,000 Stk

**04.02.0002 Klärung Energiebezug mit der SÜLL GmbH**
Klärung Energiebezug mit der Stadt- und Überlandwerke
GmbH Luckau-Lübbenau (SÜLL).

Klärungen sowie alle erforderlichen Abstimmungen mit
der SÜLL GmbH für den Hausanschluss unmittelbar nach
der Auftragserteilung.

Klärungen zum Hausanschluss und Zähleranschluss durch
den AN.
Menge: 1,000 Psch

**04.02.0003 Baugrube für Sockel Zähleranschlusssäule**
Baugrube für Sockel Zähleranschlusssäule

Baugrube für Sockel der Zählersäule ausheben und
verfüllen und verdichten des Erdreichs.
Menge: 1,000 Stk

#### Titel 04.03 Freiluftschaltschrank mit Einbauten

*Hinweis: Vorbemerkungen*
Vorbemerkungen

Für das Pumpwerk ist ein EMSR-Freiluftschrank
(Schutzart min IP44) zu errichten. Der 2-türige
Freiluftschrank soll aus einem Außenschrank, der auf
einem Fertigteilfundament aufzustellen ist und einem
Innenschrank (Stahl, pulverbeschichtet), der auf der
Montageplatte des Außenschrankes zu montieren ist,
bestehen.

Die Aufstellung erfolgt in unmittelbarer Nähe des
Pumpwerks. Dabei ist darauf zu achten, dass sich
die Montage- bzw. Einstiegöffnungen nicht vor der
Schaltschranktür befindet. Von der Montage- bzw.
Einstiegöffnung bis zur geöffneten Schaltschranktür
ist ein Mindestabstand von 1,50 m einzuhalten.

Zwischen dem Pumpenschacht und dem Schaltschrank
werden 2 Kabelleerrohre = DN 100 geradlinig
und mit Gefälle zum Pumpenschacht bauseits verlegt.
Jedes Kabelleerrohr ist auf der Schaltschrankseite
mittels einer Abschlusskappe (Leerrohrdeckel), in die
die erforderlichen Kabelverschraubungen einzubringen
sind, dicht abzuschließen (nicht ausschäumen).
Deckel und Kabelverschraubungen sind Leistungen das
Elektrounternehmens. Die Kabelleerrohre sind auf der
Seite des Schaltschrankes bis mindestens Oberkante
Schaltschrankfundament zu ziehen.
Steuer- und Signalleitungen sowie Steuer- und
Signalkabel sind in einem gesonderten Kabelleerrohr zu
verlegen.
Das Motorkabel ist in einem zweiten separaten
Kabelleerrohr zu verlegen.

Das Verlegen und Abdichten der Kabel ist in der
Position Außenschrank mit zu kalkulieren.

In den äußeren Schaltschrank ist eine
Schrankbeleuchtung vorzusehen.
Die Schaltschrankleuchte ist so zu montieren,
das bei geöffneter Tür des inneren Schaltschranks
dieser mit ausgeleuchtet wird. Die Einspeisung für
die Schrankbeleuchtung ist vor dem Hauptschalter
abzugreifen.
Das Gehäuse hat eine standardmäßige
Be- und Entlüftungseinrichtung.

Im äußeren Schrank ist eine 400 V CEE 16 A sowie
eine 230 V Schutzkontaktsteckdose mit 16 A zu
installieren, abgesichert über FI-Schutzschalter.
Schaltschranktüren sind mit Feststellern (Innen- und
Außentüren) auszurüsten.
Im Inneren Schaltschrank ist eine Schrankheizung mit
Thermostat vorzusehen.

Leiter- und Kabelkennzeichnungen erfolgen nach
EN 60 204 und VDE 40 719 Teil 2 bzw. EN 61 082.
Der Schaltschrank ist in den Potentialausgleich nach
VDE 0165 einzubeziehen. Die Potischiene ist in den
äußeren Schaltschrank einzubauen.
Zur Sicherstellung eines örtlichen Erders ist vor Ort
ein Tiefenerder einzubringen, siehe hierzu separate
Position.

Des Weiteren sind in der Position Außenschrank zu
berücksichtigen und zu kalkulieren:

- Kennzeichnung der Betriebsmittel entsprechend dem
  Schaltplan
- Montage der Einbaugeräte im Schrank auf Montageplatte
  inkl. vollständiger Verdrahtung und Inbetriebnahme
  Vorort
- Montage des Schaltschranks mit Sockel,
  Einbau im Erdreich und Verdichten des Erdreiches
- Der Schaltschranksockel ist mit Blähtonkugeln
  zu befüllen.

**04.03.0001 Freiluftschrank / Außenschrank 2-türig**
Freiluftschrank / Außenschrank 2-türig

für Freiluftaufstellung mit folgende Eigenschaften:

Schutzart: mind. IP 44
2-flüglige Türen mit Feststellern
Schrankbeleuchtung. Absicherung vor dem Hauptschalter
mit Kennzeichnung.
Montageplatte aus Stahlblech
Dachausführung doppelwandig
Kabelabfangschiene
Kasten-Riegelschloß, vorgerichtet für 2
Profilhalbzylinder, Schlüsselsystem nach Vorgabe des
Betreibers
Standardfarben RAL 7032

Für den Einbau der separat im LV aufgeführten
Betriebsmittel.

Kompl. einschl. allem Zubehör, Klein- und
Befestigungsmaterial liefern und betriebsfertig auf
einem Leichtbetonsockel montieren.

Schrank (Größe 3/1100) für Freiluftaufstellung mit
Sockel Gr. 3, zwei Türen

Lüftung:  Be- und Entlüftung vorhanden
Farbe:  lichtgrau nach RAL 7035
Schutzart: IP44 nach DIN VDE 0470 EN 60529,
  schutzisoliert

z. B. UESA/ A130-M-1100

(01)Angebotenes Fabrikat:  '.........'

(02)Angebotener Typ:  '.........'
Menge: 1,000 Stk

**04.03.0002 Leichtbetonsockel für Außenschrank**
Leichtbetonsockel für Außenschrank

mindestens 900 mm hoch, Eingrabtiefe: 600 mm

Füllung Schaltschranksockel mit Blähtonkugeln. Passend
für den zuvor angebotenen Außenschrank,
inkl. aller zugehörigen Bodenarbeiten mit
Wiederherstellung der Bodenoberfläche.

kompl. einschl. allem Zubehör, Klein- und
Befestigungsmaterial liefern und betriebsfertig
montieren
Menge: 1,000 Stk

**04.03.0003 Baugrube für Außenschranksockel**
Baugrube für Außenschranksockel

ausheben und verfüllen und Bodenaushub
verdichten.
Menge: 1,000 Stk

*Hinweis: Einbaute im Außenschrank*
Einbaute im Außenschrank

In den Außenschrank sind zu installieren:
- 1x Schrankbeleuchtung,
  Zuschaltung über Türkontaktschalter
- Lüftung, Ein-/Austrittsfilter
- 1x CEE-Kraftsteckdose 16A
- 1x Schuko-Steckdose
- 1x Aufbau-Gerätestecker, CEE-Form 32A
- 1x Haupterdungsschiene
- Kabelleerrohre mit Deckel verschlossen;
 Kabelabdichtungen im Deckel über Kabelverschraubungen
 (im Titel "Kabel und Leitungen" enthalten)

Auf den Außenschrank ist eine Rundum-Warnleuchte
zu installieren. Für die DFÜ ist im Inneren eine
Mobilfunkantenne (im Titel "SPS und Fernwirktechnik"
enthalten) zu installieren.

**04.03.0004 Schaltschrankleuchte LED 7W**
Schaltschrankleuchte LED 7W

Leistungsaufnahme: 7 W
Schutzklasse: II (schutzisoliert)
Anschlussmöglichkeiten: Einspeisung, 2-polig
inkl. Magnet-Befestigung
inkl. Anschlussleitung

Hersteller/Typ
Rittal / SZ 2500.110
oder gleichwertig,

Kompl. einschl. allem Zubehör, Klein- und
Befestigungsmaterial liefern und betriebsfertig
im Außenschrank montieren.

(01)Angebotenes Fabrikat:  '.........'

(02)Angebotener Typ:  '.........'
Menge: 1,000 Stk

**04.03.0005 Türkontaktschalter mechanisch**
Türkontaktschalter mechanisch

SZ Türpositionsschalter, mit Einbauzubehör,
mit Anschlussleitung

Komplett betriebsfertig montiert und verdrahtet.
Aufschaltung auf die SPS.

Hersteller/Typ
Rittal / 4127.010
oder gleichwertig
Menge: 1,000 Stk

**04.03.0006 Rundum-Warnleuchte**
Rundum-Warnleuchte

Blitzleuchte EM 230VAC RD
Leuchtstarker Xenon-Blitz
Vandalensichere Bauweise für alle mechanischen
und witterungsbedingten Anforderungen
Kalotte aus schlagfestem Polycarbonat (bis 20 Joule)
Art.Nr.: 817.100.68
Spannung: 230V AC
Signalbild: Blitz
Leuchtfarbe: Rot
Schutzart: IP65
Durchmesser: 75 mm
Höhe in mm: 97 mm

Hersteller/Typ
Werma / 817.100.68
oder gleichwertig

Betriebsfertig eingebaut im Außenschrank,
mit allem Zubehör, Klein- und Befestigungsmaterial
liefern und betriebsfertig auf dem Außenschrank
montieren.

(01)Angebotenes Fabrikat:  '.........'

(02)Angebotener Typ:  '.........'
Menge: 1,000 Stk

**04.03.0007 CEE-Steckdose 5-polig 230/400VAC 16A IP44**
CEE-Steckdose 5-polig 230/400VAC 16A AP-Ausführung IP44

5-polig 3P+N+PE, IP 44, 400 V, 50 Hz,
incl. 3-poliger Vorsicherung in C-Charakteristik
(im Innenschrank)

Einbau in den Außenschrank

Kompl. einschl. allem Zubehör, Klein- und
Befestigungsmaterial liefern und betriebsfertig
montieren.
Menge: 1,000 Stk

**04.03.0008 Schutzkontaktsteckdose 250V 16A AP IP44**
Schutzkontaktsteckdose 250V 16A AP IP44

16 A, 3-polig 2P+PE, IP 44, 230 V, 50 Hz,
incl. 1-poliger Vorsicherung in C-Charakteristik
Kim Innenschrank)

Einbau in den Außenschrank

Kompl. einschl. allem Zubehör, Klein- und
Befestigungsmaterial liefern und betriebsfertig
montieren.
Menge: 1,000 Stk

**04.03.0009 CEE-Gerätestecker 5-polig 230/400VAC 32A IP44**
CEE-Gerätestecker 5-polig 230/400VAC 32A AP-Ausführung
IP44

CEE-Gerätestecker DIN EN 60309-2 (VDE 0623-2), 5-polig,
Bemessungsbetriebsspannung 230/400 V AC, 32 A,
in Aufputzausführung, Schutzart IP 44 DIN EN 60529
(VDE 0470-1), Einsatz mit Schrauben befestige

Einbau in den Außenschrank

Kompl. einschl. allem Zubehör, Klein- und
Befestigungsmaterial liefern und betriebsfertig
montieren.
Menge: 1,000 Stk

**04.03.0010 Potentialausgleichsschiene VA**
Potentialausgleichsschiene VA

Potentialausgleichsschiene nach DIN VDE 0618-1
(VDE 0618-1) aus V4A
Anschlussmöglichkeiten:
7 x ein- oder mehrdrähtige Leitungen bis 25 mm² oder
  feindrähtige Leitungen bis 16 mm²
1 x Rundleiter Rd 8-10
1 x Flachband bis FL30 oder Rundleiter Rd 8-10
Fußplatte und Abdeckhaube aus Polystyrol
UV-beständig
Schrauben und Überleger aus VA
Blitzstromtragfähig 50 kA (10/350)
Farbe: schwarz

Hersteller/Typ
OBO / 1809 A 5015111
oder gleichwertig,
Einbau in den Außenschrank

Liefern, montieren und betriebsfertig anschließen.
Menge: 1,000 Stk

**04.03.0011 Verdrahtungskanal bis H75 B50mm**
Menge: 7,000 m

**04.03.0012 Sockelfüller**
Sockelfüller
Füllmaterial zur Reduzierung der Schwitzwasserbildung
im Freien. Blähton
Menge: 1,000 Psch

*Hinweis: HINWEISTEXT: Einbauten im Innenschrank*
HINWEISTEXT: Einbauten im Innenschrank

- Kennzeichnung der Betriebsmittel gemäß Schaltplan.
- Verdrahtung über Verdrahtungskanal, der in der
  Pos. Kompakt-Schaltschrank (Innenschaltschrank)
  mit zu kalkulieren ist.
- Klemmenverbindungen mit schraubenlosen Anschlüssen,
  die in der Pos. Kompakt-Schaltschrank mit zu
  kalkulieren sind.
- Verdrahtung der Schaltschranktür mittels
  Kabelschlauch
- Nachfolgende Einbaugeräte verstehen sich mit Montage
  im Kompakt-Schaltschrank auf Hutschiene inkl.
  Verdrahtung und Inbetriebnahme vor Ort.
- Die Stromschienen sind entsprechend der Zeichnung
  mit zu kalkulieren und auszulegen,
  einschließlich Stiftsammelschiene für LS-Schalter.

In die Tür des Innenschrankes sind zu montieren:
- 1x Umschalter, 63 A, Netz-0-Notstrom, 45 °, rastend,
- 1x Umschalter HAND/0/AUTO Pumpe 1
- 1x Umschalter HAND/0/AUTO Pumpe 2
- 1x Meldeleuchte gn (LED) Pumpe 1 Betrieb
- 1x Meldeleuchte rt (LED) Pumpe 1 Störung
- 1x Meldeleuchte gn (LED) Pumpe 2 Betrieb
- 1x Meldeleuchte rt (LED) Pumpe 2 Störung
- 1x Wahlschalter Notsteuerung Pumpe 1/Pumpe 2
- 1x Touch Panel HMI von SPS
- 1x Energiemessgerät PAC 1020

**04.03.0013 Kompakt-Schaltschrank, Stahlblech (Innenschrank)**
Kompakt-Schaltschrank, Stahlblech (Innenschrank)

Energie-Schaltgerätekombination DIN EN 61439-2,
Gehäuse aus Stahl, Oberfläche pulverbeschichtet,
RAL 7035 Struktur pulverbeschichtet
mit undurchsichtiger Tür an Bedienfront, Schutzklasse I
Schutzart IP 55
Mit Schaltplantasche, Türarretierung,
Heizung mit abgesetztem Thermostat Leistung je nach
Schaltschrank Größe, Schaltschrankventilator mit
Thermostat

Für den Einbau der separat im LV aufgeführten
Betriebsmittel.
Kompl. einschl. allem Zubehör, Klein- und
Befestigungsmaterial, Kabelverschraubungen liefern und
betriebsfertig montieren.

Hersteller/Typ
Rittal AX 1100.500 + Zubehör+
oder gleichwertig,

(01)Angebotenes Fabrikat:  '.........'

(02)Angebotener Typ:  '.........'
Menge: 1,000 Stk

**04.03.0014 Fehlerstromschutzschalter RCCB Typ A unverzögert 40A**
Fehlerstromschutzschalter RCCB Typ A unverzögert 40A

als Reiheneinbaugerät, Maße DIN 43880,
fingersicher nach DIN EN 50274 (VDE 0660-514),
Typ A pulsstromsensitiv,
Auslösung unverzögert, Bemessungsstrom 40 A,
Bemessungsfehlerstrom 30 mA, 3-polig + N, 400 V AC,
Kurzschlussfestigkeit 6 kA, stoßstromfest bis 250 A,
mit Handbetätigung,
Hersteller/Typ Siemens 5SV3344-6KL
oder gleichwertig

Für Absicherung
1 x CEE-Kraftsteckdose und
1 x Schukosteckdose.

Kompl. einschl. allem Zubehör, Klein- und
Befestigungsmaterial liefern und betriebsfertig
montieren.

(01)Angebotenes Fabrikat:  '.........'

(02)Angebotener Typ:  '.........'
Menge: 1,000 Stk

**04.03.0015 LS-SCHALTER 10KA 1POL B6**
LS-SCHALTER 10KA 1POL B6

Leitungsschutzschalter 230/400V 10kA, 1-polig, B, 6A
Leitungsschutzschalter SENTRON 5SL für den sicheren
Kurzschluss- und Überlastschutz für
Standardanwendungen.
Werkzeuglose Montage und Demontage des Geräts.
Einfache Verdrahtung der Einspeisung durch die hinten
liegende Sammelschiene.

Kompl. einschl. allem Zubehör, Klein- und
Befestigungsmaterial liefern und betriebsfertig
montieren.

(01)Angebotenes Fabrikat:  '.........'

(02)Angebotener Typ:  '.........'
Menge: 2,000 Stk

**04.03.0016 LS-SCHALTER 6KA 3POL C16**
LS-SCHALTER 6KA 3POL C16

 Leitungsschutzschalter SENTRON 5SL für den sicheren
Kurzschluss- und Überlastschutz für
Standardanwendungen.
Werkzeuglose Montage und Demontage des Geräts.
Einfache Verdrahtung der Einspeisung durch die hinten
liegende Sammelschiene.

Kompl. einschl. allem Zubehör, Klein- und
Befestigungsmaterial liefern und betriebsfertig
montieren.

(01)Angebotenes Fabrikat:  '.........'

(02)Angebotener Typ:  '.........'
Menge: 1,000 Stk

**04.03.0017 LS-SCHALTER 6KA 1POL C16**
LS-SCHALTER 6KA 1POL C16

Leitungsschutzschalter SENTRON 5SL für den sicheren
Kurzschluss- und Überlastschutz für
Standardanwendungen.
Werkzeuglose Montage und Demontage des Geräts.
Einfache Verdrahtung der Einspeisung durch die hinten
liegende Sammelschiene.

Kompl. einschl. allem Zubehör, Klein- und
Befestigungsmaterial liefern und betriebsfertig
montieren.

(01)Angebotenes Fabrikat:  '.........'

(02)Angebotener Typ:  '.........'
Menge: 2,000 Stk

**04.03.0018 LS-SCHALTER 6KA 3POL B6**
LS-SCHALTER 6KA 3POL B6

Leitungsschutzschalter SENTRON 5SL für den sicheren
Kurzschluss- und Überlastschutz für
Standardanwendungen.
Werkzeuglose Montage und Demontage des Geräts.
Einfache Verdrahtung der Einspeisung durch die hinten
liegende Sammelschiene.

Kompl. einschl. allem Zubehör, Klein- und
Befestigungsmaterial liefern und betriebsfertig
montieren.

(01)Angebotenes Fabrikat:  '.........'

(02)Angebotener Typ:  '.........'
Menge: 1,000 Stk

**04.03.0019 LS-SCHALTER 6KA 1POL B6**
LS-SCHALTER 6KA 1POL B6

Leitungsschutzschalter SENTRON 5SL für den sicheren
Kurzschluss- und Überlastschutz für
Standardanwendungen.
Werkzeuglose Montage und Demontage des Geräts.
Einfache Verdrahtung der Einspeisung durch die hinten
liegende Sammelschiene.

Kompl. einschl. allem Zubehör, Klein- und
Befestigungsmaterial liefern und betriebsfertig
montieren.

(01)Angebotenes Fabrikat:  '.........'

(02)Angebotener Typ:  '.........'
Menge: 1,000 Stk

**04.03.0020 Steuertransformator, 400 VA, 1-phasig, primär 400 V, sekundär 230V**
Steuertransformator, 400 VA, 1-phasig, primär 400 V,
sekundär 230V

Kompl. einschl. allem Zubehör, Klein- und
Befestigungsmaterial liefern und betriebsfertig
montieren.

(01)Angebotenes Fabrikat:  '.........'

(02)Angebotener Typ:  '.........'
Menge: 1,000 Stk

**04.03.0021 Heizung f. Schaltschrank, o. Heizgebläse, 25 W**
Heizung f. Schaltschrank, o. Heizgebläse, 25 W
für 110-230 V AC/DC

Kompl. einschl. allem Zubehör, Klein- und
Befestigungsmaterial liefern und betriebsfertig
montieren.
Menge: 1,000 Stk

**04.03.0022 Thermostat für Schaltschrank**
Thermostat für Schaltschrank

Reiheneinbaugerät 17,5 mm breit,
1 Öffner 10 A
Menge: 1,000 Stk

**04.03.0023 DC USV-Anlage mit Ultrakondensatoren 24 VDC - 10 A**
DC USV-Anlage mit Ultrakondensatoren 24 VDC - 10 A

Eingangsnennspannung 230 V AC,
Max. Eingangsnennstrom 1,11 A,
Ausgangsnennspannung 24 V DC,
Max. Ausgangsnennstrom 10 A,
Wirkungsgrad >90 % ,
Energieinhalt 10,0 kJ,
Betriebstemperatur -40 bis 60 °C

Mit Sicherungsreihenklemme
DT 6/2,5-DREHSI (5X20 und
Potentialverteiler.

Kompl. einschl. allem Zubehör, Klein- und
Befestigungsmaterial liefern und betriebsfertig
montieren.

Fabrikat: J. Schneider
Typ: AKKUTEC AC-C-TEC 2410

(01)Angebotenes Fabrikat:  '.........'

(02)Angebotener Typ:  '.........'
Menge: 1,000 Stk

*Hinweis: HINWEISTEXT Kondensator Erweiterungsmodul PLATZRESERVE*
HINWEISTEXT
Kondensator Erweiterungsmodul PLATZRESERVE

Freiplatz für ein Erweiterungsmodul:
Fabrikat: J. Schneider
Typ: CM24-2

berücksichtigen.

**04.03.0024 Mehrkanaliger, elektronischer Geräteschutzschalter**
Mehrkanaliger, elektronischer Geräteschutzschalter

zum Schutz von vier Verbrauchern an 24 V DC bei
Überlast und Kurzschluss. Mit Statusausgang,
Reseteingang und elektronischer Verriegelung der
eingestellten Nennströme. Zur Installation auf
DIN-Tragschienen.

Kompl. einschl. allem Zubehör, Klein- und
Befestigungsmaterial liefern und betriebsfertig
montieren.

Phoenix Contact CBMC E4 24DC/1-10A S-R

(01)Angebotenes Fabrikat:  '.........'

(02)Angebotener Typ:  '.........'
Menge: 1,000 Stk

**04.03.0025 Überspannungsschutz Kombiableiter Typ1/2**
Überspannungsschutz Kombiableiter Typ1/2

Blitzstrom-/Überspannungsableiter
als anschlussfertiger Kombi-Ableiter
auf Funkenstreckenbasis, ausschaltselektiv
für 3-phasige Stromversorgungsnetze,
mit separatem N und PE (L1, L2, L3, PE, N).
Blitzstromableitvermögen bis 100 kA (10/350),
ermöglicht Endgeräteschutz;
einschließlich FM-Kontakt für Defektanzeige.
FM-Kontakt verdrahtet auf DI der SPS.

Kompl. einschl. allem Zubehör, Klein- und
Befestigungsmaterial liefern und betriebsfertig
montieren.

Fabrikat: Phoenix Contact
Typ: FLT-SEC-T1+T2-3S-350/25-FM
oder gleichwertig

(01)Angebotenes Fabrikat:  '.........'

(02)Angebotener Typ:  '.........'
Menge: 1,000 Stk

**04.03.0026 Überspannungsschutzgerät Typ 3**
Überspannungsschutzgerät Typ 3

Überspannungsschutz Typ 2/3, bestehend aus
Schutzstecker und Basiselement mit Push-in-Anschluss.
Für einphasige Stromversorgungsnetze mit integrierter
Statusanzeige und Fernmeldung.

Nennspannung: 230V AC/DC

Kompl. einschl. allem Zubehör, Klein- und
Befestigungsmaterial liefern und betriebsfertig
montieren.

Fabrikat: Phoenix Contact
Typ: PLT-SEC-T3-230-FM-PT
oder gleichwertig

(01)Angebotenes Fabrikat:  '.........'

(02)Angebotener Typ:  '.........'
Menge: 1,000 Stk

**04.03.0027 Umschalter, 63 A, Netz-0-Notstrom**
Umschalter, 63 A, Netz-0-Notstrom

Umschalter, 63 A, Einbau,
4 Baueinheiten, Kontakte: 8,
60 °, rastend, mit 0-Stellung,
Netz-0-Notstrom,

Kompl. einschl. allem Zubehör, Klein- und
Befestigungsmaterial liefern und betriebsfertig
montieren.

Frontschild: Netz-0-Notstrom,

(01)Angebotenes Fabrikat:  '.........'

(02)Angebotener Typ:  '.........'
Menge: 1,000 Stk

**04.03.0028 Stromwandler für Energiemessgerät**
Stromwandler für Energiemessgerät

Stromwandler 3phasig,
Primärstrom 60 A
Sekundärstrom 5 A
Leiterdurchführung Ø:13 mm
Schraubbefest

Kompl. einschl. allem Zubehör, Klein- und
Befestigungsmaterial liefern und betriebsfertig
montieren.

(01)Angebotenes Fabrikat:  '.........'

(02)Angebotener Typ:  '.........'
Menge: 1,000 Stk

**04.03.0029 Energiemessgerät SENTRON PAC1020**
SENTRON PAC1020, 96 x 96 mm Power Monitoring Device,
Schalttafeleinbaugerät zur Messung elektrischer Größen,
Protokoll: Modbus RTU, mit grafischem Display, Ue Nenn
max: 400/230 V, 45-65 Hz, Ie Nenn: X/5A AC,
Hilfsenergie: 85 V  276 V AC Schraubklemmenanschluss

Energiemessgerät liefern, montieren in Schaltschranktür
und nach Vorgabe der DNWAB programmieren.

Kompl. einschl. allem Zubehör, Kompakthalter für
7KM PAC1020, Klein- und Befestigungsmaterial liefern
und betriebsfertig montieren einschl. Parametrierung.

Fabrikat / Typ: 7KM1020
Siemens /

(01)Angebotenes Fabrikat:  '.........'

(02)Angebotener Typ:  '.........'
Menge: 1,000 Stk

**04.03.0030 Umschalter, 10 A, HAND-0-AUTO, 60 °, rastend**
Umschalter, 10 A, HAND-0-AUTO, 60 °, rastend,
Zentraleinbau

Kompl. einschl. allem Zubehör, Klein- und
Befestigungsmaterial liefern und betriebsfertig
montieren.

(01)Angebotenes Fabrikat:  '.........'

(02)Angebotener Typ:  '.........'
Menge: 2,000 Stk

**04.03.0031 Umschalter 2 Stellungen**
Umschalter 2 Stellungen

2-poliger Umschalter
als Wahlschalter Notsteuerung Pumpe 1/Pumpe 2
ohne 0-Stellung.

Wahltaste mit Knebelgriff (rastend)
2 Stellungen (V-Stellung 60°)
Weiß/Schwarz
Schutzart: IP66
Lochdurchmesser: 22,5 mm

Kompl. einschl. allem Zubehör, Klein- und
Befestigungsmaterial liefern und betriebsfertig
montieren.

(01)Angebotenes Fabrikat:  '.........'

(02)Angebotener Typ:  '.........'
Menge: 1,000 Stk

**04.03.0032 Leuchtmelder 22mm (LED) gn**
Leuchtmelder 22mm (LED) gn

Leuchtmelder, Komplettgerät

kompl. einschl. allem Zubehör, Klein-
und Befestigungsmaterial liefern und
betriebsfertig montieren
Menge: 2,000 Stk

**04.03.0033 Leuchtmelder 22mm (LED) rt**
Leuchtmelder 22mm (LED) rt

Leuchtmelder, Komplettgerät

kompl. einschl. allem Zubehör, Klein-
und Befestigungsmaterial liefern und
betriebsfertig montieren
Menge: 2,000 Stk

**04.03.0034 Motorschutzschalter 4- 6,3 A**
Motorschutzschalter 4 - 6,3A

- Bemessungsleistung Motor 2,3 kW
- Bemessungsstrom Motor 5,5 A

Kompl. einschl. allem Zubehör, Hilfskontakte, Klein-
und Befestigungsmaterial liefern und betriebsfertig
montieren.

(01)Angebotenes Fabrikat:  '.........'

(02)Angebotener Typ:  '.........'
Menge: 2,000 Stk

**04.03.0035 Installationsschütz 3-polig AC-1 5,5kW 400VAC**
Installationsschütz 3-polig AC-1 5,5kW 400VAC

Betätigungsspannung 230 V AC 1S
Installationsschütz DIN EN 61095 (VDE 0637-3), als
Reiheneinbaugerät, fingersicher DIN EN 50274
(VDE 0660-514),
Bemessungsisolationsspannung 500V

AC, 3-polig, zur Montage auf Tragschiene
Gebrauchskategorie AC-1,
Leistung AC-3 400V 5,5 KW
Bemessungsbetriebsspannung 400 V AC,
Bemessungsbetätigungsspannung 230 V AC,
Hilfsschalterbaustein 2-polig, Kontaktausführung 1 S

Kompl. einschl. allem Zubehör, Klein- und
Befestigungsmaterial liefern und betriebsfertig
montieren.

(01)Angebotenes Fabrikat:  '.........'

(02)Angebotener Typ:  '.........'
Menge: 2,000 Stk

**04.03.0036 Koppelrelais-MasterBasic**
Koppelrelais-MasterBasic

Schraubklemmen, 1 Wechsler 6 A, Spule 24 V AC/DC
Menge: 3,000 Stk

**04.03.0037 Relais mit Steck- und Printanschlüssen**
Relais mit Steck- und Printanschlüssen

2 Wechsler für 8 A, Spule 230 V AC
Menge: 1,000 Stk

**04.03.0038 Fassung mit Schraubanschlüssen für Relais**
Menge: 1,000 Stk

**04.03.0039 Thermistor-Motorschutzrelais**
Thermistor-Motorschutzrelais

CM-MSS.23S Thermistor-Motorschutzrelais 2We,
110-130VAC/220-240VAC

Funktion:
1 Sensor-Stromkreis
automatischer, manueller oder Reset über Fernzugriff
mit ATEX Zulassung

Einschließlich Metallschicht Widerstand axial bedrahtet
240 Ohm im Stromkreis Temperaturbegrenzer Wicklung
liefern und einbauen.

(01)Angebotenes Fabrikat:  '.........'

(02)Angebotener Typ:  '.........'
Menge: 2,000 Stk

**04.03.0040 Installationsmaterialien für Schaltschrankausbau**
Installationsmaterialien für Schaltschrankausbau

Die erforderlichen Installationsmaterialien sind
einzukalkulieren:

Kabelabfangschienen
Kabelkanäle
Klemmen auf Hutschiene
sonstige Sicherungsautomaten
Koppelrelais
Beschriftung Baugruppen
Kleinkabelkanal
Verschraubungen
Kabel und Leitungen für interne Verdrahtung
Klein- Montagematerial
Beschriftung Baugruppenkennzeichnung,
Betriebsmittelkennzeichnung

Inkl. allen notwendigen Zubehör / Kleinmaterialien
liefern, fachgerecht betriebsfertig montieren,
kennzeichnen.
Menge: 1,000 psch

#### Titel 04.04 Messtechnik und Sensoren

*Hinweis: Vorbemerkungen*
Vorbemerkungen

Für die Steuerung und Überwachung der Pumpen ist
folgende Messtechnik einzusetzen:

- 1x Füllstandsmessung (ATEX-Zulassung)
  Normalbetrieb
- 1x Grenzstandmessung mit Schwimmerschalter
  (ATEX-Zulassung); Notbetrieb

Über die Füllstandsmessung erfolgt die Steuerung der
Pumpen im Normalbetrieb. Der Schwimmerschalter wird
zusammen mit einem NOT-RELAIS für den Notbetrieb des
Pumpwerks benötigt.

**04.04.0001 Hydrostatische Füllstandsmessung**
Hydrostatische Füllstandsmessung

Zuverlässige und robuste Füllstandsonde mit
Keramikmesszelle und HART.
Durchmesser 22 mm und 42 mm: Dichtung, 316L, Keramik
Durchmesser 29 mm: Dichtung, PPS, Polyolefin, Keramik
Tragkabel: PE, PUR, FEP

mit Ex-Zulassung,

Anschlusskabel: 20 m

Fabrikat: E+H
Typ: FMX21
Ex-Kennz. II 2G, Ex ia IIC T6 - G4

Kompl. einschl. allem Zubehör, Klein- und
Befestigungsmaterial liefern und betriebsfertig
montieren.

(01)Angebotenes Fabrikat:  '.........'

(02)Angebotener Typ:  '.........'
Menge: 1,000 Stk

**04.04.0002 Ex-Speisetrenner 4 bis 20mA**
Ex-Speisetrenner 4 bis 20mA

Aktiver Speisetrenner, 1 kanalig für 4 bis 20 mA, HART®
transparent mit 24 bis 230 V AC/DC sowie aktiv/passiv
Ein- und Ausgang, mit Ex-Zulassung

Zulassung: ATEX IECEx II(1)G {Ex ia Ga} IIC, II(1) D
{Ex ia Da} IIIC, II3G Ex ec IIC Gc
Kanal: 1-kanalig
Elektrischer Anschluss: Schraubklemmen
Gehäuseform: Energieversorgungsklemme Unterseite,
Breite 17.5mm

Kompl. einschl. allem Zubehör, Klein- und
Befestigungsmaterial liefern und betriebsfertig
montieren.

oder gleichwertig

(01)Angebotenes Fabrikat:  '.........'

(02)Angebotener Typ:  '.........'
Menge: 1,000 Stk

**04.04.0003 Überspannungsschutz für 4 bis 20mA**
Überspannungsschutz für 4 bis 20mA

Überspannungsschutz, bestehend aus Schutzstecker
und Basiselement, mit integrierter mehrstufiger
Statusanzeige am Modul, für einen 2-adrigen
erdpotenzialfrei betriebenen Signalkreis, HART-fähig.
In sicherheitsgerichteten Kreisen bis SIL 3 einsetzbar.

Kompl. einschl. allem Zubehör liefern und
betriebsfertig montieren.

Phoenix Contact 2PT-IQ-1X2-24DC-UT
Überspannungsschutz-Ableiter steckbar.

(01)Angebotenes Fabrikat:  '.........'

(02)Angebotener Typ:  '.........'
Menge: 1,000 Stk

**04.04.0004 Ex-Schwimmerschalter für Notsteuerung**
Ex-Schwimmerschalter für Notsteuerung

mit Beschwerungsgewicht und
Anschlusskabel: 20 m

Fabrikat: Nolta MS1, Sulzer ABS KS
oder gleichwertig

Kompl. mit Gewicht einschl. allem Zubehör, Klein- und
Befestigungsmaterial liefern und betriebsfertig
montieren.

(01)Angebotenes Fabrikat:  '.........'

(02)Angebotener Typ:  '.........'
Menge: 1,000 Stk

**04.04.0005 Trennschaltverstärker für Schwimmerschalter**
Trennschaltverstärker für Schwimmerschalter

für Ex-Schwimmerschalter mit eigensicherem
Signalstromkreis
- NAMUR-Schnittstelle IEC EN 60947-5-6
- ATEX-Kennzeichnung: II (1) G {Ex ia Ga} IIC/IIB
- Schienen Montage, 22,5mm, 1-Kanal

Kompl. einschl. allem Zubehör, Klein- und
Befestigungsmaterial liefern und betriebsfertig
montieren.

GHM Martens, TS125M-Ex-1-00
oder gleichwertig

(01)Angebotenes Fabrikat:  '.........'

(02)Angebotener Typ:  '.........'
Menge: 1,000 Stk

**04.04.0006 KG-DN 100 Schutzrohr 3,50 m**
KG-DN 100 Schutzrohr 3,50 m

Für hydrost. Füllstandsmessung Sensor.

Kompl. einschl. allem Zubehör, Klein- und
Befestigungsmaterial liefern und betriebsfertig im
Pumpenschacht einbauen.

Länge und Einbau des Sensors im Schutzrohr sind mit der
DNWAB abzustimmen.
Menge: 1,000 Psch

#### Titel 04.05 SPS und Fernwirktechnik

*Hinweis: Vorbemerkungen*
Vorbemerkungen

Die Pumpwerks-Steuerung ist als SPS (Siemens, Simatic
S7-1200) auszuführen. Zur Visualisierung und
Vor-Ort-Bedienung ist ein Bedienpanel
(Siemens, Simatic HMI, KTP 700 Basic, Profinet)
auf der Tür des Innenschrankes vorzusehen.

**04.05.0001 SIMATIC S7-1214C**
SIMATIC S7-1214C

Komplett mit Montageschiene, einschließlich allen
erforderlichen Anschlussklemmleisten zum Einbau in den
Schaltschrank mit Steckern, Prozesskabeln etc. sowie
Überspannungsschutz für das Netzteil, kompletter
dauerhafter Beschriftung. Beschriftung erfolgt im
Klartext auf allen Baugruppen, einschließlich Ein-
Ausgänge (bzw. nach AKZ des Betreibers). SPS für
fernwirktechnische Aufgaben geeignet und eingerichtet.

Kompl. einschl. allem Zubehör, Klein- und
Befestigungsmaterial liefern und betriebsfertig
montieren.

Typ: Siemens/ 6ES7214-1AG40-0XB0
Menge: 1,000 Stk

**04.05.0002 SIMATIC S7-1200, Digitaleingang SM 1221, 16 DI**
SIMATIC S7-1200, Digitaleingang SM 1221, 16 DI

Kompl. einschl. allem Zubehör, Klein- und
Befestigungsmaterial liefern und betriebsfertig
montieren.

Typ: Siemens/ 6ES7221-1BH32-0XB0
Menge: 1,000 Stk

**04.05.0003 SIMATIC S7-1200, Analogeingabe SM 1231 8 AI**
*** Bedarfsposition ohne GB
SIMATIC S7-1200, Analogeingabe SM 1231 8 AI

Kompl. einschl. allem Zubehör, Klein- und
Befestigungsmaterial liefern und betriebsfertig
montieren.

Typ: Siemens/ 6ES7231-4HF32-0XB0
Menge: 1,000 Stk

**04.05.0004 Metallschicht Widerstand, Axial 499 Ohm 0.5 % / 1 W**
Metallschicht Widerstand, Axial 499 Ohm 0.5 % / 1 W

Widerstand 499 Ohm mit Klemmen für Wandlung 4-20mA
in 0-10V.
Einbau mit z. B. Phoenix Contact Durchgangsklemme
PTTB 2,5-R499/O-U
und Verdrahtung auf 0 bis 10 V Eingang der Kompakt-SPS.

Komplett betriebsfertig verdrahtet und angeschlossen.
Menge: 1,000 Stk

**04.05.0005 SIMATIC S7-1200 Kommunikationsboard CB 1241**
SIMATIC S7-1200 Kommunikationsboard CB 1241

RS-485, Klemmenblock, unterstützt Freeport

Kompl. einschl. allem Zubehör, Klein- und
Befestigungsmaterial liefern und betriebsfertig
montieren.

Anschluss an Energiemessgerät PAC 1020.

Typ: Siemens/ 6ES7241-1CH30-1XB0
Menge: 1,000 Stk

**04.05.0006 SIMATIC HMI KTP700 BASIC**
SIMATIC HMI KTP700 BASIC

Tasten-/Touchbedienung, 7" TFT-Display, 65536 Farben,
PROFINET Schnittstelle, projektierbar ab WinCC Basic
V13/ STEP 7 Basic V13, enthält Open Source SW,

inkl. PROFINET-Kabel

Kompl. einschl. allem Zubehör, Klein- und
Befestigungsmaterial liefern und betriebsfertig
montieren in die Schaltschranktür über den Ethernet
Switch mit der SPS verbinden.

Typ: Siemens/ 6AV2123-2GB03-0AX0
Menge: 1,000 Stk

**04.05.0007 Industrial Ethernet FL SWITCH 2005**
Industrial Ethernet FL SWITCH 2005

Managed Switch 2000, 5 RJ45-Ports 10/100 MBit/s,
Schutzart: IP20,
PROFINET Conformance-Class A
Technische Daten:
- Schnittstelle: Ethernet (RJ45)
- Anschlussart: RJ45
- Übertragungsgeschwindigkeit: 10/100 MBit/s
- Übertragungsphysik: Kupfer
- Anzahl der Ports: 5 (RJ45-Ports)

Kompl. einschl. allem Zubehör, Klein- und
Befestigungsmaterial liefern und betriebsfertig
montieren.

FL SWITCH 2005
Menge: 1,000 Stk

**04.05.0008 SIMATIC S7-1200, Kommunikationsmodul CP1243-7**
SIMATIC S7-1200, Kommunikationsmodul CP1243-7

LTE EU zum Anschluss von SIMATIC S7-1200 an
LTE-Netz im Europäischen Frequenzbereich.

Kompl. einschl. allem Zubehör, Klein- und
Befestigungsmaterial liefern und betriebsfertig mit
Antenne im Außenschrank montieren.

Typ: Siemens/ 6GK7243-7KX30-0XE0
Menge: 1,000 Stk

**04.05.0009 Mobilfunkantenne für 2G/3G/4G ANT794-4MR**
Mobilfunkantenne für 2G/3G/4G ANT794-4MR

Mobilfunkantenne für 2G/3G/4G EU,
GSM/UMTS/ LTE EU Netze, Stabantenne; omnidirektional;
witterungsbeständig für Innen-und Außenbereich;
5m Anschlusskabel fest mit der Antenne verbunden;
SMA-Stecker; Länderzulassung und Datenblatt beachten;

Lieferumfang: 1 Antenne, 1 Montagewinkel, Schrauben

Kompl. einschl. allem Zubehör, Klein- und
Befestigungsmaterial liefern und betriebsfertig am
Außenschrank montieren.

Typ: Siemens/ 6NH9860-1AA00
Menge: 1,000 Stk

#### Titel 04.06 Kabel und Leitungen

*Hinweis: Vorbemerkungen*
Vorbemerkungen

Die Kabelverlegung obliegt dem AN
Elektrotechnik.

Die Anschlussarbeiten für Kabel und Leitungen
beinhalten Ablängen, Einführen, Abdichten, Absetzen,
Anklemmen und Zugentlastung sowie Auflegen der
Abschirmung.
Kennzeichnung durch dauerhafte Beschriftung.
Alle Enden werden bis zur endgültigen Beschriftung
dauerhaft gekennzeichnet.
Bezeichnung in Abstimmung mit dem AG.
Einführungen mit Zugentlastung, Knickschutz und
Verschraubung, Verschraubungen aus
Kunststoff. Schlauchleitungen werden durch
Kunststoff-Verschraubungen verbunden.

Die Kabelverlegung von der Hausanschlusssäule zum
Außenschrank erfolgt in Kabelschutzrohren.

**04.06.0001 Anschluss Pumpenkabel H07RN-F 7G1,5**
Anschluss Pumpenkabel H07RN-F 7G1,5

2 Pumpen

Anschluss der konfektionierten Motorkabel (ca. 10m)
Leitungsart Kraftleitung H07RN-F
Kabelquerschnitt Kraftleitung 7G1,5

Verlegen, beschriften und anschließen.
Menge: 2,000 Stk

**04.06.0002 Einspeisekabel NYY-J 5 x 35 mm²**
Einspeisekabel NYY-J 5 x 35 mm²

liefern und verlegen, einschl.
beidseitiger Beschriftung des Kabels.
Menge: 5,000 m

**04.06.0003 Anschluss NYY-J 5 x 35 mm²**
Anschluss NYY-J 5 x 35 mm²

gemäß Vorbemerkung beidseitige Anschlüsse
des Kabels herstellen.
Menge: 1,000 Stk

**04.06.0004 Elektronik Patchkabel 0,5m dunkelgrün**
Menge: 1,000 Stk

**04.06.0005 Elektronik Patchkabel 3m dunkelgrün**
Menge: 1,000 Stk

**04.06.0006 Deckel mit Kabeldurchführungen IP 68**
Deckel mit Kabeldurchführungen IP 68

Deckel für KG-Leerrohre DN110, inkl. aller
erforderlichen Kabelverschraubungen in IP 68 für alle
Motor- und Messkabel sowie das Erdungsseil zum
Pumpenschacht und zur Hausanschlusssäule.

liefern und montieren
Menge: 2,000 Stk

#### Titel 04.07 Erdung, Blitzschutz, Potentialausgleich

*Hinweis: Vorbemerkungen*
Vorbemerkungen

Zur Einhaltung der Maßnahmen für die Erdung und den
Potenzialausgleich ist ein Tiefenerder zu errichten.
Alle metallischen Teile im Pumpwerk werden
untereinander metallisch leitend verbunden und an das
Potentialausgleichssystem angeschlossen.
Die Haupterdungsschiene (im Titel
"Freiluftschaltschrank mit Einbauten" enthalten)
befindet sich im Außenschrank. In/an der Zählersäule
ist eine Potentialausgleichschiene vorzusehen
und anzuschließen.

Erstellen einer Betriebserde möglichst < 10 Ohm.

**04.07.0001 Tiefenerder aus Rundstahl**
Tiefenerder aus Rundstahl

Material : 1.4571
Stärke : 20 mm
Länge : 9 m
in koppelbaren Teillängen von je 1,5 m inkl.
Schlagspitzen, Anschlussklemme und allem Zubehör.

Verbindungen erstellen mit V4A-Verseilung.
Liefern und betriebsfertig montieren.
Menge: 1,000 Stk

**04.07.0002 Edelstahlseil V4A 10mm**
Edelstahlseil V4A 10mm

Für den Potentialausgleich nach VDE 0165, zwischen
Schaltschrank und Pumpwerksschacht sowie der
Hausanschlusssäule ist Edelstahlseil Material 1.4571 zu
verwenden, inkl. aller Befestigungsmaterialien.

Durchmesser >= 10 mm.

in Teillängen liefern und verlegen.
Menge: 10,000 m

**04.07.0003 Anschlüsse Potentialausgleich**
Anschlüsse Potentialausgleich

zu den Potentialausgleichspunkten, beidseitig
anschließen, inkl. systembedingtem
Befestigungsmaterialien (V4A)
und zu leitfähigen Konstruktionensteilen im gesamten
Pumpwerkschacht und der Hausanschlusssäule.
Menge: 1,000 Psch

**04.07.0004 Potentialausgleich nach VDE 0165**
Potentialausgleich nach VDE 0165

Herstellung des Potentialausgleiches für den
Pumpenschacht, Potentialausgleichsleitung
(aus Edelstahl V4A) und Banderdungsschellen für alle
metallischen Rohrsysteme und metallische Teile im
Pumpwerksschacht (Leiter, Deckel, etc.) einschließlich
Klein- und Befestigungsmaterial

liefern, montieren und anschließen
Menge: 1,000 Psch

**04.07.0005 Potentialausgleichschiene**
Potentialausgleichschiene

- in/an der Zählersäule

aus Material 1.4571 (V4A) einschl. Beschriftung
aller angeschlossenen Kabel

liefern, montieren und betriebsfertig anschließen
Menge: 1,000 Stk

**04.07.0006 Dokumentation, Messung, Erdungswiderstand**
Dokumentation, Messung,
Erdungswiderstand

Nach Beendigung der Montage muss
der Erdungswiderstand des
Tiefenerders gemessen und in einem
Prüfbericht dokumentiert werden.

Einmessen des Erdpotentials und
Erstellen eines Erdungsprotokolls mit
Lageskizze.
Menge: 1,000 Psch

#### Titel 04.08 Hardwareengineering und Dokumentation

*Hinweis: Vorbemerkungen*
Vorbemerkungen

Vor Beginn der Montagearbeiten ist durch den AN eine
Werkplanung (WMP) zu erstellen, die durch den AG /
Planer freizugeben ist.
Nach erfolgreichem Probebetrieb sind die aufgetretenen
Änderungen / Revisionen in eine endgültige
Dokumentation zu übertragen. Die Revision ist in der
Position WMP mit zu kalkulieren.

Die Dokumentation hat in Inhalt und Umfang Punkt 3 der
Technischen Regeln für die Planung und Bauausführung
von Wasserversorgungsnetzen und Anlagen zur
Abwasserableitung im Betriebsführungsgebiet der DNWAB
(Stand: Oktober 2025) und der Abnahmeordnung der DNWAB
zu entsprechen.

**04.08.0001 Hardewareengineering/Werksplanung (WMP)**
Hardewareengineering/Werksplanung (WMP)

Abstimmungen mit dem AG, dem Planer und ggf. dem VNB
während der Bauphase; insbesondere das Anfertigen von
Aufbauplänen, Durchbruchplänen, Anzahl und Art von
Kabeldurchführungen, Berechnung und Dimensionierung von
Kabelquerschnitten und Kabelleerrohren, Erstellen von
Kabellisten, Stromlaufplänen, etc. für den gesamten
Liefer- und Leistungsumfang.

Die Unterlagen sind im PDF-Format zu übergeben.
Navigationsfunktionen innerhalb von PDF-Dokumenten mit
Verknüpfungen und Lesezeichen sind grundsätzlich in die
zu übergebenden Unterlagen/Dokumente zu integrieren.

Die Werks- und Montageplanung besteht soweit zutreffend
aus:
Aufstellungspläne, Schaltraumaufteilung
Konstruktionspläne, u.a. für: Bestückung, Frontbelegung
für Schaltschränke
Übersichtsschaltpläne in Abstimmung mit AG
Stromlaufpläne
Anschlusspläne
Kabeltabellen/-Listen
Gerätelisten
Datenblätter für bestimmte Betriebsmittel
Nachweis der Eigensicherheit für eigensichere
Stromkreise

Die Schaltungsunterlagen bestehen aus:
Deckblatt
Unterlagenverzeichnis
Kennzeichnungen/ Erläuterungen
Stromlaufpläne
Klemmenpläne
Aufbauzeichnungen/Montagepläne
Konfiguratoren für Energieversorgung
und Verteilungen
Kabelliste
Geräteliste
Funktionsschaltpläne - Installationspläne

Die Werks- und Montageplanung wird erst zur
Bauausführung freigegeben, wenn eine abschließende
Stellungnahme des AG vorliegt.

Die Freigabe der Werksplanung ist nicht mit einer
Prüfung der Werksplanung gleichzusetzen.
Die Freigabe bezieht sich ausschließlich darauf, dass
die Werksplanung die geforderten Leistungen der Planung
berücksichtigt und, dass die angebotenen Fabrikate und
Typen mit dem Angebot übereinstimmen. Nicht jedoch auf
die funktionellen Teile und nicht im Sinne der
zutreffenden Vorschriften, Regelwerke und Normen.
Hierfür ist ausschließlich der AN verantwortlich.

Die Fertigungs- und Montagefestlegungen für die
Errichtung von EMSR-Anlagen gem. den Technischen Regeln
der DNWAB sind zwingend einzuhalten.

Lieferung der Werks- und Montageplanung in 2-facher
gedruckter Ausfertigung, in sauberer und übersichtlich
gehefteter Form und zusätzlich auf Datenträger, ggf.
Verschicken per E-Mail nach Vereinbarung.
Menge: 1,000 Psch

**04.08.0002 Dokumentation**
Dokumentation

folgende Unterlagen sind nach DIN / VDE /EN oder IEC 1
Woche vor Abnahme zu liefern, siehe auch Pkt. 3.1.3 der
Technischen Regeln der DNWAB:

Zeichnungs- und Unterlagenliste
Stromlaufpläne (Schaltplan), zusätzlich auch auf
Datenträger in E-Plan
Installationspläne, zusätzlich auch auf Datenträger in
E-Plan
System- oder Funktionsschaltplan (nach Erfordernis)
Funktionsbeschreibung der E-Anlage
Blockschaltplan oder -pläne
Klemmpläne-Funktionsplan (nach Erfordernis)
Sicherungs-Legende
Stück- und Gerätelisten und Ersatzteilliste
Frontansichten der Schaltschränke
Aufbauzeichnungen der Montageplatten
Errichtungs- oder Bedienungsanleitung für die
E-/MSR-Technik
Instandhaltungsanleitung

Prüf- und Messprotokolle der Schaltanlage:
Prüfprotokolle für durchgehende Verbindung des
Schutzleitersystems (Messwerte der
Verbindungswiderstande angeben)
Isolationsmessung an Kabeln,alle Leiter gegeneinander
und gegen Erde
Messung der Wirksamkeit der angewandten
Schutzmaßnahme
Prüfung der Schaltpolaritat und Übereinstimmung zu den
Hauptstromkreisen (Drehfeld)
Prüfprotokolle für Schutz gegen Restspannung
Prüfprotokolle für die Prüfung auf elektromagnetische
Verträglichkeit
Prüfprotokoll des Potentialausgleichs, der
Erdwiderstandsmessung, der
Schleifenwiderstandsmessung, des
Fehlerstromschutzschalters
Prüfprotokoll über die Erstprüfung vor Inbetriebnahme
und vor Wiederinbetriebnahme nach prüfpflichtigen
Änderungen für Anlagen in explosionsgefährdeten
Bereichen gemäß BetrSichV

Softwaredokumentation
(in elektronischer Form ausreichend) bestehend aus:
Tabelle der Ausgangs- und Eingangsbelegungen
Beschreibung der Handhabung des Display
CD mit Anwenderprogramm SPS und Display
SPS-Handbuch mit Symboltabelle.

Die Programmier- und Inbetriebnahmearbeiten an der SPS
S7, am Bedienpanel, an der Datenfernübertragung und am
Leitsystem sind durch die DNWAB ausführen zu lassen.

Die o.g. Dokumentationen sind komplett in einer
gesonderten Mappe sortiert eine Woche vor Abnahme an
die Fachabteilung der DNWAB mbH zu übergeben.

Alle Unterlagen sind in 2-facher gedruckter
Ausfertigung und auf Datenträger komplett zu liefern
und zusätzlich 1-fach gem. Pkt 3.1.3 der Technischen
Regeln im Schaltschrank zu hinterlegen.
Menge: 1,000 Psch

#### Titel 04.09 Softwareengineering SPS und DFÜ

*Hinweis: Vorbemerkungen*
Vorbemerkungen

Für die SPS, das Bedienpanel und die
Datenfernübertragung an das Leitsystem der DNWAB
ist die objektspezifische Steuerungs-Software zu
erstellen und die Funktion der Datenfernübertragung
(DFÜ) sicherzustellen.

Diese Leistungen sollen durch den Betreiber der
zukünftigen Anlage, der DNWAB, ausgeführt werden.
Ansprechpartner ist:

Alexander Vettorazzi
Abteilungsleiter TWE Elektrowerkstatt
Telefon: 03375 2568-244
Mobil: 0151 64016292
E-Mail: vettorazzi.alexander@dnwab.de

**04.09.0001 Applikations-Software für SPS und DFÜ (DNWAB)**
Applikations-Software für SPS und DFÜ (DNWAB)

Applikations-Software für die SPS und Bedieneinheit
erstellen und installieren.
Einschließlich Mitwirkung beim vollständigem
Datenpunkttest zusammen mit dem AN.

Diese Position ist bei der Elektrofachabteilung der
DNWAB anzufragen (siehe Vorbemerkungen SPS).
Menge: 1,000 Psch

**04.09.0002 Datenpunkttest SPS**
Datenpunkttest SPS

Überprüfung aller projektierten Signale auf und von
der SPS (Sensoren und Aktoren) gemäß Schaltplan.

Test der Signale auf die SPS, Bedieneinheit SPS
und Leitsystem DNWAB (DFÜ).

Der Auftragnehmer hat einen Monteur für den
Datenpunktest beizustellen, der zusammen mit
der DNWAB den Datenpunkttest durchführt.
Menge: 1,000 Psch

#### Titel 04.10 Inbetriebnahme, Probebetrieb, Ex-Prüfung

**04.10.0001 Technische Klärungen, Auftragsabwicklung**
Technische Klärungen,
Auftragsabwicklung

Sofort nach Auftragserteilung hat der
Auftragnehmer einen Projektleiter zu
benennen, der mit den notwendigen
technischen und kaufmännischen
Vollmachten ausgestattet ist, um eine
fach- und qualitäts- sowie
termingerechte Abwicklung des
Auftrages durchführen zu können.

Der Projektleiter hat an allen
Baustellenbesprechungen
teilzunehmen. In Abstimmung mit der
Fachbauleitung bzw. dem AG ist es
auch möglich, dass der Bauleiter/
bauleitende Monteur an diesen
Besprechnungen teilnimmt.

Vor Beginn der Projektierung,
Bestellung und Fertigung der
Schaltanlage sowie anschließenden
Montage sind alle Maße am Bau
durch den AN zu prüfen, wie z. B.
Kabellängen, Einbaumaße für
Sensoren usw.

Rechtzeitig vor Montagebeginn ist
dem AG mitzuteilen, welche
Vorbereitungen ggf. durch den AG
bzw. dem Betreiber auf der Baustelle
zu treffen sind.

Der Auftragnehmer muss dafür
sorgen, dass bei Eintreffen des von
ihm zu liefernden Materials sofort das
erforderliche Personal und Hilfsgeräte
zum Abladen und Einbringen auf der
Baustelle zur Verfügung stehen. Ist
dies nicht der Fall, so gehen
sämtliche hieraus resultierenden
Kosten zu Lasten des
Auftragnehmers.

Während der gesamten Tätigkeit auf
der Baustelle sind die zutreffenden
Unfallverhütungsvorschriften des
DGUV zu beachten. Verantwortlich
hierfür ist der Projektleiter des AN.
Menge: 1,000 Psch

**04.10.0002 Überprüfung der "Elektrischen Anlagen und Betriebsmittel"**
Überprüfung der "Elektrischen Anlagen und
Betriebsmittel"

nach den Unfallverhütungsvorschriften, insbesondere
DGUV Vorschrift 3, nach VDE 0100 Teil 600 sowie
DIN VDE 0105-100 mit schriftlicher Bestätigung über die
durchgeführten Prüfungen, Besichtigungen, Erprobungen
und Messungen sowie Erstellung eines Prüfprotokolls und
Abnahmeberichtes mit Messdatenblättern.

Leistungen ausführen, protokollieren und in die
Bestandsdokumentation einfügen.
Menge: 1,000 Psch

**04.10.0003 Ex-Prüfung nach § 15 BetrSichV**
Ex-Prüfung nach § 15 BetrSichV

Prüfung vor Inbetriebnahme und vor
Wiederinbetriebnahme nach
prüfpflichtigen Änderungen gemäß §
15 BetrSichV und TRBS 1201 Teil 1.

Prüfarten:
Ordnungsprüfung
technische Prüfung

Die Prüfung muss durch eine
Befähigte Person für den
Explosionsschutz (Sachverständiger)
durchgeführt werden. Die
Prüfergebnisse sind gemäß § 17
BetrSichv aufzuzeichnen und an den
Kunden zu übergeben.

Vor der technischen Prüfung müssen
alle Unterlagen, die den
Explosionsschutz betreffen, vorliegen.
Hierzu gehören auch alle
Prüfunterlagen des Errichters.
Insgesamt sind folgende Unterlagen
vor der technischen Prüfung
vorzulegen:
Gerätedokumentation
E-/MSR-Technik
Schaltpläne in endrevidierter Form
(Rotstrich)
EG-Konformitätserklärungen der
Gerätehersteller
Betriebsanleitungen der Geräte
Errichterbescheinigung/Errichtere
klärung:
über den ordnungsgemäßen
Einbau aller Anlagenteile,
Auswahl elektrischer
Betriebsmittel, Montage,
Installationen
Bestätigung gemäß DGUV
Vorschrift 3 (ehem. BGV A3) (§
5 Abs. 1 u. 4)
Bestätigung der Ausführungen
gemäß ATEX-Richtlinie
2014/34/EU
Bauartnachweis der Schaltanlage
gemäß DIN EN 61439-1 und -2;
VDE 0660-600-1 und -2
EG-Konformitätserklärungen des
Errichters zur:
Niederspannungs-Richtlinie:
2014/35/EU
EMV-Richtlinie: 2014/30/EU
Prüfprotokolle gemäß DIN VDE
0100 Teil 600 (Prüfprotokoll Kabel,
Iso-Messungen)
Nachweise der Eigensicherheit
nach TRBS 2152 Teil 3 5.5.5.5
bzw. DIN EN 60079-14 (VDE
0165-1): 2014-10 Punkt 16.2.4
Inbetriebnahmeprotokoll
Messtechnik
Inbetriebnahmeprotokolle/Einzelf
nktionsproben Maschinen
Prüfung der Erdungsanlage und
des Potentialausgleichs nach DIN
VDE 0100-540, VDE 0100-410,
DIN VDE 0100-444
Einweisungsprotokoll des
Betreibers

Die zuvor genannten Unterlagen
müssen vor der technischen Prüfung
vom AN zur Prüfung zur Verfügung
gestellt werden. Liegen diese
Unterlagen nicht vollständig vor, liegt
es im Ermessen des Prüfers, die
technische Prüfung abzulehnen. Für
die sich daraus ergebenden
Konsequenzen ist der AN
verantwortlich.
Menge: 1,000 Psch

**04.10.0004 Inbetriebnahme und Funktionsproben**
Inbetriebnahme und Funktionsproben

Alle beschriebenen Anlagen, Anlagenteile und
Betriebsmittel sind funktionsfähig in Betrieb zu
nehmen. Die IBN ist schriftlich zu dokumentieren. Dazu
gehören:

- Prüfung auf Vollständigkeit und ordnungsgemäße
Ausführung
- Überprüfung der einzelnen ELT und MSR-Geräte auf den
bestimmungsgemäßen Gebrauch
- kalte Signaltestung aller Funktionsgruppen
- heiße Funktionsprüfung der Steuerungen
- Einhaltung der Verriegelungsbedingungen der
Sicherheitskette
- Kontrolle der Drehrichtung aller Motore
- Probelauf mit kompletter Funktionsprobe
- Überprüfung und Einstellung der Schutztechnik
- Prüfung der Erdung und des Potentialausgleiches
- Überprüfung der Funktion aller zu den
betriebstechnischen Anlagen gehörenden
MSR-Einrichtungen untereinander sowie Einstellung der
Grundparameter
- Anwesenheit bei der Abnahme des abzunehmenden
ELT/MSR-Bereiches

Der AN erarbeitet für alle Anlagenkomponenten
Funktionsprobenprotokolle, die als Grundlage der IBN
dienen und als Ergebnis der erfolgreichen IBN von allen
Vertragspartnern unterzeichnet sein müssen.

Die Funktionsfähigkeit des Pumpwerks ist während eines
Probebetriebes (mindestens 1 Woche) nachzuweisen. Für
in diesem Zeitraum fallende Störungen und die
Störungsbeseitigung ist der AN verantwortlich.

Inbetriebnahme und Probebetrieb enden mit der Übergabe
der Anlage an den AG und Übergabe der entsprechenden
Funktionsprobenprotokolle sowie dem technischen
Abnahmeprotokoll.

Inbetriebnahme sämtlicher errichteter
elektrotechnischer Anlagen durchführen
Menge: 1,000 Psch

**04.10.0005 Anlagenbeschriftung, Beschilderung**
Anlagenbeschriftung, Beschilderung

Alle EMSR-technischen Betriebsmittel/Komponenten der
Anlage sind mit Kennzeichnungsschildern aus Kunststoff
mit eingravierter Beschriftung zu versehen. Die Schrift
bzw. die Deckschicht des Kunststoffschildes ist farbig
auszuführen. Auf dem Kennzeichnungsschild sind die
Anlagenteile, je nach Anforderung, mit Klartext und/
oder mit Kurzbezeichnung zu benennen. Hierzu gehören
auch alle Kabelkennzeichnungen.
Das Kennzeichnungssystem erfolgt nach den Vorgaben des
Betreibers.

Komplett liefern und montieren
Menge: 1,000 Psch

#### Titel 04.11 Stundenlohnarbeiten

*Hinweis: Für unvorhergesehene Arbeiten kommen nachfolgend aufgeführte Stundenlohnsätze zum*
Für unvorhergesehene Arbeiten kommen nachfolgend
aufgeführte Stundenlohnsätze zum Ansatz.

Stundensätze für eine tägliche Arbeitszeit von 8 h,
einschl. Auslösung, Wegegelder, Zuschläge auch
Überstunden und
alle sonstigen Nebenkosten sind in den Einheitspreis
anteilig, einschließlich des erforderlichen
Aufsichtspersonal mit in den nachfolgenden Positionen
zu kalkulieren.

Die Positionszuordnung erfolgt nicht nach Qualifikation
des ausführenden Personals sondern nach Notwendigkeit
der auszuführenden Arbeiten und wird vom AG bzw. der
Bauleitung entschieden.

Die Stundenzettel sind spätestens wöchentlich der
Bauleitung vorzulegen.

Stundenlohnarbeiten müssen vor der Ausführung
von der Bauleitung genehmigt werden.

**04.11.0001 Stundenlohnsatz Ingenieur/Projektleiter**
Stundenlohnsatz Ingenieur/Projektleiter

auf Nachweis; nur nach ausdrücklicher Anordnung
der Bauleitung, sonst wie beschrieben.
Menge: 2,000 h

**04.11.0002 Stundenlohnsatz Obermonteur/Meister**
Stundenlohnsatz Obermonteur/Meister

auf Nachweis; nur nach ausdrücklicher Anordnung
der Bauleitung, sonst wie beschrieben.
Menge: 2,000 h

**04.11.0003 Stundenlohnsatz Monteur**
Stundenlohnsatz Monteur

auf Nachweis; nur nach ausdrücklicher Anordnung
der Bauleitung, sonst wie beschrieben.
Menge: 5,000 h

USt %: 19,00
